# Pichelsdorfer Straße 121
Angebotsaufforderung (GAEB DA XML 3.2, DA83)
Projekt: 17182
Währung: EUR
Nebenangebote zugelassen: ja
Auftraggeber: Covivio Immobilien GmbH, Pariser Str. 39/40, 10707 Berlin, Telefon 030 221 821 721, Fax 030 680 735 330, E-Mail sebastian.griesche@covivio.immo; DV-Nummer: Pichelsd
Erstellt mit: GXML Toolbox V3.3 R20230829, iTWO_64 V24.0.454, 02.04.2025

## 000 - Baustellen- und Sicherheitseinrichtungen
Sicherheits- und Baustelleneinrichtung

Globale Angaben zum Bauvorhaben

Beschreibung des Bauvorhabens:
Umbau einer Remise zu 2 Wohneinheiten aus dem Baujahr 1900

Anschrift der Baustelle:
Pichelsdorfer Str. 121 in 13595 Berlin

Folgende Planunterlagen sind der Leistungsbeschreibung im Originalmaßstab beigefügt:
Positionsplan Statik

Mitgeltende Normen und Regeln

Es gelten die Allgemeinen Technischen Vertragsbedingungen ATV sämtlicher Gewerke ohne die Gewerke Gerüstarbeiten, Wasserhaltungsarbeiten, Schalungsarbeiten, Verbau- und Rammarbeiten, mit Berücksichtigung der zum Vertragsschluss gültigen Fassung einschl. der Änderungen entsprechender Normen und Regeln, Berichtigungen und Beiblätter.

Soweit in der Leistungsbeschreibung auf Technische Spezifikationen, z. B. nationale Normen, mit denen Europäische Normen umgesetzt werden, europäische technische Zulassungen, gemeinsame technische Spezifikationen, internationale Normen, Bezug genommen wird, werden auch ohne den ausdrücklichen Zusatz: ?oder gleichwertig?, immer gleichwertige Technische Spezifikationen in Bezug genommen.

DIN 18920
Vegetationstechnik im Landschaftsbau - Schutz von Bäumen, Pflanzenbeständen und Vegetationsflächen bei Baumaßnahmen

DIN EN 12352
Anlagen zur Verkehrssteuerung; Warn- und Sicherheitsleuchten

DIN EN 61439-5; VDE 0660-600-5
Niederspannung-Schaltgerätekombinationen - Teil 5: Schaltgerätekombinationen in öffentlichen Energieverteilungsnetzen

Technische Baubestimmungen; Baustelleneinrichtungen; Sicherheitsregeln für die Einrichtung und den Betrieb auf Baustellen (BaustelleneinrVV HA)

Richtlinien für die Sicherung von Arbeitsstellen an Straßen (RSA)

Angaben zu Stoffen und Bauteilen

Baustromverteiler müssen mindestens der Schutzart IP 43, die ggf. dazu gehörenden Messeinrichtungen IP 54 entsprechen

Angaben zur Ausführung

Allgemeines

Baustelleneinrichtung auf Grasnarbe oder Humus ist nicht gestattet. Die Kronen- und Wurzelbereiche von Bäumen sind frei zu halten. Das gilt auch für Materiallagerungen.

Vorhandene Grenzsteine und Vermessungsmarkierungen sind mit Beginn der Arbeiten im Zuge der Baustelleneinrichtung bis zum Räumen der Baustelleneinrichtung zu sichern.

Vor Beginn der Arbeiten hat sich der Auftragnehmer über den Verlauf von Leitungen, Kabel usw. (unter- und überirdisch) zu informieren. Notwendige Umlegungen sind rechtzeitig vom Auftragnehmer zu beantragen. Baustellen- und endgültige Anschlüsse müssen grundsätzlich zugänglich bleiben und geschützt werden. Im Zweifel ist vom Auftragnehmer an den Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:

Werden öffentliche Flächen über das vorgesehene Maß hinaus (zeitlich oder räumlich) auf Veranlassung des Auftragnehmers in Anspruch genommen, hat dieser die entsprechende Abstimmung mit den Behörden vorzunehmen (z.B. Sondernutzungserlaubnis nach StVO) und die erhöhten Gebühren zu tragen

Verkehrssicherung

Ist der Auftragnehmer mit der Verkehrssicherung der Baustelle beauftragt, so gehört dazu auch die laufende Kontrolle der Sicherungseinrichtungen. Die zeitlichen Abstände der Kontrollen richten sich nach den örtlichen Gegebenheiten.

Sonstige Angaben

Der Auftragnehmer hat dafür Sorge zu tragen, dass während der Ausführung seiner Leistungen immer mindestens ein fließend deutsch sprechender Mitarbeiter seiner Firma auf der Baustelle anwesend ist.

Zu den auf der Baustelle vorzuhaltenden Ausführungsunterlagen zählt neben den Ausführungsplänen auch eine Ausfertigung dieser Leistungsbeschreibung.

## Ausschreibung
AUSSCHREIBUNG
LV: 002 GU Ausbau

Hinweis  Vorbemerkungen zum Leistungsverzeichnis
Vorbemerkungen zum Leistungsverzeichnis

Gewerk: Abbrucharbeiten, Rohbauarbeiten, Stahlbauarbeiten
Zimmererarbeiten, Dachdeckerarbeiten

Allgemeine Vorbemerkungen

  Die leerstehende Remise im zweiten Hinterhof des Wohnkomplexes in der Pichelsdorfer Str. 121 soll saniert und zu 2 WE umgebaut werden. Das Gebäude ist der Gebäudeklasse la zuzuordnen. Die Erschließung ist über die Pichelsdorfer durch zwei Hofdurchfahrten gegeben. Das Objekt war bereits im Bestand an die öffentliche Wasser- und Energieversorgung angeschlossen, die Leitungen sind jedoch zu erneuern.

Bei der geplanten Baumaßnahme handelt es sich um einen Umbau mit gleichzeitiger Nutzungsänderung. Die städtebaulich relevanten Kennzahlen (GFZ=0,3, GRZ=1,2) sind im Bestand bereits deutlich überschritten, bleiben durch die geplanten Umbaumaßnamen jedoch nahezu unverändert, da es außer einer neuen Außendämmung (WDVS- System) und einer kleinen Aufmauerung im oberen Bereich der Südfassade zum Ausgleich eines Giebelwandversprunges keine weiteren Anbauten geben wird.

Die Remise besteht aus einem Erdgeschoss, einem vom Außenbereich über einen Treppenraum zu erreichendem Obergeschoss und ist nicht unterkellert. Eine im Erdgeschoss und Obergeschoss vorhandene aussteifende Mauerwerksinnenwand bleibt erhalten, die darin vorhandenen Türöffnungen werden geschlossen. Diese Wand dient nach der Sanierung als Wohnungstrennwand (F90). Die Bestandstreppenanlage wird abgerissen. Durch die Umbaumaßnahmen entstehen in der Kubatur des Bestandsgebäudes zwei voneinander unabhängige Wohneinheiten, die sich über beide Geschosse erstrecken. Die Maisonettewohnungen werden im Erdgeschoss über separate Hauseingangstüren erschlossen. Die Erschließung des Obergeschosses erfolgt über jeweils eine Holztreppe in einer neuen Deckenöff nung. Öffnungen in F90- Decken sind bei der Gebäudeklasse 1 zulässig.

Um eine optimale Erschließung sowie Belichtung der Wohnräume zu erreichen, werden eine Fensteröffnung OG und zwei Fensteröffnungen EG der Ostfassade verändert. Alle Bestandsfenster und -außentüren werden abgerissen und erneuert. Weiterhin werden vier neue Oberlichter in den Bädern und Fluren des Obergeschosses im Pultdach vorgesehen, dabei wird der Mindestabstand zur Brandwand von 1,25 m eingehalten.

Die Richtlinie für die Bundesförderungfür effiziente Gebäude - Einz elmaß nahmen (BEG EM) soll angewandt werden.

Weitere Informationen siehe die beigefügte Baubeschreibung.

Altholz und Spanplatten:

"Bau- und Abbruchholz mit schädlichen Verunreinigungen" (Altholzkategorie
IV, Abfallschlüsselnummer 17 02 04* "Glas, Kunststoff und Holz, die
gefährliche Stoffe enthalten oder durch gefährliche Stoffe verunreinigt sind")
zu deklarieren.
Bei einer Gesamtmenge, die einen Kubikmeter überschreitet, ist eine
getrennte Erfassung und Behandlung des Altholzes erforderlich.
Eine thermische Verwertung sollte über die Müllverbrennungsanlagen der
BSR möglich sein.

Der Bieter hat sich vor Angebotsabgabe über die genaue
Art der Leistungen, deren Umfang und Erschwernis, auch in Bezug auf die
Lage der Baustelle und den vorhandenen Verkehrsraum
informiert und bei seiner Kalkulation berücksichtigt.
Die angebotenen Preise sind daher Festpreise und gelten
für die gesamte Bauzeit und werden auch durch Material- und
Lohnkostenveränderungen nicht verändert. Jegliche Nachforderungen
sind daher ausgeschlossen.

Alle Masse sind am Bau zu prüfen.

Die endgültige Ausführung ist vor Arbeitsbeginn In
allen Fällen noch einmal ausdrücklich mit der örtlichen Bauleitung
abzustimmen. Andernfalls haftet der Auftragnehmer für die Folgen.

Hat der Bieter Bedenken gegen die im Art der ausgeschriebenen Ausführung, so hat er diese vor Angebotsabgabe unter Angabe der Gründe schriftlich mitzuteilen.

Minder- bzw. Mehrleistungen berechtigen nicht zur Änderung des Einheitspreises.

Für die Ausführung der Arbeiten gilt die VOB, Teil C,
Neueste Fassung und die ergänzenden DIN-Vorschriften.

Die verkehrliche Sicherung der Baustelle ist vom
Auftragnehmer gemäß der Straßenverkehrsordnung durchzuführen.

Bei Dunkelheit und unsichtigem Wetter sind die
Absperrvorrichtungen ausreichend und vorschriftsmäßig nach
Anforderungen der Straßenverkehrsbehörde und des Tiefbauamtes zu
beleuchten.

Abbrucharbeiten

Die Vorschriften und Richtlinien der Baubehörde, der
Bauberufsgenossenschaft und des Gewerbeamtes sind zu beachten und
einzuhalten.

Die Abbrucharbeiten dürfen nur durch sachkundiges
Personal ausgeführt werden.

Angrenzende Bauteile sind vor Beeinträchtigungen
zu schützen.

Anwohner dürfen, gleich welcher Art, nicht belästigt
werden.

Vorhandene, nicht zum Baugrundstück gehörende Anlagen,
wie Bordsteine und Platten des Gehweges oder dergleichen,
Anpflanzungen und Hecken auf Nachbargrundstücken usw. sind vor
Beschädigung zu schützen.

Der Übernehmer der Abbrucharbeiten hat die Wege- und
Straßenreinigungsverpflichtung sowie die Glättebeseitigung gemäß
Wegereinigungsverordnung durchzuführen.

Für die Beschädigung der Erdleitungen haftet der
Auftragnehmer, es sei denn, er kann nachweisen, dass er sich rechtzeitig bei
den Versorgungsbetrieben informiert und nicht in Unkenntnis der Sachlage
gehandelt hat.

Einsichtnahme in Zeichnungen und Rückfragen können erfolgen bei:

Ingenieur- und Architekturbüro
Bozkurt Gerl Partnergesellschaft
Wilhelmplatz 3
14109 Berlin

Telefon: 030/ 8620013

Der Bieter erklärt sich mit den vorgenannten
Bedingungen einverstanden und hat diese bei der Ausarbeitung

des Angebotes berücksichtigt................................................

Ort/Datum................................................................

## 012 - Mauerarbeiten
Mauerarbeiten

Mitgeltende Normen und Regeln

Allgemeines

Es gelten die Allgemeinen Technischen Vertragsbedingungen ATV DIN 18330 mit Berücksichtigung der zum Vertragsschluss gültigen Fassung einschl. der Änderungen entsprechender Normen und Regeln, Berichtigungen und Beiblätter.

Soweit in der Leistungsbeschreibung auf Technische Spezifikationen, z. B. nationale Normen, mit denen Europäische Normen umgesetzt werden, europäische technische Zulassungen, gemeinsame technische Spezifikationen, internationale Normen, Bezug genommen wird, werden auch ohne den ausdrücklichen Zusatz: ?oder gleichwertig?, immer gleichwertige Technische Spezifikationen in Bezug genommen.

DIN 1025
Normenreihe Teil 1 bis Teil 5: Warmgewalzte I-Träger

DIN 1045-100
Bemessung und Konstruktion von Stahlbeton- und Spannbetontragwerken - Teil 100: Ziegeldecken

DIN 1053-4
Mauerwerk - Teil 4: Fertigbauteile

DIN 4102
Normenreihe: Brandverhalten von Baustoffen und Bauteilen

DIN 4109
Schallschutz im Hochbau, Anforderungen und Nachweise

DIN 4109-1
Norm-Entwurf: Schallschutz im Hochbau - Teil 1: Anforderungen

DIN 4109-11
Norm-Entwurf: Schallschutz im Hochbau - Teil 11: Nachweis des Schallschutzes - Güte- und Eignungsprüfung

DIN 4242
Glasbaustein-Wände; Ausführung und Bemessung

DIN 4795
Nebenluftvorrichtungen für Hausschornsteine

DIN 18100
Türen; Wandöffnungen für Türen; Maße entsprechend DIN 4172

DIN 18515-1
Außenwandbekleidungen - Teil 1: Angemörtelte Fliesen oder Platten; Grundsätze für Planung und Ausführung

DIN 18515-2
Außenwandbekleidungen; Anmauerung auf Aufstandsflächen; Grundsätze für Planung und Ausführung

DIN 18530
Massive Deckenkonstruktionen für Dächer; Planung und Ausführung

DIN EN 771-5
Festlegungen für Mauersteine - Teil 5: Betonwerksteine

DIN EN 771-6
Festlegungen für Mauersteine - Teil 6: Natursteine

DIN EN 772-7
Prüfverfahren für Mauersteine - Teil 7: Bestimmung der Wasseraufnahme von Mauerziegeln für Feuchteisolierschichten durch Lagerung in siedendem Wasser

DIN EN 1051-1
Glas im Bauwesen - Glassteine und Betongläser - Teil 1: Begriffe und Beschreibungen

DIN EN 1051-2
Glas im Bauwesen - Glassteine und Betongläser - Teil 2: Konformitätsbewertung/Produktnorm

DIN EN 1457-1
Abgasanlagen - Keramik-Innenrohre - Teil 1: Innenrohre für Trockenbetrieb - Anforderungen und Prüfungen

DIN EN 1457-2
Abgasanlagen - Keramik-Innenrohre - Teil 2: Innenrohre für Nassbetrieb - Anforderungen und Prüfungen

DIN EN 1991-1-1
Eurocode 1: Einwirkungen auf Tragwerke - Teil 1-1: Allgemeine Einwirkungen auf Tragwerke - Wichten, Eigengewicht und Nutzlasten im Hochbau

DIN EN 1991-1-1/NA
Nationaler Anhang - National festgelegte Parameter - Eurocode 1: Einwirkungen auf Tragwerke - Teil 1-1: Allgemeine Einwirkungen auf Tragwerke - Wichten, Eigengewicht und Nutzlasten im Hochbau

DIN EN 1991-1-2
Eurocode 1: Einwirkungen auf Tragwerke - Teil 1-2: Allgemeine Einwirkungen - Brandeinwirkungen auf Tragwerke

DIN EN 1991-1-2/NA
Nationaler Anhang - National festgelegte Parameter - Eurocode 1: Einwirkungen auf Tragwerke - Teil 1-2: Allgemeine Einwirkungen - Brandeinwirkungen auf Tragwerke

DIN EN 1991-1-4
Eurocode 1: Einwirkungen auf Tragwerke - Teil 1-4: Allgemeine Einwirkungen - Windlasten

DIN EN 1991-1-4/NA
Nationaler Anhang - National festgelegte Parameter - Eurocode 1: Einwirkungen auf Tragwerke - Teil 1-4: Allgemeine Einwirkungen - Windlasten

DIN EN 1991-1-6
Eurocode 1: Einwirkungen auf Tragwerke - Teil 1-6: Allgemeine Einwirkungen, Einwirkungen während der Bauausführung

DIN EN 1991-1-6/NA
Nationaler Anhang - National festgelegte Parameter - Eurocode 1: Einwirkungen auf Tragwerke - Teil 1-6: Allgemeine Einwirkungen, Einwirkungen während der Bauausführung

DIN EN 1991-1-7
Eurocode 1: Einwirkungen auf Tragwerke - Teil 1-7: Allgemeine Einwirkungen - Außergewöhnliche Einwirkungen

DIN EN 1991-1-7/NA
Nationaler Anhang - National festgelegte Parameter - Eurocode 1: Einwirkungen auf Tragwerke - Teil 1-7: Allgemeine Einwirkungen - Außergewöhnliche Einwirkungen

DIN EN 1996-1-1
Eurocode 6: Bemessung und Konstruktion von Mauerwerksbauten - Teil 1-1: Allgemeine Regeln für bewehrtes und unbewehrtes Mauerwerk

DIN EN 1996-1-1/NA
Nationaler Anhang - National festgelegte Parameter - Eurocode 6: Bemessung und Konstruktion von Mauerwerksbauten - Teil 1-1: Allgemeine Regeln für bewehrtes und unbewehrtes Mauerwerk

DIN EN 1996-1-2
Eurocode 6: Bemessung und Konstruktion von Mauerwerksbauten - Teil 1-2: Allgemeine Regeln - Tragwerksbemessung für den Brandfall

DIN EN 1996-1-2/NA
Nationaler Anhang - National festgelegte Parameter - Eurocode 6: Bemessung und Konstruktion von Mauerwerksbauten - Teil 1-2: Allgemeine Regeln - Tragwerksbemessung für den Brandfall

DIN EN 1996-2
Eurocode 6: Bemessung und Konstruktion von Mauerwerksbauten - Teil 2: Planung, Auswahl der Baustoffe und Ausführung von Mauerwerk

DIN EN 1996-2/NA
Nationaler Anhang - National festgelegte Parameter - Eurocode 6: Bemessung und Konstruktion von Mauerwerksbauten - Teil 2: Planung, Auswahl der Baustoffe und Ausführung von Mauerwerk

DIN EN 1996-3
Eurocode 6: Bemessung und Konstruktion von Mauerwerksbauten - Teil 3: Vereinfachte Berechnungsmethoden für unbewehrte Mauerwerksbauten

DIN EN 1996-3/NA
Nationaler Anhang - National festgelegte Parameter - Eurocode 6: Bemessung und Konstruktion von Mauerwerksbauten - Teil 3: Vereinfachte Berechnungsmethoden für unbewehrte Mauerwerksbauten

DIN EN 1998-1
Eurocode 8: Auslegung von Bauwerken gegen Erdbeben - Teil 1: Grundlagen, Erdbebeneinwirkungen und Regeln für Hochbau

DIN EN 1998-1/NA
Nationaler Anhang - National festgelegte Parameter - Eurocode 8: Auslegung von Bauwerken gegen Erdbeben - Teil 1: Grundlagen, Erdbebeneinwirkungen und Regeln für Hochbau

DIN EN 1998-3
Eurocode 8: Auslegung von Bauwerken gegen Erdbeben - Teil 3: Beurteilung und Ertüchtigung von Gebäuden

DIN EN 1998-5
Eurocode 8: Auslegung von Bauwerken gegen Erdbeben - Teil 5: Gründungen, Stützbauwerke und geotechnische Aspekte

DIN EN 1998-5/NA
Nationaler Anhang - National festgelegte Parameter - Eurocode 8: Auslegung von Bauwerken gegen Erdbeben - Teil 5: Gründungen, Stützbauwerke und geotechnische Aspekte

DIN EN 1998-6
Eurocode 8: Auslegung von Bauwerken gegen Erdbeben - Teil 6: Türme, Maste und Schornsteine

Lehmbau Regeln
Die Lehmbau Regeln, Begriffe - Baustoffe - Bauteile
Herausgeber: Dachverband Lehm e.V.

MB 876
Merkblatt 876: Edelstahl Rostfrei im Mauerwerksbau
Herausgeber: Informationsstelle Edelstahl Rostfrei

Porenbetonbericht 9
Ausmauerung von Holzfachwerk
Herausgeber: Bundesverband Porenbeton

Porenbetonbericht 14
Mauerwerk aus Porenbeton - Beispiele zur Bemessung nach DIN 1053-1
Herausgeber: Bundesverband Porenbeton

Porenbetonbericht 14
Mauerwerk aus Porenbeton - Beispiele zur Bemessung nach DIN 1053-100
Herausgeber: Bundesverband Porenbeton

Porenbetonbericht 17
Einbau von Feuerschutztüren und -toren
Herausgeber: Bundesverband Porenbeton

RAL-RG 517
Schornsteinsanierung - Gütesicherung

RAL-RG 535/2
Ziegelmontagebau; Gütesicherung

Abgasanlagen

DIN EN 13384-1
Abgasanlagen - Wärme- und strömungstechnische Berechnungsverfahren - Teil 1: Abgasanlagen mit einer Feuerstätte

DIN EN 13384-2
Abgasanlagen - Wärme- und strömungstechnische Berechnungsverfahren - Teil 2: Abgasanlagen mit mehreren Feuerstätten

Angaben zu Stoffen und Bauteilen

Stein-/Ziegelpakete sind bei der Anlieferung auf Paletten, Bohlengelege oder Ähnlichem abzusetzen und zu lagern.

Auf der Baustelle lagernde Baustoffe, auch Steine und Ziegel, sind durch Abdecken mit Folie, Planen oder dergleichen gegen Niederschläge zu schützen.

Steine/Ziegel unterschiedlicher Festigkeitsklassen, Rohdichte, Wärmeleitfähigkeit sind auf der Baustelle eindeutig gekennzeichnet getrennt zu lagern.

Angaben zur Ausführung

Allgemeines

Vor der Durchführung von Stemm-, Bohr- und Einsetzarbeiten an Estrichen sowie geputzten Wänden und Decken sind Leitungen mit einem Suchgerät zu orten.

Wände dürfen nur aus dem in der Leistungsbeschreibung, dem Standsicherheitsnachweis und den Ausführungszeichnungen angegebenen Steinen ausgeführt werden. Mischmauerwerk, auch durch verwenden einzelner von den Vorgaben abweichender Steine ist unzulässig.

Sofern die Hersteller für das zu verwendende großformatige Steinmaterial Passstücke anbieten, sind diese grundsätzlich zu verwenden.

Wenn Steine für Passstücke getrennt werden müssen, weil die Industrie für das zu verwendende Steinmaterial keine fertigen Passstücke anbietet, dann ist das Trennen nur durch materialgerechte Verfahren, z.B. Sägen bei Porenbeton oder Leichtziegel, zulässig.

Nicht tragende innere Trennwände, die nicht zur Gebäudeaussteifung herangezogen werden, sind grundsätzlich erst nach Fertigstellung des Rohbaus einzubauen, soweit baustellenbezogen nichts anderes festgelegt ist. Im Regelfall bleibt die Wahl der starren Wandanschlüsse (Nut, Verzahnung, Anker) dem Auftragnehmer überlassen. Werden bei Stumpfstoßtechnik Flachstahlanker eingebaut, so sind sie grundsätzlich mit einer Einzellänge von 30 cm und im Abstand von maximal 25 cm mittig in die Lagerfuge einzubauen.

Nichtragende innere Trennwände dürfen auch nach Fertigstellung und Ingebrauchnahme dauerhaft keinen Belastungen aus Deckenplatten, Unterzügen, Balken und dergleichen ausgesetzt werden. Deshalb ist darauf zu achten, dass es zu keiner starren Verbindung der Wand zu Decke, Unterzug, Balken oder dergleichen kommt und ein der noch zu erwartenden Durchbiegung dieser Bauteile entsprechender gleitender Deckenanschluss ausgebildet wird.

Brüstungsmauerwerk ist immer gemeinsam mit dem Wandmauerwerk aufzumauern.

Die Ausführung von Stoßfugen hat grundsätzlich nach DIN 1053-1 oder den Herstellervorschriften zu erfolgen. Das Schließen breiterer Stoßfugen durch nachträgliches Ausmörteln gilt insbesondere bei Außenwänden aus hochdämmenden Steinen als schwerwiegender Mangel.

Die freien Enden von Drahtankern bei zweischaligem Mauerwerk sind bis zum Anbringen der Wärmedämmung und dem Aufmauern der Verblendung an der Außenseite der tragenden Schale um 90° abzubiegen, damit diese keine Verletzungsgefahr darstellen können.

Alle groben Verschmutzungen am Mauerwerk sind täglich zu entfernen, bevor der Abbindeprozess abgeschlossen ist. Spezielle Reinigungsverfahren bei starker Verschmutzung sind vor Ausführung mit dem Auftraggeber festzulegen.

Löcher im Mauerwerk (z.B. entstanden durch Gerüste oder das Befestigen von Schalung) sind vor Aufbringen des Putzes oder einer anderen Außenhaut materialgerecht zu schließen.

Mauersteinversetzungsgeräte ("Deckenkräne") dürfen nur nach Zustimmung der Bauleitung eingesetzt werden, es sei denn, die Decken haben ihre projektierte Tragfähigkeit erreicht und die zulässigen Einzellasten werden durch das Gerät nicht überschritten.

Horizontale Mauerwerksdichtungen sind unabhängig von der Planung dann in ihrer Höhenlage zu verändern, wenn sich bei der Bauausführung eine Änderung der Höhe des Geländes, z.B. durch Anschüttung, Wegebau, erkennen lässt, die von der Planung abweicht. Der Auftragnehmer hat in diesem Fall vor Ausführung die Bauleitung zu verständigen.

Abtreppungen in horizontalen Mauerwerksdichtungen - auch im Bereich zweischaliger Wände - sind nur über ausgerundete Mörtelkehlen und -kanten zu führen.

Zweischalige Haustrennwände müssen zur Vermeidung von Körperschallübertragung an jeder Stelle - auch im Bereich der Deckenauflager und der Brandwände über der Dachhaut - schalltechnisch entkoppelt sein. Um das Eindringen von Deckenbeton in die Hohlräume zu verhindern, sind die Fugen mit Folie abzudecken, falls eine Abmauerung nicht ausreichend ist. Die Folie ist nach Erhärten des Betons zu entfernen. Dämmungen sind beim Aufmauern fortlaufend einzubauen. Beim Abstreichen des Mörtels darf dieser nicht in den Zwischenraum fallen; nach Möglichkeit sind Dünnbettfugen auszubilden.

Lose Ausblühungen sind durch trockenes Bürsten (keine Metallbürsten) zu beseitigen.

Ungeschützte Bauteile aus Aluminium dürfen keinen Kontakt mit Zement- oder Kalkmörtel haben. Nicht korrosionsgeschützte Stahlteile dürfen nur mit reinem Zementmörtel eingesetzt oder umhüllt werden.

Für Kabel- oder ähnliche Abschottungen in Mauer- und Deckenöffnungen mit Brandschutzforderungen sind spezielle quellfähige Brandschutzmörtel zu verwenden. Die Eignung ist nachzuweisen. Das gilt entsprechend für Dichtungsmassen in Randbereichen und für Ringspalten sowie für Leerschotte und Nachinstallationselemente (Keile o.ä.)

Rücklagemauerwerk für Dichtungen gegen drückendes Wasser, welches wieder abzubrechen ist, darf nur mit Mörtel der Gruppe MG I gemauert werden. Wird auf der wasserabgewandten Seite der vertikalen Dichtung konstruktives Mauerwerk erstellt, so ist zwischen Dichtung und Mauerwerk ein 5 cm breiter Zwischenraum zu belassen, der beim Aufmauern schichtweise mit Mörtel der Gruppe MG III zu verfüllen und vorsichtig zu verdichten ist.

Vor dem Einmauern von Badewannen und Duschwannen ist das Vorhandensein des Potentialausgleichs bzw. der Erdung zu überprüfen.

Installationsschächte dürfen erst nach Freigabe durch die Bauleitung geschlossen werden.

Bei Frost, auch unter Beachtung von Abschnitt 9.4 DIN 1053-1, darf nur mit ausdrücklicher Zustimmung des Auftraggebers gemauert werden

Ziegelmauerwerk

Die gezahnte Fläche von Zahnziegeln darf nicht in der Ansichtsfläche von zu verputzenden Außenwänden zu sehen sein. Das nachträgliche Verstreichen mit Mörtel ist ein Mangel. Das gilt analog für die entsprechenden Schnittflächen von Hochlochziegeln.

Wände, Fensterbrüstungen u. dgl. aus Hochlochziegeln, bei denen eine vertikale Verbindung zwischen mehreren Steinschichten besteht, sind grundsätzlich vor zu erwartenden starken Niederschlägen und bei Arbeitsunterbrechungen, z.B. Ende des Arbeitstages, durch Folie oder dergleichen zum Schutz vor Durchnässung oberseitig abzudecken. Diese Abdeckung ist durch geeignete Maßnahmen, z.B. Auflegen von Brettern, vor Verrutschen und Verwehen zu schützen.

Vor Aufbringen von Ortbeton, z.B. für Decken, sind die Hohlräume von Hochlochziegeln grundsätzlich abzudecken.

Sichtmauerwerk, Verblendschalen

Auf Verlangen des Auftraggebers sind Muster vorzulegen. Dabei gilt das Vorlegen von Mustern der Hersteller analog zu den Regelungen von ATV anderer Gewerke als Nebenleistung. Das Anlegen von Musterflächen durch den Auftragnehmer auf Anforderung des Auftraggebers gilt dagegen als Besondere Leistung, falls die Musterfläche nicht als Teil der endgültigen Leistung verwendet werden kann.

Nach der Fertigstellung ist Verblend- und Sichtmauerwerk vor zu schneller Austrocknung durch Sonne und Wind zu schützen.

Bei längeren Arbeitsunterbrechungen und bei Regen ist das Mauerwerk abzudecken; es muss auch vor Spritzwasser von den Arbeitsbühnen der Gerüste geschützt werden, falls diese nicht aus durchlässigem Material bestehen.

Verblend- und Sichtmauerwerk ist je nach Einbauort und nach Absprache mit der Bauleitung gegen Verschmutzung zu schützen. Im Sockelbereich ist i.d.R. eine Folie für die Bauzeit dauerhaft zu befestigen und nach Abschluss der Putzarbeiten zu beseitigen.

Bei Verblend- und Sichtmauerwerk sind grundsätzlich alle benötigten Ziegel oder Steine für das gesamte Bauwerk, oder, nach Absprache mit dem Auftraggeber, mindestens für zusammenhängende Bauabschnitte, gemeinsam zu bestellen und anzuliefern, um Farbunterschiede zu vermeiden. Bei der Verarbeitung sind Ziegel oder Steine aus mindestens 4 Paketen gleichzeitig zu entnehmen und zu mischen.

Steine und Ziegel für Verblend- und Sichtmauerwerk sind vor Transportschäden zu bewahren. Der Einbau von beschädigten oder verschmutzten Steinen und Ziegeln ist unzulässig.

Sichtbare Schnittflächen von Steinen sind unzulässig.

Bei einschaligem Sichtmauerwerk mit Hintermauerung sollen Verblender und Steine für die Hintermauerung aus Material gleicher Druck- und Saugfähigkeit bestehen.

Verblend- und Sichtmauerwerk aus Mauerziegeln oder künstlichen Steinen ist im regelmäßigen Verband nach Wahl des Auftragnehmers auszuführen, sofern im Leistungsverzeichnis nichts anderes vorgegeben wird. Auf eine gleichmäßige Ausbildung der Fugen sowie der Stein- und Ziegelkanten ist zu achten. Das gilt auch für nur aus Sichtmauerwerk bestehende Wände.

Fugenglattstrich ist nach dem Ansteifen, aber noch im verformungsfähigen Zustand, des Mörtels mittels eines Kunststoffschlauchs (Durchmesser ca. 1,5- bis 2-fache Fugenbreite), eines Holzspatels oder eines Fugeisens durchzuführen. Um ein gleichmäßiges Farbbild der Fugen zu erhalten, ist Werkmörtel gleicher Zusammensetzung zu verwenden.

Das Auskratzen von nachträglich zu verfugendem Mauerwerk darf bei Lochziegeln nicht bis zur Lochung erfolgen. Das Auskratzen der Fugen soll mit einem Fugenkratzholz erfolgen. Spitze Gegenstände, z.B. Bauklammern, dürfen dafür nicht verwendet werden. Ein spärlicher Mörtelauftrag, durch den das Auskratzen der Fugen erspart werden sollte, ist unzulässig,

Bei nachträglichem Verfugen ist Fertigfugenmörtel zu verwenden, der einen Zusatz für das Wasserrückhaltevermögen enthalten soll.

Das Mauerwerk ist nach entsprechender Mörtelabbindezeit unverzüglich zu säubern.

Für die in der Ziegelverblendschale zweischaligen Mauerwerks anzulegenden vertikalen Bewegungsfugen nach DIN 1053-1 gelten folgende Richtwerte für den Abstand der Fugen, sofern in der Leistungsbeschreibung keine genaueren Vorgaben gemacht werden:
-  Wandaufbau mit Luftschicht: 10 - 12 m
-  Wandaufbau mit Luftschicht und Wärmedämmung: 10 - 12 m
-  Wandaufbau mit Kerndämmung: 6 - 8 m
-  Wandaufbau mit Putzschicht: 10 - 12 m

Die in der Verblendschale aus Kalksandsteinverblendern zweischaligen Mauerwerks erforderlichen vertikalen Bewegungsfugen nach DIN 1053-1 müssen in einem Abstand von 6 bis 8 m angelegt werden, sofern in der Leistungsbeschreibung keine genaueren Vorgaben enthalten sind.

Die in der Verblendschale aus Betonvormauersteinen zweischaligen Mauerwerks erforderlichen vertikalen Bewegungsfugen nach DIN 1053-1 müssen in einem Abstand von 6 bis 10 m angelegt werden, sofern in der Leistungsbeschreibung keine genaueren Vorgaben enthalten sind.

Abfangkonstruktionen in zweischaligen Außenwänden, die nach dem Einbau nicht mehr kontrollierbar sind, müssen aus nicht rostendem Stahl bestehen.

Stürze

Sind Ziegelflachstürze ausgeschrieben, dürfen alternativ Stahlbetonstürze mit Ziegel-U-Schalen als verlorene Schalung eingebaut werden.

Vor Einbringen von Ortbeton sind Ziegelschalen abzusteifen und vorzunässen.

Fertigstürze sind so abzusteifen, dass sie beim Betonieren von Decken u.ä. nicht aus ihrer Lage gedrückt werden können oder unzulässigen Belastungen vorübergehend ausgesetzt sind.

Fertigstürze müssen mindestens 11,5 cm Auflager auf jeder Seite haben. Die Auflager sind mit Mörtel herzustellen.

Bei nachträglich einzubauenden Sturzträgern sind die Auflager nicht zu stemmen, sondern zur Erhaltung der Altbausubstanz zu sägen oder zu fräsen.

Verkehrssicherung

Ist der Auftragnehmer mit der Verkehrssicherung der Baustelle beauftragt, so gehört dazu auch die laufende Kontrolle der Sicherungseinrichtungen. Die zeitlichen Abstände der Kontrollen richten sich nach den örtlichen Gegebenheiten.

Zum Leistungsumfang der nach ATV Abschnitt 4.1 als Nebenleistung durch den Auftragnehmer herzustellenden Abdeckungen und Umwehrungen zählen auch deren Überprüfung und deren Erhalt im ordnungsgemäßen Zustand bis zum Zeitpunkt der Übergabe an den Auftraggeber nach Abschluss der eigenen Arbeiten.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 023 - Putz- und Stuckarbeiten
Putz- und Stuckarbeiten, Wärmedämmsysteme

Mitgeltende Normen und Regeln

Allgemeines

Es gelten die Allgemeinen Technischen Vertragsbedingungen ATV DIN 18350, DIN 18345 mit Berücksichtigung der zum Vertragsschluss gültigen Fassung einschl. der Änderungen entsprechender Normen und Regeln, Berichtigungen und Beiblätter.

Soweit in der Leistungsbeschreibung auf Technische Spezifikationen, z. B. nationale Normen, mit denen Europäische Normen umgesetzt werden, europäische technische Zulassungen, gemeinsame technische Spezifikationen, internationale Normen, Bezug genommen wird, werden auch ohne den ausdrücklichen Zusatz: ?oder gleichwertig?, immer gleichwertige Technische Spezifikationen in Bezug genommen.

DIN 4102
Normenreihe: Brandverhalten von Baustoffen und Bauteilen

DIN EN 1991-1-1
Eurocode 1: Einwirkungen auf Tragwerke - Teil 1-1: Allgemeine Einwirkungen auf Tragwerke - Wichten, Eigengewicht und Nutzlasten im Hochbau

DIN EN 1991-1-1/NA
Nationaler Anhang - National festgelegte Parameter - Eurocode 1: Einwirkungen auf Tragwerke - Teil 1-1: Allgemeine Einwirkungen auf Tragwerke - Wichten, Eigengewicht und Nutzlasten im Hochbau

DIN EN 1991-1-2
Eurocode 1: Einwirkungen auf Tragwerke - Teil 1-2: Allgemeine Einwirkungen - Brandeinwirkungen auf Tragwerke

DIN EN 1991-1-2/NA
Nationaler Anhang - National festgelegte Parameter - Eurocode 1: Einwirkungen auf Tragwerke - Teil 1-2: Allgemeine Einwirkungen - Brandeinwirkungen auf Tragwerke

DIN EN 1991-1-4
Eurocode 1: Einwirkungen auf Tragwerke - Teil 1-4: Allgemeine Einwirkungen - Windlasten

DIN EN 1991-1-4/NA
Nationaler Anhang - National festgelegte Parameter - Eurocode 1: Einwirkungen auf Tragwerke - Teil 1-4: Allgemeine Einwirkungen - Windlasten

BFS Merkblatt 9
Beschichtungen auf mineralischem Außenputz
Herausgeber: Bundesausschuss Farbe und Sachwertschutz (BFS)

BFS Merkblatt 19
Risse in Außenputzen - Beschichtungen und Armierung
Herausgeber: Bundesausschuss Farbe und Sachwertschutz (BFS)

BFS Merkblatt 20.1
Beurteilung des Untergrundes für Putzarbeiten: Maßnahmen zur Beseitigung von Schäden
Herausgeber: Bundesausschuss Farbe und Sachwertschutz (BFS)

BFS Merkblatt 21
Technische Richtlinien für die Planung und Verarbeitung von Wärmedämm-Verbundsystemen
Herausgeber: Bundesausschuss Farbe und Sachwertschutz (BFS)

BFS Merkblatt 26
Farbveränderung von Beschichtungen im Außenbereich
Herausgeber: Bundesausschuss Farbe und Sachwertschutz (BFS)

IVD-Merkblatt Nr. 4:
Abdichten von Fugen im Hochbau mit aufzuklebenden Elastomer-Fugenbändern
Herausgeber: Industrieverband Dichtstoffe e.V. (IVD)

Lehmbau Regeln
Die Lehmbau Regeln, Begriffe - Baustoffe - Bauteile
Herausgeber: Dachverband Lehm e.V.

Merkblatt
Putzoberflächen im Innenbereich
Herausgeber: Bundesverband der Gipsindustrie e.V., Industriegruppe Baugipse

Merkblatt
Dünnlagenputz im Innenbereich
Herausgeber: Bundesverband der Gipsindustrie e.V., Industriegruppe Baugipse

Merkblatt
Gipsputze und gipshaltige Putze auf Beton
Herausgeber: Bundesverband der Gipsindustrie e.V., Industriegruppe Baugipse

Merkblatt
Verputzen von Fensteranschlussfolien
Herausgeber: Bundesverband der Gipsindustrie e.V., Industriegruppe Baugipse

Merkblatt
Egalisationsanstriche auf Edelputzen
Herausgeber: Industrieverband WerkMörtel e.V. (IWM)

Merkblatt
Einbau und Verputzen von extrudierten Polystyrol-Hartschaumstoffplatten
Herausgeber: Industrieverband WerkMörtel e.V. (IWM)

Merkblatt
Strukturierte Putzoberflächen - Visuelle Anforderungen
Herausgeber: Industrieverband WerkMörtel e.V. (IWM)

Merkblatt
WDVS im Sockel- und im erdberührten Bereich
Herausgeber: Industrieverband WerkMörtel e.V. (IWM)

Merkblatt
Leitlinien für das Verputzen von Mauerwerk und Beton
Herausgeber: Industrieverband WerkMörtel e.V. (IWM)

Porenbetonbericht 7
Oberflächenbehandlung - Putze, Beschichtungen, Bekleidungen
Herausgeber: Bundesverband Porenbeton

WTA-Merkblatt 2-4-08/D
Beurteilung und Instandsetzung gerissener Putze an Fassaden
Herausgeber: Wissenschaftlich-Technische Arbeitsgemeinschaft für Bauwerkserhaltung und Denkmalpflege WTA e.V.

WTA-Merkblatt 2-7-01/D
Kalkputze in der Denkmalpflege
Herausgeber: Wissenschaftlich-Technische Arbeitsgemeinschaft für Bauwerkserhaltung und Denkmalpflege WTA e.V.

WTA-Merkblatt 2-9-04/D
Sanierputzsysteme
Herausgeber: Wissenschaftlich Technische Arbeitsgemeinschaft für Bauwerkserhaltung und Denkmalpflege WTA e.V.

WTA-Merkblatt 2-10-06/D
Opferputze
Herausgeber: Wissenschaftlich-Technische Arbeitsgemeinschaft für Bauwerkserhaltung und Denkmalpflege WTA e.V.

WTA-Merkblatt 2-11-07/D
Gipsmörtel im Mauerwerksbau und an Außenfassaden
Herausgeber: Wissenschaftlich-Technische Arbeitsgemeinschaft für Bauwerkserhaltung und Denkmalpflege WTA e.V.

(FREIE ANGABEN)

Angaben zu Stoffen und Bauteilen

Die Zulassung des Wärmedämm-Verbundsystems nach Abschnitt 2 DIN 18345 muss auf der Baustelle vorliegen. Dem Auftraggeber oder Bauleiter ist auf Verlangen Einsicht in diese zu gewähren.

Die Anlieferung aller Stoffe und Bauteile des Wärmedämm-Verbundsystems muss in der Originalverpackung erfolgen.

(FREIE ANGABEN)

Angaben zur Ausführung

Allgemeines

Säulen von Schwenkarmaufzügen dürfen nicht zwischen Balkonen oder Kragplatten eingespannt werden; beim Einspannen in Mauerwerksöffnungen sind diese vor Beschädigungen zu schützen, nach Möglichkeit sind Fensterwinkel zu verwenden.

Bei Schleifarbeiten im Trockenverfahren sind Absauggeräte zu verwenden.

Sind Schleifen und Spachteln vorgesehen, so bleiben die Anzahl der Schleifgänge und Spachtelaufträge sowie die Wahl der richtigen Körnung dem Auftragnehmer überlassen und sind auf die vorgesehene Beschichtung einzustellen.

Beschädigungen an Dampfsperr- oder Dampfbremsschichten oder an luftdichten Schichten sind, wenn diese Schichten zum Leistungsumfang des Auftragnehmers zählen, vor dem Abdecken mit nachfolgenden Bauteilen dauerhaft und materialgerecht zu schließen; wenn diese Schichten zum Leistungsumfang eines anderen Auftragnehmers zählen, ist mit der Bauleitung zu klären, wer die Schäden beseitigen soll. In beiden Fällen ist vor dem Abdecken mit nachfolgenden Bauteilen der Bauleitung die Überprüfung der Schadensbehebung zu ermöglichen.

Fenster, Türzargen, Verglasungen, Sichtbeton-Bauteile und sonstige unmittelbar angrenzende Bauteile sind abzukleben. Klebebänder dürfen die Beschichtungen der Fensterrahmen und Türzargen nicht angreifen und müssen sich rückstandfrei entfernen lassen.

Vor Einputzen von Metallteilen ist die Materialverträglichkeit zu beachten; ungeschützte Stahlteile dürfen nicht mit gipshaltigem Putz, Aluminiumteile nicht mit Kalk- oder Zementputz in Berührung kommen. Kontakte von Kupfer und frischem Mörtel sind zu vermeiden

Ist eine Bauaustrocknung mit Trockengeräten vorgeschrieben bzw. im Leistungsverzeichnis enthalten, so ist bis auf den vorgegebenen Sollwert zu trocknen. Zum Nachweis ist ein Hygrometer aufzustellen.

(FREIE ANGABEN)

Reparaturarbeiten, Sanierungsarbeiten

Bei der Sanierung von salz- oder feuchtegeschädigtem Putz ist auch der anscheinend einwandfreie Putz im Umkreis bzw. Abstand von ca. 1 m bis auf das Mauerwerk zu lösen und die Mauerwerksfugen bis ca. 2 cm Tiefe auszukratzen. Das gelöste Material ist sofort zu entfernen und zu entsorgen.

Werden bei Vorbereitungsarbeiten unbeschriebene bzw. unerwartete Verhältnisse angetroffen (z.B. Pilzmyzelien im Mauerwerk, konzentrierte Ansammlungen auskristallisierter oder amorpher Salze), ist die Bauleitung unverzüglich zu verständigen und eine Entscheidung abzuwarten.

Bei Erneuerung von Außenputz über Holzfachwerk ist unmittelbar nach Entfernen des Altputzes ein Schlagregenschutz anzubringen.

Beim Reinigen von Fassaden durch Strahlen mit Wasser sind ggf. Vorsorgemaßnahmen zu treffen, dass durch Fugen oder Putzrisse kein Wasser in die Umfassungswände eindringt. Das gilt in besonderem Maße für verdecktes Holzfachwerk.

Bei schadstoffhaltigen Zusätzen bei Nassreinigung sind die Gerüstlagen mit Folie so abzudecken, dass das Wasser über eine Rinne in einen Sammelbehälter geleitet wird.

(FREIE ANGABEN)

Innenputz, Trockenbauoberflächen

Sofern bei der Beschreibung der Leistung nichts anderes angegeben ist, sind die Oberflächen von Innenputzen in der Qualitätsstufe Q (FREIE ANGABEN) nach DIN V 18550 und dem Merkblatt Putzoberflächen im Innenbereich auszuführen.

Für Flächen mit Oberflächen in den Qualitätsstufen Q3 und Q4 gelten die Grenzwerte für Ebenheitsabweichungen nach Tabelle 3 Zeile 7 DIN 18202.

Sofern bei der Beschreibung der Leistung nicht anderes angegeben ist, ist als durch Nachfolgegewerke aufzubringende Schlussbeschichtung von Wandflächen vorgesehen: (FREIE ANGABEN)

Sofern bei der Beschreibung der Leistung nicht anderes angegeben ist, ist als durch Nachfolgegewerke aufzubringende Schlussbeschichtung von Deckenflächen vorgesehen: (FREIE ANGABEN)

Höhenbezugspunkte (Meterrisse) dürfen nicht überputzt werden und sind ggf. auszusparen, sofern nicht spezielle, überputzbare Markierungsplaketten vorhanden sind.

Alle Elektrodosen, Auslässe und später freizulegenden Einbauteile sind zu kennzeichnen oder es ist zu veranlassen, dass sie vor dem Putzen gekennzeichnet werden. Sie sind nach dem Putzen freizulegen; die Dosen sind sauber anzuarbeiten und von Mörtel zu reinigen.

Wandputz darf keine unmittelbare Verbindung zu Treppenläufen und Treppenpodesten haben, wenn Maßnahmen zum Trittschallschutz vorgesehen sind.

Rohre, Einbauten u. dgl. sind durch Ausbildung elastischer Fugen, z.B. durch Ummantelung, vom Putz zu trennen, wenn mit Bewegungen oder thermischen Längenänderungen zu rechnen ist.

Innenputz ist bis auf die Rohdecke zu führen. Mörtelreste sind unbedingt von der Rohdecke vor der Erhärtung zu entfernen.

Bei Abnahme der Putzarbeiten sind die geputzten Räume besenrein zu übergeben.

(FREIE ANGABEN)

Außenputz

Außenputz ist möglichst bei bedeckter Witterung anzubringen. Anderenfalls ist durch Abhängen der Gerüste mit Folie o. ä. ein ausreichender Schutz gegen Sonneneinstrahlung zu gewährleisten. Analog ist der Schutz gegen Schlagregen sowie Austrocknung durch Wind sicherzustellen.

Bei verkleideten Gerüsten ist bei entsprechender Wetterlage auf Zugerscheinungen durch die Kaminwirkung zu achten; bei Erfordernis ist für eine vorübergehende Öffnung von Fassadengerüstverkleidungen zu sorgen. Diese Maßnahmen dienen der Nachbehandlung des Außenputzes und sind Nebenleistungen.

Sockelputzunterkanten sind gerade und ohne anhaftenden Restmörtel auszubilden.

Rahmen, Gewände, Fachwerkteile u. ä. aus Metall oder Holz dürfen keine kraftschlüssige Verbindung mit dem Putz haben, sie sind zumindest durch Kellenschnitt zu trennen.

Es ist auf ein gleichmäßiges Oberflächenbild des Außenputzes ist zu achten. Das gilt besonders im Bereich der Gerüstlagen, wo auf einwandfreie Übergänge und gleichmäßige Schichtdicke zu achten ist. Flecken und Ansätze im Außenputz gelten als wesentlicher Mangel.

(FREIE ANGABEN)

Wärmedämm-Verbundsystem

Die Verarbeitungsrichtlinien des Wärmedämm-Verbundsystem-Herstellers müssen eingehalten werden, auf Verlangen ist dem Auftraggeber Einsicht in diese zu gewähren.

Die Mindestverarbeitungstemperaturen der Materialien dürfen nicht unterschritten werden. Bei Verklebungs- und Beschichtungsarbeiten darf die Temperatur der Außenluft, der Untergründe und der Materialien bis zur vollständigen Durchhärtung nicht unter + 5 Grad Celsius liegen, sofern die Herstellervorschriften nicht andere Grenzwerte vorschreiben.

Ist vor Beginn der Ausführung des Wärmedämm-Verbundsystems der Innenputz noch nicht fertig gestellt und ausgetrocknet, sind mit der Bauleitung geeignete Maßnahmen zur Schadensvermeidung in der Außenwand und in dem Wärmedämm-Verbundsystem durch nach außen diffundierende Feuchtigkeit abzusprechen.

Bei Wärmedämm-Verbundsystemen mit Dämmung aus Polystyrol über einer Dicke von 10 cm sind die Sturzbereiche über Öffnungen mit Brandabschottungen zu versehen. Wenn in den Leistungstexten keine besondere Ausführung vorgeschrieben wird, kann der Auftragnehmer die Ausführung dieser Sturzbereiche im Rahmen der nach jeweiliger Zulassung möglichen Ausführungsarten selber wählen.

Armierungsgewebe muss glatt (faltenfrei) und mittig eingebaut werden. Über Ecken von Öffnungen ist es diagonal anzuordnen. Überlappungen des Gewebes sollen mindestens 100 mm betragen, Überdeckungen beim Anschluss an andere Bauteile ca. 300 mm. Es ist beim Übergang zu anderen Stoffen (z.B. Dämmung der Deckenauflager, Rollladenkästen) grundsätzlich einzubauen.

Metallprofile, z.B. Sockelprofile, sind, wenn der Untergrund nicht aus dämmendem Material wie Porenbeton, Hochloch-Leichtziegel oder dgl, sondern z.B. aus Kalksandstein oder Beton besteht, thermisch durch Unterlegen von Streifen aus geeignetem Dämmstoff, z.B. extrudiertem Polystyrol-Hartschaum, zu trennen.

Rahmen, Gewände, Fensterbänke u. ä. dürfen keine kraftschlüssige Verbindung mit dem Putz haben, sie sind durch geeignete Maßnahmen, z.B. entsprechende An- und Abschlussprofile, Kompribänder und dgl. zu trennen. Dabei ist darauf zu achten, dass die Anschlüsse alle zu erwartenden Bewegungen, insbesondere die thermischen Längenänderungen, aufnehmen können, ohne dass Schäden im Wärmedämm-Verbundsystem auftreten. Es ist außerdem dafür Sorge zu tragen, dass diese Anschlüsse dauerhaft gegen das Eindringen von Wasser abgedichtet sind. Dabei ist nicht nur auf die Vermeidung des Eindringens von Niederschlägen zu achten, sondern auch dafür zu sorgen, dass keine kalte Außenluft durch Anschlussfugen, z.B. unter Fensterbänken, an Sockelabschlussprofilen und dgl. z.B. durch Einlegen von Kompribändern, hinter das Wärmedämm-Verbundsystem gelangen kann.

Hohlräume zwischen Bauteilen und dem Wärmedämm-Verbundsystem, z.B. unter Fensterbänken, sind mit Dämmstoff zu füllen.

Fugenabdichtungen z.B. von Anschlüssen an Blendrahmen von Fenstern und Türen müssen einen geringeren Dampfdurchlasswiderstand (sd-Wert) besitzen als die entsprechenden raumseitigen Abdichtungen. Im Zweifel sind diese rechtzeitig vor der Ausführung mit der Bauleitung abzustimmen.

Bei der Verwendung von Kompribändern sind die Verarbeitungsvorschriften der betreffenden Hersteller zu beachten. Insbesondere ist auf Abstimmung der Bandbreite und -dicke auf die Fugenabmessungen zu achten.

Bewegungsfugen des Bauwerks sind, sofern in den Leistungstexten nicht eine andere Ausführung vorgeschrieben wird, im Wärmedämm-Verbundsystem mit Dehnfugenprofilen herzustellen.

(FREIE ANGABEN)

Lehmputz, Putz auf Lehmwänden

Lehmsteinwände dürfen erst geputzt werden, wenn das Schwinden beendet ist, nicht jedoch vor Ablauf von zwei Monaten nach Fertigstellung.

Vor dem Putzen sind Lehmwände aufzurauen und leicht anzufeuchten.

Außenputz muss mindestens 20 mm, Innenputz 15 mm dick sein. Außenputz darf an der Hauptwetterseite nicht aus Lehm hergestellt werden.

Putzmörtel muss für Lehmwände nach Werksvorschrift geeignet sein.

Lehmputz ist in jedem Fall mindestens zweilagig aufzutragen.

(FREIE ANGABEN)

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 024 - Fliesen- und Plattenarbeiten
Fliesen- und Plattenarbeiten

Mitgeltende Normen und Regeln

Allgemeines

Es gelten die Allgemeinen Technischen Vertragsbedingungen ATV DIN 18352 mit Berücksichtigung der zum Vertragsschluss gültigen Fassung einschl. der Änderungen entsprechender Normen und Regeln, Berichtigungen und Beiblätter.

Soweit in der Leistungsbeschreibung auf Technische Spezifikationen, z. B. nationale Normen, mit denen Europäische Normen umgesetzt werden, europäische technische Zulassungen, gemeinsame technische Spezifikationen, internationale Normen, Bezug genommen wird, werden auch ohne den ausdrücklichen Zusatz: ?oder gleichwertig?, immer gleichwertige Technische Spezifikationen in Bezug genommen.

DIN EN 1347
Mörtel und Klebstoffe für Fliesen und Platten - Bestimmung der Benetzungsfähigkeit

DIN EN 12808-1
Klebstoffe und Fugenmörtel für Fliesen und Platten - Teil 1: Bestimmung der Chemikalienbeständigkeit von Reaktionsharzmörteln

DIN EN 12808-2
Klebstoffe und Fugenmörtel für Fliesen und Platten - Teil 2: Bestimmung der Abriebfestigkeit

DIN EN 12808-3
Klebstoffe und Fugenmörtel für Fliesen und Platten - Teil 3: Bestimmung der Biege- und Druckfestigkeit

DIN EN 12808-4
Klebstoffe und Fugenmörtel für Fliesen und Platten - Teil 4: Bestimmung der Schwindung

DIN EN 12808-5
Klebstoffe und Fugenmörtel für Fliesen und Platten - Teil 5: Bestimmung der Wasseraufnahme

DIN EN 13888
Fugenmörtel für Fliesen und Platten - Anforderungen, Konformitätsbewertung, Klassifikation und Bezeichnung

AGI-A70
Industrieböden: Bodenbeläge aus Fliesen und Platten - Planung aus Ausführung
Herausgeber: Arbeitsgemeinschaft Industriebau e.V. (AGI)

AGI-S10-Teil1
Schutz von Baukonstruktionen mit Plattenbelägen gegen chemische Angriffe (Säureschutzbau) - Anforderungen an den Untergrund
Herausgeber: Arbeitsgemeinschaft Industriebau (AGI)

AGI-S10-2
Schutz von Baukonstruktionen mit Plattenbelägen gegen chemische Angriffe (Säureschutzbau) - Dichtschichten
Herausgeber: Arbeitsgemeinschaft Industriebau (AGI)

AGI-S10-Teil3
Schutz von Baukonstruktionen mit Plattenbelägen gegen chemische Angriffe (Säure- schutzbau) - Plattenlagen
Herausgeber: Arbeitsgemeinschaft Industriebau (AGI)

AGI-S10-4
Schutz von Baukonstruktionen mit Plattenbelägen gegen chemische Angriffe (Säureschutzbau) - Ausführungsdetails
Herausgeber: Arbeitsgemeinschaft Industriebau (AGI)

AGI-S10-Richtlinie
Anforderungen und Hinweise für beständige Plattenbeläge als Ausführung von Dichtflächen in Anlagen zum Umgang mit wassergefährdenden Stoffen gemäß Wasserhaushaltsgesetz (WHG) vom 19. August 2002
Herausgeber: Arbeitsgemeinschaft Industriebau (AGI)

BEB-Hinweisblatt 8.5
Hinweise zur Verlegung großformatiger keramischer Fliesen und Platten, Beton-, Natur- und Kunstwerkstein auf calciumsulfatgebundenen Estrichen
Herausgeber: Bundesverband Estrich und Belag e.V.

Merkblatt
Schnittstellenkoordination bei Flächenheizungs- und Flächenkühlungssystemen in Neubauten
Bundesverband Flächenheizungen e.V. in Zusammenarbeit mit dem Fachverband Deutsches Fliesengewerbe im ZDB

Merkblatt
Schnittstellenkoordination Flächenheizungs- und Flächenkühlsysteme in bestehenden Gebäuden
Bundesverband Flächenheizungen e.V. in Zusammenarbeit mit dem Fachverband Deutsches Fliesengewerbe im ZDB

BGR 181
Fußböden in Arbeitsräumen und Arbeitsbereichen mit Rutschgefahr

BVF Fachinformation Flächenheizung
Sammlung der BVF-Richtlinien, Herausgeber Bundesverband Flächenheizungen und Flächenkühlungen e.V.

IVD-Merkblatt Nr. 4:
Abdichten von Fugen im Hochbau mit aufzuklebenden Elastomer-Fugenbändern
Herausgeber: Industrieverband Dichtstoffe e.V. (IVD)

IVD-Merkblatt Nr. 7:
Elastischer Fugenverschluss bei Fassaden aus angemörtelten keramischen Fliesen
Herausgeber: Industrieverband Dichtstoffe e.V. (IVD)

IVD-Merkblatt Nr. 14:
Dichtstoffe und Schimmelpilzbefall
Herausgeber: Industrieverband Dichtstoffe e.V. (IVD)

IVK TKB-6
Spachtelzahnungen für Bodenbelag-, Parkett- und Fliesenarbeiten
Herausgeber: Industrieverband Klebstoffe e.V.

IVK TKB-9
Technische Beschreibung und Verarbeitung von Bodenspachtelmassen
Herausgeber: Industrieverband Klebstoffe e.V.

IVK TKB-10
Holzwerkstoffplatten als Verlegeuntergrund
Herausgeber: Industrieverband Klebstoffe e.V.

Merkblatt
Putz und Trockenbau in Feuchträumen mit Bekleidung aus keramischen Fliesen und Platten oder Naturwerksteinen
Herausgeber: Fachverband Deutsches Fliesengewerbe im ZDB

Merkblatt
Mechanisch hochbelastbare keramische Bodenbeläge
Herausgeber: Fachverband Deutsches Fliesengewerbe im ZDB

Merkblatt
Hinweise für Planung und Ausführung keramischer Beläge im Schwimmbadbau
Herausgeber: Fachverband Deutsches Fliesengewerbe im ZDB

Merkblatt
Hinweise für die Ausführung von Verbundabdichtungen mit Bekleidungen und Belägen aus Fliesen und Platten für den Innen- und Außenbereich
Herausgeber: Fachverband Deutsches Fliesengewerbe im ZDB

Merkblatt
Keramische Fliesen und Platten, Naturwerkstein und Betonwerkstein auf calciumsulfatgebundenen Estrich
Herausgeber: Fachverband Deutsches Fliesengewerbe im ZDB

Merkblatt
Fliesen und Platten aus Keramik, Naturwerkstein und Betonwerkstein auf beheizten und unbeheizten zementgebundenen Fußbodenkonstruktionen
Herausgeber: Fachverband Deutsches Fliesengewerbe im ZDB

Merkblatt
Fliesen und Platten aus Keramik, Naturwerkstein und Betonwerkstein auf Gussasphalt (AS)
Herausgeber: Fachverband Deutsches Fliesengewerbe im ZDB

Merkblatt
Bewegungsfugen in Bekleidungen und Belägen aus Fliesen und Platten
Herausgeber: Fachverband Deutsches Fliesengewerbe im ZDB

Merkblatt
Belagskonstruktionen mit keramischen Fliesen und Platten außerhalb von Gebäuden
Herausgeber: Fachverband Deutsches Fliesengewerbe im ZDB

Merkblatt
Höhendifferenzen in keramischen, Betonwerkstein- und Naturwerksteinbekleidungen und Belägen
Herausgeber: Fachverband Deutsches Fliesengewerbe im ZDB

Merkblatt
Großformatige keramische Fliesen und Platten
Herausgeber: Fachverband Deutsches Fliesengewerbe im ZDB

Merkblatt
Planung und Ausführung von entkoppelten Belägen im Innenbereich
Herausgeber: Fachverband Deutsches Fliesengewerbe im ZDB

Merkblatt Nr. 1
Calciumsulfat-Fließestriche in Feuchträumen
Herausgeber: Industrieverband WerkMörtel e.V. (IWM) und andere

Merkblatt Nr. 4
Beurteilung und Behandlung der Oberflächen von Calciumsulfat-Fließestrichen
Herausgeber: Industrieverband WerkMörtel e.V. (IWM) und andere

Merkblatt Nr. 5
Bäder und Feuchträume im Holzbau und Trockenbau
Herausgeber: Bundesverband der Gipsindustrie e.V., Industriegruppe Gipsplatten

Merkblatt Nr. 6
Vorbehandlung von Trockenbauflächen aus Gipsplatten zur weitergehenden Oberflächenbeschichtung bzw. -bekleidung
Herausgeber: Bundesverband der Gipsindustrie e.V., Industriegruppe Gipsplatten

Porenbetonbericht 7
Oberflächenbehandlung - Putze, Beschichtungen, Bekleidungen
Herausgeber: Bundesverband Porenbeton

Angaben zu Stoffen und Bauteilen

Das eingebaute Material muss dem Muster entsprechen; eine Bestätigung des Musters durch den Auftraggeber ist einzuholen.

Angaben zur Ausführung

Allgemeines

Vor Ausführungsbeginn hat der Auftragnehmer mit dem Auftraggeber festzulegen, wo das zu verwendende Material auf der Baustelle gelagert werden kann, um gegenseitige Störungen der am Bau beteiligten Handwerker während der Bauausführung zu vermeiden.

Vor der Durchführung von Stemm-, Bohr- und Einsetzarbeiten an Estrichen sowie geputzten Wänden und Decken sind Leitungen mit einem Suchgerät zu orten.

Säulen von Schwenkarmaufzügen dürfen nicht zwischen Balkonen oder Kragplatten eingespannt werden; beim Einspannen in Mauerwerksöffnungen sind diese vor Beschädigungen zu schützen, nach Möglichkeit sind Fensterwinkel zu verwenden.

Alle Maße sind vor der Ausführung am Bau zu überprüfen, sofern keine Detailzeichnungen mit verbindlichen Maßangaben vorliegen.

Vor Beginn der Arbeiten sind die tatsächlichen Einbauhöhen bezogen auf das gesamte Ausbausystem mit der Bauleitung abzustimmen, wenn unzulässige Toleranzen oder Änderungen des geplanten Fußbodenaufbaus festgestellt oder vermutet werden.

Die belegten Flächen sind besenrein und frei von Bindemittelschleiern und anderen Verunreinigungen zu übergeben. Mörtel- und Fugmaterialreste sind vom Verursacher zu beseitigen.

Zu verlegendes Material innerhalb einer zusammenhängenden Fläche muss aus einer gemeinsamen Charge stammen. Ist es aus produkttechnischen Gründen unvermeidbar, dass leichte Struktur- und Farbunterschiede auftreten können, so ist der Auftraggeber vorher auf diesen Umstand hinzuweisen und um sein Einverständnis zu ersuchen.

Abdichtungen in Feuchträumen, auch häuslichen Bädern, sind unter und hinter Wannen und Duschwannen nahtlos durchzuführen. Anschlüsse und Ecken sind mit Dichtband zu schließen und mit Dichtungsmittel zu überdecken.

Stellt der Auftragnehmer fest, dass vorhandene Bauteile, die den Anschluss an den Potentialausgleich erfordern und dieser noch nicht erfolgt ist, hat er die Bauleitung rechtzeitig zu informieren, wenn der Anschluss nach dem Abschluss der Fliesen- und Plattenarbeiten nicht mehr problemlos erfolgen kann.

Unabhängig der Regelung von Abschnitt 3.2.1.2 der ATV DIN 18352 sind vor Beginn der Arbeiten die Verlegerichtung, der Einsatz von Schmuckelementen u. dgl. mit Bauleitung und Auftraggeber festzulegen. Bei gleichen Kantenlängen von Wand- und Bodenfliesen sollen die Fugen entsprechend durchlaufen. Ist das wegen der Geometrie des Raumes nicht möglich, ist eine Abstimmung vorzunehmen.

Bei Außenbekleidungen sowie bei Bekleidungen in Nassräumen sind Hohlräume im Ansatzmörtelbett zu vermeiden.

Passstücke dürfen nicht kleiner als eine halbe Platte sein; das Verlegen von schmalen Streifen ist zu vermeiden.

Die Ausführung als Dünnbettverlegung erfolgt - falls nicht anders beschrieben - mit hydraulisch erhärtendem Dünnbettmörtel.

Während der Ausführung ist zu beachten, dass Öffnungen von Abläufen, Rohren u. dgl. verschlossen sind und dass Einrichtungsgegenstände vor Verschmutzung geschützt werden.

Elastische Fugen sind grundsätzlich zu hinterfüllen, um eine Dreiflankenhaftung zu vermeiden. Als Hinterfüllung sind geschlossenzellige, nicht saugende Materialien zu verwenden.

Fugen

Für Außenbeläge, Feuchträume und über Fußbodenheizungen sind die besonderen Anforderungen an den Belag auch für den Fugenmörtel zu berücksichtigen. In der Regel sind hierbei flexiblere Mörtel einzusetzen.

Trennfugen, Bewegungsfugen und Anschlussfugen an andere Bauteile sind von Mörtelbrücken und Verunreinigungen, die die Funktion der Fugen beeinträchtigen, freizuhalten.

Dichtmaterial elastischer Fugen muss auf Fliesen und Untergrund abgestimmt sein. Weichmacherwanderung und chemische Reaktionen müssen ausgeschlossen sein.

Bodenbeläge

Der Auftragnehmer ist angehalten, vor dem Verlegen von Belägen die Belegreife festzustellen. Bei Zementestrich darf ein Feuchtigkeitsgehalt von 2%, bei Anhydritestrich von 0,3% nicht überschritten werden.

Scheinfugen und Risse im Estrich sind kraftschlüssig mit Kunstharz vor dem Verlegen der Beläge zu schließen.

Fußbodeneinläufe erhalten im Anschlussbereich zusätzlich ein leichtes Gefälle. Die wasserführende Schicht muss grundsätzlich mit Gefälle zu den Einläufen verlaufen. Werden vor oder bei der Ausführung diesbezügliche Probleme erkennbar, ist die Bauleitung zu informieren und mit ihr gemeinsam eine Lösung der Probleme zu suchen.

Es darf keine starre Verbindung zwischen Sockelleisten bzw. Sockelplatten und dem Belag entstehen; eine elastische Verfugung ist hier erforderlich. Hierauf ist insbesondere bei Stufenbelägen zu achten,

Werden Bodenbeläge mit rutschhemmenden Eigenschaften verlangt, ist der Nachweis für den jeweiligen Anwendungsfall nachzuweisen.

Die Dickbettverlegung von Bodenplatten ist erst nach ausreichender Erhärtung des Verlegemörtels zu verfugen. Ist eine Imprägnierung vorgesehen (z.B. bei Cotto-Platten), ist erst nach der Imprägnierung (gemäß Herstellervorschrift) zu verfugen.

Wandbekleidungen

Bei Fliesen ohne Randglasur sind an allen sichtbaren Kanten Kantenprofile einzubauen, die farblich auf die Fliesen abgestimmt sein müssen.

Der Fliesenschnitt ist in Abhängigkeit vom Rastermaß auf die Lage sanitärer Einrichtungen, Befestigungen, Armaturen, Schalter, Steckdosen u. ä. mit der Bauleitung abzustimmen. Sofern Dosen oder Kästen für Installationen nur lose oder geheftet angebracht sind, sind sie bei der Verlegung der Platten endgültig zu fixieren.

Der Auftragnehmer hat sich beim Befestigen von Bauteilen zu vergewissern, dass durch die Befestigungsmittel keine Beschädigungen nicht sichtbarer Leitungen und Rohre entstehen

Einrichtungsgegenstände

Wannen oder Brausetassen auf schwimmendem Estrich müssen durch geschlossenzelligen Schaumstoffstreifen, 10 mm dick, von den flankierenden, ungefliesten Wänden getrennt werden.

Sind vom Auftragnehmer Bauteile einzubauen, die den Anschluss an den Potentialausgleich erfordern, darf dieser nur von einem Elektrofachbetrieb ausgeführt werden; fehlt ein solcher, ist die Bauleitung zu informieren.

Einläufe mit Geruchverschluss sind mit Wasser zu füllen.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 027 - Tischlerarbeiten
Tischlerarbeiten

Mitgeltende Normen und Regeln

Allgemeines

Es gelten die Allgemeinen Technischen Vertragsbedingungen ATV DIN 18355 mit Berücksichtigung der zum Vertragsschluss gültigen Fassung einschl. der Änderungen entsprechender Normen und Regeln, Berichtigungen und Beiblätter.

Soweit in der Leistungsbeschreibung auf Technische Spezifikationen, z. B. nationale Normen, mit denen Europäische Normen umgesetzt werden, europäische technische Zulassungen, gemeinsame technische Spezifikationen, internationale Normen, Bezug genommen wird, werden auch ohne den ausdrücklichen Zusatz: ?oder gleichwertig?, immer gleichwertige Technische Spezifikationen in Bezug genommen.

DIN 16830-2
Fensterprofile aus hochschlagzähem Polyvinylchlorid (PVC-HI), weiß; Anforderungen

DIN 16830-3
Fensterprofile aus hochschlagzähem Polyvinylchlorid (PVC-HI) - Teil 3: Profile mit beschichteten, farbigen Oberflächen; Anforderungen

DIN 18095-1
Türen; Rauchschutztüren; Begriffe und Anforderungen

DIN 18540
Abdichten von Außenwandfugen im Hochbau mit Fugendichtstoffen

DIN 18542
Abdichten von Außenwandfugen mit imprägnierten Fugendichtungsbändern aus Schaumkunststoff - Imprägnierte Fugendichtungsbänder - Anforderungen und Prüfung

DIN 18545-1
Abdichten von Verglasungen mit Dichtstoffen; Anforderungen an Glasfalze

DIN 52270
Prüfung von Mineralwolle-Dämmstoffen - Begriffe, Lieferformen, Lieferarten

DIN EN 300
Platten aus langen, flachen, ausgerichteten Spänen (OSB) - Definitionen, Klassifizierung und Anforderungen

DIN EN 335-1
Dauerhaftigkeit von Holz und Holzprodukten - Definition der Gebrauchsklassen - Teil 1: Allgemeines

DIN EN 335-2
Dauerhaftigkeit von Holz und Holzprodukten - Definition der Gebrauchsklassen - Teil 2: Anwendung bei Vollholz

DIN EN 350-1
Dauerhaftigkeit von Holz und Holzprodukten - Natürliche Dauerhaftigkeit von Vollholz - Teil 1: Grundsätze für die Prüfung und Klassifikation der natürlichen Dauerhaftigkeit von Holz

DIN EN 350-2
Dauerhaftigkeit von Holz und Holzprodukten - Natürliche Dauerhaftigkeit von Vollholz - Teil 2: Leitfaden für die natürliche Dauerhaftigkeit und Tränkbarkeit von ausgewählten Holzarten von besonderer Bedeutung in Europa

DIN EN 385
Keilzinkenverbindungen im Bauholz - Leistungs- und Mindestanforderung an die Herstellung

DIN EN 438-2
Dekorative Hochdruck-Schichtpressstoffplatten (HPL) - Platten auf Basis härtbarer Harze (Schichtpressstoffe) - Teil 2: Bestimmung der Eigenschaften

DIN EN 438-3
Dekorative Hochdruck-Schichtpressstoffplatten (HPL) - Platten auf Basis härtbarer Harze (Schichtpressstoffe) - Teil 3: Klassifizierung und Spezifikationen für Schichtpressstoffe mit einer Dicke kleiner als 2 mm, vorgesehen zum Verkleben auf ein Trägermaterial

DIN EN 438-4
Dekorative Hochdruck-Schichtpressstoffplatten (HPL) - Platten auf Basis härtbarer Harze (Schichtpressstoffe) - Teil 4: Klassifizierung und Spezifikationen für Kompakt-Schichtpressstoffe mit einer Dicke von 2 mm und größer

DIN EN 438-5
Dekorative Hochdruck-Schichtpressstoffplatten (HPL) - Platten auf Basis härtbarer Harze (Schichtpressstoffe) - Teil 5: Klassifizierung und Spezifikationen für Schichtpressstoffe für Fußböden mit einer Dicke kleiner 2 mm, vorgesehen zum Verkleben auf ein Trägermaterial

DIN EN 438-6
Dekorative Hochdruck-Schichtpressstoffplatten (HPL) - Platten auf Basis härtbarer Harze (Schichtpressstoffe) - Teil 6: Klassifizierung und Spezifikationen für Kompakt-Schichtpressstoffe für die Anwendung im Freien mit einer Dicke von 2 mm und größer

DIN EN 438-7
Dekorative Hochdruck-Schichtpressstoffplatten (HPL) - Platten auf Basis härtbarer Harze (Schichtpressstoffe) - Teil 7: Kompaktplatten und HPL-Mehrschicht-Verbundplatten für Wand- und Deckenbekleidungen für Innen- und Außenanwendung

DIN EN 438-8
Dekorative Hochdruck-Schichtpressstoffplatten (HPL) - Platten auf Basis härtbarer Harze (Schichtpressstoffe) - Teil 8: Klassifizierung und Spezifikationen für Design-Schichtpressstoffe

DIN EN 438-9
Dekorative Hochdruck-Schichtpressstoffplatten (HPL) - Platten auf Basis härtbarer Harze (Schichtpressstoffe) - Teil 9: Klassifizierung und Spezifikationen für Schichtpressstoffe mit alternativem Kernaufbau

DIN EN 460
Dauerhaftigkeit von Holz und Holzprodukten - Natürliche Dauerhaftigkeit von Vollholz - Leitfaden für die Anforderungen an die Dauerhaftigkeit von Holz für die Anwendung in den Gefährdungsklassen

DIN EN 826
Wärmedämmstoffe für das Bauwesen - Bestimmung des Verhaltens bei Druckbeanspruchung

DIN EN 1192
Türen - Klassifizierung der Festigkeitsanforderungen

DIN EN 1522
Fenster, Türen, Abschlüsse; Durchschusshemmung

DIN EN 12207
Fenster und Türen - Luftdurchlässigkeit - Klassifizierung

DIN EN 12208
Fenster und Türen - Schlagregendichtheit - Klassifizierung

DIN EN 12210
Fenster und Türen - Widerstandsfähigkeit bei Windlast - Klassifizierung

DIN EN 14220
Holz und Holzwerkstoffe in Außenfenstern, Außentüren und Außentürzargen - Anforderungen und Spezifikationen

DIN EN 16014
Möbelbeschläge - Festigkeit und Dauerhaltbarkeit von Verschlussmechanismen

DIN EN ISO 1163-1
Kunststoffe - Weichmacherfreie Polyvinylchlorid (PVC-U)-Formmassen - Teil 1: Bezeichnungssystem und Basis für Spezifikationen

VDI 2719
Schalldämmung von Fenstern und deren Zusatzeinrichtungen

ift FE-06/1
Prüfung von mechanischen und stumpf geschweißten T-Verbindungen bei Kunststofffenstern
Herausgeber: ift Rosenheim e.V.

ift FE-07/1
Hochwasserbeständige Fenster und Türen - Anforderungen, Prüfung, Klassifizierung
Herausgeber: ift Rosenheim e.V.

ift FE-08/1
Rahmeneckverbindungen für Holzfenster  Anforderung, Prüfung und Bewertung
Herausgeber: ift Rosenheim e.V.

ift FE-09/1
Schweißeckverbinder; Anforderungen, Prüfungen und Bewertungen
Herausgeber: ift Rosenheim e.V.

ift FE-11/1
Nutzungssicherheit an kraftbetätigten Fenstern und Fenstertüren
Herausgeber: ift Rosenheim e.V.

ift FE-13/1
Eignung von Kunststofffensterprofilen  Prüfung und Klassifizierung
Herausgeber: ift Rosenheim e.V.

ift HO-10/1
Massive, keilgezinkte und lamellierte Profile für Holzfenster. Anforderung und Prüfung
Herausgeber: ift Rosenheim e.V.

ift HO-11/1
Visuelle Beurteilung von Innentürelementen aus Holz und Holzwerkstoffen sowie anderen Materialien
Herausgeber: ift Rosenheim e.V.

ift MO-01/1
Baukörperanschluss von Fenstern Teil 1 Verfahren zur Ermittlung der Gebrauchstauglichkeit von Abdichtungssystemen
Herausgeber: ift Rosenheim e.V.

ift-Richtlinie
Verklebungen an Holzfenstern - Teil 1: Lamellierte und in der Länge durch Keilzinkenverbindungen verbundene Profile
Herausgeber: ift Rosenheim e.V.

ift-Richtlinie
Verklebungen an Holzfenstern - Teil 2: Verklebung von Rahmenverbindungen
Herausgeber: ift Rosenheim e.V.

IVD-Merkblatt Nr. 4:
Abdichten von Fugen im Hochbau mit aufzuklebenden Elastomer-Fugenbändern
Herausgeber: Industrieverband Dichtstoffe e.V. (IVD)

IVD-Merkblatt Nr. 9:
Spritzbare Dichtstoffe in der Anschlussfuge für Fenster und Außentüren
Herausgeber: Industrieverband Dichtstoffe e.V. (IVD)

IVD-Merkblatt Nr. 10:
Glasabdichtung am Holzfenster mit Dichtstoffen
Herausgeber: Industrieverband Dichtstoffe e.V. (IVD)

IVD-Merkblatt Nr. 12:
Die Überstreichbarkeit von bewegungsausgleichenden Dichtstoffen im Hochbau
Herausgeber: Industrieverband Dichtstoffe e.V. (IVD)

IVD-Merkblatt Nr. 13:
Glasabdichtung an Holz-Metall-Fensterkonstruktionen mit Dichtstoffen
Herausgeber: Industrieverband Dichtstoffe e.V. (IVD)

IVD-Merkblatt Nr. 20:
Fugenabdichtung an Holzbauteilen und Holzwerkstoffen
Herausgeber: Industrieverband Dichtstoffe e.V. (IVD)

RAL-GZ 716/1
Kunststoff-Fenster - Gütesicherung
Abschnitte 1 bis 3

Technische Richtlinie Nr. 20
Leitfaden zur Montage von Fenstern und Haustüren mit Anwendungsbeispielen
Herausgeber: Institut des Glaserhandwerks für Verglasungstechnik und Fensterbau, Hadamar

VdS 2021
Baustellen
Herausgeber: VdS Schadenverhütung, Köln

VFF HM.01
Richtlinie für Holz-Metall-Fenster-Konstruktionen
Herausgeber: Verband der Fenster- und Fassadenhersteller e.V. (VFF)

VFF HM.02
Richtlinie für Holz-Metall-Fassadenkonstruktionen
Herausgeber: Verband der Fenster- und Fassadenhersteller e.V.

VFF HO.01
Klassifizierung von Beschichtungen für Holzfenster, Holz-Metall-Fenster und -Außentüren
Herausgeber: Verband der Fenster- und Fassadenhersteller e.V. (VFF)

VFF HO.02
Auswahl der Holzqualität für Holzfenster und -Haustüren
Herausgeber: Verband der Fenster- und Fassadenhersteller e.V. (VFF)

VFF HO.03
Anforderungen an Beschichtungssysteme von Holzfenstern und Haustüren
Herausgeber: Verband der Fenster- und Fassadenhersteller e.V. (VFF)

VFF HO.04
Empfehlungen zur Qualitätssicherung von Beschichtungssystemen
Herausgeber: Verband der Fenster- und Fassadenhersteller e.V. (VFF)

VFF HO.05
Richtlinie zur visuellen Beurteilung einer fertigbehandelten Oberfläche bei Holzfenstern und -Außentüren
Herausgeber: Verband der Fenster- und Fassadenhersteller e.V. (VFF)

VFF HO.06-1
Holzarten für den Fensterbau  Teil 1: Eigenschaften, Holzartentabelle - Holzarten zur Herstellung maßhaltiger Bauteile (Fenster, Außentüren)
Herausgeber: Verband der Fenster- und Fassadenhersteller e.V.

VFF HO.06-2
Holzarten für den Fensterbau - Teil 2: Holzarten zur Verwendung in geschützten Holzkonstruktionen
Herausgeber: Verband der Fenster- und Fassadenhersteller e.V.

VFF HO.06-3
Holzarten für den Fensterbau - Teil 3: Holzarten für den Innenausbau als dekorative Sichtflächen für lamellierte Fensterkanteln
Herausgeber: Verband der Fenster- und Fassadenhersteller e.V.

VFF HO.06-4
Holzarten für den Fensterbau - Teil 4: Modifizerte Hölzer
Herausgeber: Verband der Fenster- und Fassadenhersteller e.V.

VFF HO.08
Maßnahmen zum Schutz von Fenstern und Außentüren während der Bauphase
Herausgeber: Verband der Fenster- und Fassadenhersteller e.V. (VFF)

VFF HO.09
Runderneuerung von Kastenfenstern aus Holz
Herausgeber: Verband der Fenster- und Fassadenhersteller e.V. (VFF)

VFF HO.10
Wetterschutzschienen an Holzfenstern
Herausgeber: Verband der Fenster- und Fassadenhersteller e.V. (VFF)

VFF KB.01
Kraftbetätigte Fenster
Herausgeber: Verband der Fenster- und Fassadenhersteller e.V. (VFF)

VFF KB.02
Anschluss elektrischer Bauteile im Fenster- und Fassadenbau
Herausgeber: Verband der Fenster- und Fassadenhersteller e.V. (VFF)

VFF KU.01
Visuelle Beurteilung von Oberflächen von Kunststofffenster- und Türelementen
Herausgeber: Verband der Fenster- und Fassadenhersteller e.V. (VFF)

Angaben zu Stoffen und Bauteilen

Holzwerkstoffe müssen das RAL-Umweltzeichen 76 haben.

Holz muss frei von holzzerstörenden Pilzen und Insekten sein. Es darf keine Markröhren und Querrisse aufweisen.

Bei wesentlichen - von der Holzart abhängigen - Unterschieden zwischen Kern- und Splintholz soll an sichtbaren Stellen bei nicht deckenden Beschichtungen kein Splint zu sehen sein.

Pfropfen und Dübel im sichtbaren Bereich müssen von gleicher Holzart und Faserrichtung sein.

Angaben zur Ausführung

Allgemeines

Vor Ausführungsbeginn hat der Auftragnehmer mit dem Auftraggeber festzulegen, wo das zu verwendende Material auf der Baustelle gelagert werden kann, um gegenseitige Störungen der am Bau beteiligten Handwerker während der Bauausführung zu vermeiden.

Vor der Durchführung von Stemm-, Bohr- und Einsetzarbeiten an Estrichen sowie geputzten Wänden und Decken sind Leitungen mit einem Suchgerät zu orten.

Malerarbeiten dürfen durch montierte Beschläge nicht erschwert werden. Dem Auftragnehmer steht es frei, Beschläge - soweit technisch möglich - erst nach Abschluss der Malerarbeiten einzubauen. Das Öffnen und Schließen von Fenstern und Türen muss jedoch möglich sein.

Säulen von Schwenkarmaufzügen dürfen nicht zwischen Balkonen oder Kragplatten eingespannt werden; beim Einspannen in Mauerwerksöffnungen sind diese vor Beschädigungen zu schützen, nach Möglichkeit sind Fensterwinkel zu verwenden.

Alle Maße sind vor der Ausführung am Bau zu überprüfen, sofern keine Detailzeichnungen mit verbindlichen Maßangaben vorliegen.

Vor Beginn der Arbeiten sind die tatsächlichen Einbauhöhen bezogen auf das gesamte Ausbausystem mit der Bauleitung abzustimmen, wenn unzulässige Toleranzen oder Änderungen des geplanten Fußbodenaufbaus festgestellt oder vermutet werden.

Bei Schleifarbeiten im Trockenverfahren sind Absauggeräte zu verwenden.

Sind Schleifen und Spachteln vorgesehen, so bleiben die Anzahl der Schleifgänge und Spachtelaufträge sowie die Wahl der richtigen Körnung dem Auftragnehmer überlassen und sind auf die vorgesehene Beschichtung einzustellen.

Elastische Fugen sind grundsätzlich zu hinterfüllen, um eine Dreiflankenhaftung zu vermeiden. Als Hinterfüllung sind geschlossenzellige, nicht saugende Materialien zu verwenden.

Fenster und Fenstertüren

Fensteranschlussfugen sind raumseitig luftdicht herzustellen.

Der Aus- und Einbau von Fenstern und Türen zum Austausch oder zur Aufarbeitung ist so aufeinander abzustimmen, dass der Witterungsschutz des Gebäudes zu jeder Zeit gewährleistet ist. Dem Auftragnehmer steht es frei, stattdessen auf seine Kosten die Öffnungen vorübergehend provisorisch zu schließen; dabei muss das Provisorium lichtdurchlässig sein. Zur Aufarbeitung hat der Auftragnehmer die Wahl, ob das auf der Baustelle oder in der Werkstatt erfolgt. Entscheidet er sich für die Werkstatt, wird der Transport nicht gesondert vergütet.

Vom Auftragnehmer sind auf Verlangen Detailzeichnungen über die Ausbildung der Fensterprofile sowie der Anschlüsse zum Bauwerk und zu den Fensterbänken vorzulegen

Elastische Dichtstoffe müssen überstreichbar sein.

Die Angaben des Systemherstellers der Kunststofffensterprofile sind bindend für die konstruktive Ausbildung und die Materialauswahl. Insbesondere sind die zusätzlichen Verstärkungen bei Veränderung der Fenstergröße zu beachten. Die Herstellerrichtlinien sind auf Verlangen vorzulegen.

Wenn im Leistungstext nichts anderes vorgegeben wird, gilt die Schallschutzklasse 2 nach VDI 2719.

Türen

Die Öffnungsrichtung von Türen ist vor der Bestellung oder Fertigung der Türen vor Ort gemeinsam mit dem Auftraggeber oder der Bauleitung endgültig festzulegen.

Transparente Scheiben von Türblättern sind mit einem deutlich sichtbaren Klebestreifen zu markieren. Der Klebestreifen muss sich rückstandfrei entfernen lassen. Das Entfernen geschieht durch den Auftraggeber.

Nach dem Einbau der Zargen sind die Türblätter der Innentüren verpackt beim Auftragnehmer zwischenzulagern. Die Endmontage erfolgt nach Abschluss anderer Arbeiten in Abstimmung mit der Bauleitung.

Nach dem Einbau der Zargen sind die Türblätter der Innentüren verpackt auf der Baustelle in einem vom Auftraggeber zur Verfügung gestellten Raum zwischenzulagern. Der Auftragnehmer hat diesen Raum verschließbar zu machen. Die Endmontage erfolgt nach Abschluss anderer Arbeiten in Abstimmung mit der Bauleitung.

Einbaumöbel

Schiebetüren von Schränken müssen mit auf das Türgewicht abgestimmten Schiebetürbeschlägen ausgeführt werden. Sofern in dem Leistungstext keine konkreteren Vorgaben gemacht werden, müssen die Führungen mindestens aus Kunststoffprofilen bestehen, einfache Nuten im Holz sind nicht zulässig.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 028 - Parkett- und Holzpflasterarbeiten
Parkett- und Holzpflasterarbeiten

Mitgeltende Normen und Regeln

Allgemeines

Es gelten die Allgemeinen Technischen Vertragsbedingungen ATV DIN 18356, DIN 18367 mit Berücksichtigung der zum Vertragsschluss gültigen Fassung einschl. der Änderungen entsprechender Normen und Regeln, Berichtigungen und Beiblätter.

Soweit in der Leistungsbeschreibung auf Technische Spezifikationen, z. B. nationale Normen, mit denen Europäische Normen umgesetzt werden, europäische technische Zulassungen, gemeinsame technische Spezifikationen, internationale Normen, Bezug genommen wird, werden auch ohne den ausdrücklichen Zusatz: ?oder gleichwertig?, immer gleichwertige Technische Spezifikationen in Bezug genommen.

DIN 52270
Prüfung von Mineralwolle-Dämmstoffen - Begriffe, Lieferformen, Lieferarten

DIN 68125-1
Fußleisten aus europäischen (außer nordischen) Hölzern

DIN 68125-2
Fußleisten aus nordischem Nadelholz

DIN EN 826
Wärmedämmstoffe für das Bauwesen - Bestimmung des Verhaltens bei Druckbeanspruchung

DIN EN 13442
Holzfußböden und Wand- und Deckenbekleidungen aus Holz - Bestimmung der chemischen Widerstandsfähigkeit

DIN EN 13647
Holzfußböden und Wand- und Deckenbekleidungen aus Holz - Bestimmung geometrischer Eigenschaften

DIN EN 13696
Holzfußböden - Prüfverfahren zur Bestimmung der Verformbarkeit und der Beständigkeit gegen Verschleiß und gegen Stoßbeanspruchung

DIN EN 13990
Holzfußböden - Massive Nadelholz-Fußbodendielen

DIN EN 14342
Parkett und Holzfußböden - Eigenschaften, Bewertung der Konformität und Kennzeichnung

DIN EN 14762
Holzfußböden - Probenahme und Bewertung der Konformität

Merkblatt
Schnittstellenkoordination bei Flächenheizungs- und Flächenkühlungssystemen in Neubauten
Bundesverband Flächenheizungen e.V. in Zusammenarbeit mit dem Fachverband Deutsches Fliesengewerbe im ZDB

Merkblatt
Schnittstellenkoordination Flächenheizungs- und Flächenkühlsysteme in bestehenden Gebäuden
Bundesverband Flächenheizungen e.V. in Zusammenarbeit mit dem Fachverband Deutsches Fliesengewerbe im ZDB

BVF Fachinformation Flächenheizung
Sammlung der BVF-Richtlinien, Herausgeber Bundesverband Flächenheizungen und Flächenkühlungen e.V.

IVD-Merkblatt Nr. 20:
Fugenabdichtung an Holzbauteilen und Holzwerkstoffen
Herausgeber: Industrieverband Dichtstoffe e.V. (IVD)

IVK TKB-1
Kleben von Parkett
Herausgeber: Industrieverband Klebstoffe e.V.

IVK TKB-6
Spachtelzahnungen für Bodenbelag-, Parkett- und Fliesenarbeiten
Herausgeber: Industrieverband Klebstoffe e.V.

IVK TKB-9
Technische Beschreibung und Verarbeitung von Bodenspachtelmassen
Herausgeber: Industrieverband Klebstoffe e.V.

IVK TKB-10
Holzwerkstoffplatten als Verlegeuntergrund
Herausgeber: Industrieverband Klebstoffe e.V.

Merkblatt Nr. 2
Trocknung von Calciumsulfat-Fließestrichen
Herausgeber: Industrieverband WerkMörtel e.V. (IWM) und andere

Merkblatt Nr. 4
Beurteilung und Behandlung der Oberflächen von Calciumsulfat-Fließestrichen
Herausgeber: Industrieverband WerkMörtel e.V. (IWM) und andere

VdS 2021
Baustellen
Herausgeber: VdS Schadenverhütung, Köln

(FREIE ANGABEN)

Angaben zu Stoffen und Bauteilen

Das eingebaute Material muss dem Muster entsprechen; eine Bestätigung des Musters durch den Auftraggeber ist einzuholen.

Die Wahl des Klebers bleibt dem Auftragnehmer überlassen, wenn im Leistungstext kein bestimmter Kleber vorgegeben ist. Die Klebstoffe sind nach den Verarbeitungsvorschriften der Hersteller zu verarbeiten.

Es dürfen nur Vorstriche und Kleber verwendet werden, die zu den Ersatzstoffen nach TRGS 610 zählen.

Es dürfen nur Oberflächenbehandlungsmittel verwendet werden, die zu den Ersatzstoffen nach TRGS 617 zählen, sofern keine Ersatzverfahren im Leistungstext vorgegeben werden.

(FREIE ANGABEN)

Angaben zur Ausführung

Allgemeines

Vor Ausführungsbeginn hat der Auftragnehmer mit dem Auftraggeber festzulegen, wo das zu verwendende Material auf der Baustelle gelagert werden kann, um gegenseitige Störungen der am Bau beteiligten Handwerker während der Bauausführung zu vermeiden.

Vor der Durchführung von Stemm-, Bohr- und Einsetzarbeiten an Estrichen sowie geputzten Wänden und Decken sind Leitungen mit einem Suchgerät zu orten.

Säulen von Schwenkarmaufzügen dürfen nicht zwischen Balkonen oder Kragplatten eingespannt werden; beim Einspannen in Mauerwerksöffnungen sind diese vor Beschädigungen zu schützen, nach Möglichkeit sind Fensterwinkel zu verwenden.

Alle Maße sind vor der Ausführung am Bau zu überprüfen, sofern keine Detailzeichnungen mit verbindlichen Maßangaben vorliegen.

Vor Beginn der Arbeiten sind die tatsächlichen Einbauhöhen bezogen auf das gesamte Ausbausystem mit der Bauleitung abzustimmen, wenn unzulässige Toleranzen oder Änderungen des geplanten Fußbodenaufbaus festgestellt oder vermutet werden.

Bei Schleifarbeiten im Trockenverfahren sind Absauggeräte zu verwenden.

Sind Schleifen und Spachteln vorgesehen, so bleiben die Anzahl der Schleifgänge und Spachtelaufträge sowie die Wahl der richtigen Körnung dem Auftragnehmer überlassen und sind auf die vorgesehene Beschichtung einzustellen.

Werkseitig versiegeltes Parkett ist mit besonderer Vorsicht einzubauen. Kratzer und Eindrücke gelten als wesentliche Mängel. Eine Nachversiegelung auf der Baustelle wird nicht anerkannt.

Wenn im Leistungstext keine Verlegerichtung vorgegeben ist, ist diese vor Beginn der Verlegung mit dem Auftraggeber abzustimmen.

Zu verlegendes Material innerhalb einer zusammenhängenden Fläche muss aus einer gemeinsamen Charge stammen.

(FREIE ANGABEN)

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 034 - Maler- und Lackiererarbeiten
Maler- und Lackierarbeiten

Mitgeltende Normen und Regeln

Allgemeines

Es gelten die Allgemeinen Technischen Vertragsbedingungen ATV DIN 18363 mit Berücksichtigung der zum Vertragsschluss gültigen Fassung einschl. der Änderungen entsprechender Normen und Regeln, Berichtigungen und Beiblätter.

Soweit in der Leistungsbeschreibung auf Technische Spezifikationen, z. B. nationale Normen, mit denen Europäische Normen umgesetzt werden, europäische technische Zulassungen, gemeinsame technische Spezifikationen, internationale Normen, Bezug genommen wird, werden auch ohne den ausdrücklichen Zusatz: ?oder gleichwertig?, immer gleichwertige Technische Spezifikationen in Bezug genommen.

DIN 2403
Kennzeichnung von Rohrleitungen nach dem Durchflussstoff

DIN 2404
Kennfarben für Heizungsrohrleitungen

DIN 6173-1
Farbabmusterungen; Allgemeine Farbabmusterungsbedingungen

DIN EN ISO 4628
Normenreihe: Beschichtungsstoffe - Beurteilung von Beschichtungsschäden - Bewertung der Menge und Größe von Schäden und der Intensität von gleichmäßigen Veränderungen im Aussehen

AGI-K10
Schutz von Beton Oberflächenbehandlung; Imprägnierung, Versiegelung, Beschichtung
Herausgeber: Arbeitsgemeinschaft Industriebau (AGI)

AGI-S20-1
Schutz von Baukonstruktionen mit Beschichtungssystemen gegen chemische Angriffe (Säureschutzbau) - Anforderungen an den Untergrund
Herausgeber: Arbeitsgemeinschaft Industriebau (AGI)

AGI-S20-2
Schutz von Baukonstruktionen mit Beschichtungssystemen gegen chemische Angriffe (Säureschutzbau) - Beschichtungssysteme
Herausgeber: Arbeitsgemeinschaft Industriebau (AGI)

AGI-S20-3
Schutz von Baukonstruktionen mit Beschichtungssystemen gegen chemische Angriffe (Säureschutzbau) - Ausführungsdetails
Herausgeber: Arbeitsgemeinschaft Industriebau (AGI)

BFS Merkblatt 2
Imprägnierungen und Beschichtungen auf Kalksandstein-Sichtmauerwerk
Herausgeber: Bundesausschuss Farbe und Sachwertschutz (BFS)

BFS Merkblatt 4
Zinkstaubbeschichtungen
Herausgeber: Bundesausschuss Farbe und Sachwertschutz (BFS)

BFS Merkblatt 5
Beschichtungen auf Zink und verzinktem Stahl
Herausgeber: Bundesausschuss Farbe und Sachwertschutz (BFS)

BFS Merkblatt 6
Beschichtungen auf Bauteilen aus Aluminium
Herausgeber: Bundesausschuss Farbe und Sachwertschutz (BFS)

BFS Merkblatt 7
Prüfrichtlinien für Wandbekleidungen vor der Verarbeitung
Herausgeber: Bundesausschuss Farbe und Sachwertschutz (BFS)

BFS Merkblatt 8
Innenbeschichtungen, Tapezier- und Klebearbeiten auf Betonflächen
Herausgeber: Bundesausschuss Farbe und Sachwertschutz (BFS)

BFS Merkblatt 9
Beschichtungen auf mineralischem Außenputz
Herausgeber: Bundesausschuss Farbe und Sachwertschutz (BFS)

BFS Merkblatt 10
Beschichtungen, Tapezier- und Klebearbeiten auf Innenputz
Herausgeber: Bundesausschuss Farbe und Sachwertschutz (BFS)

BFS Merkblatt 11
Beschichtungen, Tapezier- und Klebearbeiten auf Porenbeton
Herausgeber: Bundesausschuss Farbe und Sachwertschutz (BFS)

BFS Merkblatt 12
Oberflächenbehandlung von Gipsplatten (Gipskartonplatten) und Gipsfaserplatten
Herausgeber: Bundesausschuss Farbe und Sachwertschutz (BFS)

BFS Merkblatt 13
Beschichtungen auf Ziegel-Sichtmauerwerk
Herausgeber: Bundesausschuss Farbe und Sachwertschutz (BFS)

BFS Merkblatt 14
Beschichtungen von Platten aus Faserzement und Asbestzement
Herausgeber: Bundesausschuss Farbe und Sachwertschutz (BFS)

BFS Merkblatt 15
Brandschutzbeschichtungen auf Holz, Holzwerkstoffen und Stahlbauteilen
Herausgeber: Bundesausschuss Farbe und Sachwertschutz (BFS)

BFS Merkblatt 17
Beschichtungen, Tapezier- und Klebearbeiten auf Wänden aus Wandbauplatten aus Gips
Herausgeber: Bundesausschuss Farbe und Sachwertschutz (BFS)

BFS Merkblatt 18
Beschichtungen auf Holz und Holzwerkstoffen im Außenbereich
Herausgeber: Bundesausschuss Farbe und Sachwertschutz (BFS)

BFS Merkblatt 19
Risse in Außenputzen - Beschichtungen und Armierung
Herausgeber: Bundesausschuss Farbe und Sachwertschutz (BFS)

BFS Merkblatt 19.1
Risse in unverputztem und verputztem Mauerwerk, in Gipskartonplatten und ähnlichen Stoffen auf Unterkonstruktionen; Ursachen und Bearbeitungsmöglichkeiten
Herausgeber: Bundesausschuss Farbe und Sachwertschutz (BFS)

BFS Merkblatt 20
Beurteilung des Untergrundes für Beschichtungs- und Tapezierarbeiten, Maßnahmen zur Beseitigung von Schäden
Herausgeber: Bundesausschuss Farbe und Sachwertschutz (BFS)

BFS Merkblatt 20.1
Beurteilung des Untergrundes für Putzarbeiten: Maßnahmen zur Beseitigung von Schäden
Herausgeber: Bundesausschuss Farbe und Sachwertschutz (BFS)

BFS Merkblatt 22
Beschichtungen auf Kunststoff im Hochbau
Herausgeber: Bundesausschuss Farbe und Sachwertschutz (BFS)

BFS Merkblatt 24
Beschichtungen auf pulverlackierten Bauteilen
Herausgeber: Bundesausschuss Farbe und Sachwertschutz (BFS)

BFS Merkblatt 25
Richtlinien zur Beurteilung von Farbübereinstimmungen und Farbabweichungen
Herausgeber: Bundesausschuss Farbe und Sachwertschutz (BFS)

BFS Merkblatt 26
Farbveränderung von Beschichtungen im Außenbereich
Herausgeber: Bundesausschuss Farbe und Sachwertschutz (BFS)

IVD-Merkblatt Nr. 12:
Die Überstreichbarkeit von bewegungsausgleichenden Dichtstoffen im Hochbau
Herausgeber: Industrieverband Dichtstoffe e.V. (IVD)

IVD-Merkblatt Nr. 14:
Dichtstoffe und Schimmelpilzbefall
Herausgeber: Industrieverband Dichtstoffe e.V. (IVD)

IVD-Merkblatt Nr. 20:
Fugenabdichtung an Holzbauteilen und Holzwerkstoffen
Herausgeber: Industrieverband Dichtstoffe e.V. (IVD)

MB 405
Merkblatt 405: Korrosionsschutz von Stahlkonstruktionen durch Beschichtungssysteme
Herausgeber: Stahl-Informations-Zentrum

RAL-GZ 841
Anti-Graffiti - Gütesicherung

VFF Al.02
Visuelle Beurteilung von organisch beschichteten (lackierten) Oberflächen auf Aluminium
Herausgeber: Verband der Fenster- und Fassadenhersteller e.V. (VFF)

VFF HO.01
Klassifizierung von Beschichtungen für Holzfenster, Holz-Metall-Fenster und -Außentüren
Herausgeber: Verband der Fenster- und Fassadenhersteller e.V. (VFF)

VFF HO.03
Anforderungen an Beschichtungssysteme von Holzfenstern und Haustüren
Herausgeber: Verband der Fenster- und Fassadenhersteller e.V. (VFF)

VFF HO.04
Empfehlungen zur Qualitätssicherung von Beschichtungssystemen
Herausgeber: Verband der Fenster- und Fassadenhersteller e.V. (VFF)

VFF HO.05
Richtlinie zur visuellen Beurteilung einer fertigbehandelten Oberfläche bei Holzfenstern und -Außentüren
Herausgeber: Verband der Fenster- und Fassadenhersteller e.V. (VFF)

VFF St.01
Beschichten von Stahlteilen im Metallbau
Herausgeber: Verband der Fenster- und Fassadenhersteller e.V. (VFF)

VFF St.02
Visuelle Beurteilung von organisch beschichteten (lackierten) Oberflächen auf Stahl
Herausgeber: Verband der Fenster- und Fassadenhersteller e.V. (VFF)

WTA-Merkblatt 2-3-92/D
Bestimmung der Wasserdampfdiffusion von Beschichtungsstoffen entsprechend DIN 55945
Herausgeber: Wissenschaftlich-Technische Arbeitsgemeinschaft für Bauwerkserhaltung und Denkmalpflege WTA e.V.

WTA-Merkblatt 2-5-97/D
Anti-Graffiti-Systeme
Herausgeber: Wissenschaftlich-Technische Arbeitsgemeinschaft für Bauwerkserhaltung und Denkmalpflege WTA e.V.

WTA-Merkblatt 2-8-04/D
Bewertung der Wirksamkeit von Anti-Graffiti-Systemen (AGS)
Herausgeber: Wissenschaftlich-Technische Arbeitsgemeinschaft für Bauwerkserhaltung und Denkmalpflege WTA e.V.

Angaben zu Stoffen und Bauteilen

Das eingebaute Material muss dem Muster entsprechen; eine Bestätigung des Musters durch den Auftraggeber ist einzuholen.

Der Auftragnehmer soll für den Beschichtungsaufbau möglichst Produkte desselben Herstellers verwenden, um das System als Ganzes zu erhalten.

Bei brandschutztechnischen Anforderungen sind die amtlichen Nachweise (Prüfzeugnis oder Prüfbescheid oder allgemeine bauaufsichtliche Zulassung) der Bauleitung zu übergeben.

Als ölbeständig ausgeschriebene Beschichtungsstoffe müssen eine Zulassung für die Verwendung als Ölauffangwannenbeschichtung besitzen.

Angaben zur Ausführung

Allgemeines

Vor Ausführungsbeginn hat der Auftragnehmer mit dem Auftraggeber festzulegen, wo das zu verwendende Material auf der Baustelle gelagert werden kann, um gegenseitige Störungen der am Bau beteiligten Handwerker während der Bauausführung zu vermeiden.

Bei Schleifarbeiten im Trockenverfahren sind Absauggeräte zu verwenden.

Sind Schleifen und Spachteln vorgesehen, so bleiben die Anzahl der Schleifgänge und Spachtelaufträge sowie die Wahl der richtigen Körnung dem Auftragnehmer überlassen und sind auf die vorgesehene Beschichtung einzustellen.

Das Lagern von feuergefährlichen Stoffen auf der Baustelle ist nur mit ausdrücklicher Zustimmung der Bauleitung im für die Arbeiten unbedingt notwendigen Umfang zulässig.

Nach Aufforderung durch den Auftraggeber sind benutzte Räume innerhalb von drei Werktagen besenrein zu räumen.

Korrosionsgefährdete Teile, die nach dem Einbau nicht mehr zugänglich sind, müssen zuvor beschichtet werden. Der Auftragnehmer hat diese Arbeiten nach Aufforderung durch die Bauleitung vorrangig auszuführen.

Als Gefahrstoffe nach der Gefahrstoffverordnung einzuordnende Anstrichstoffe und Lösungsmittel dürfen grundsätzlich nur in Originalgebinden auf der Baustelle verarbeitet werden. Ist eine Umfüllung nicht zu vermeiden, müssen die Behälter wie das Originalgebinde gekennzeichnet sein. Über den Verbleib von Reststoffen kann die Bauleitung einen Nachweis verlangen.

Nach Abschluss der Arbeiten hat der Auftragnehmer dem Auftraggeber eine Liste über die verwendeten Beschichtungsstoffe, gegliedert nach Verwendungszweck bzw. -ort, Produktbezeichnung und Hersteller für spätere Nachbestellungen zu übergeben.

Lagerfähiges Restmaterial ist dem Auftraggeber für spätere Reparaturarbeiten zur Verfügung zu stellen. Restmaterial, das der Auftragnehmer nicht übernehmen will, hat er entweder zu entsorgen oder in seinen Besitz zu übernehmen. Nicht lagerfähiges Restmaterial sowie Verpackungen, Behälter, Abdeckmaterial und dergleichen hat der Auftragnehmer ebenfalls zu entsorgen. Dabei sind die einschlägigen Vorschriften über Sonderabfall einzuhalten. Der Auftraggeber kann einen entsprechenden Nachweis verlangen.

Farbreste, auch wenn sie in Bezug auf Umweltschutz unbedenklich sind, dürfen nicht in die Entwässerung des Gebäudes bzw. der Außenanlagen geschüttet werden.

Mit lösemittelhaltigen Abbeizmitteln entfernte Altanstriche gelten als Sonderabfall im Sinne der TA Sonderabfall und sind entsprechend zu entsorgen.

Die Arbeitstechniken für die Beschichtung sind dem Auftragnehmer freigestellt, falls die Nutzung von Räumen - auch durch andere Gewerke - nicht dagegen spricht und in der Leistungsbeschreibung keine bestimmte Technik vorgeschrieben wird.

Vorhandene, ausbaubare Dichtungen an Zargen, Türen, Fenstern und dergleichen sowie demontierbare Beschläge sind vor den Arbeiten beschädigungsfrei zu entfernen und anschließend an ihren ursprünglichen Stellen wieder einzubauen. Nicht ausbaubare Dichtungen und nicht demontierbare Beschläge sind abzukleben. Bewegliche Teile sind gangbar zu halten.

Abdeckungen von Schaltern, Steckdosen u. dgl. sind vor den Arbeiten beschädigungsfrei abzunehmen, rückseitig zu kennzeichnen, sicher zu lagern und nach Beendigung der Arbeiten wieder einzubauen. Können einzelne Bauteile nicht vom Auftragnehmer ausgebaut werden, ist die Bauleitung zu informieren, damit diese entweder den Ausbau und späteren Einbau durch den entsprechenden Fachunternehmer ausführen lässt oder alternativ der Abklebung statt eines Ausbaus zustimmt.

Falls Haustechnik-Leitungen zu beschichten sind, sind sie farblich entsprechend DIN 2403 und DIN 2404 zu kennzeichnen.

Mörtelreste dürfen keinesfalls überstrichen werden, sie sind vollständig zu entfernen.

Vor dem Überstreichen von Dichtstoffen hat sich der Auftragnehmer Gewissheit über die Verträglichkeit der Stoffe zu verschaffen. Werden selbst Dichtstoffe verwendet, so sind sie grundsätzlich nicht zu überstreichen, sondern im entsprechenden Farbton auszuwählen. Fugen unbekannter stofflicher Grundlage sollen nicht überstrichen werden, sie sind vorher abzukleben.

Einzelteile aus Holz, wie Scheuerleisten, Ortbretter u. a., erhalten die Schlussbeschichtung grundsätzlich erst nach dem Einbau.

Brandschutzbeschichtungen

Brandschutzbeschichtungen sind entsprechend dem Zulassungsbescheid auszuführen. Die Beschichtungsstoffe hat der Auftragnehmer mit dem Angebot dem Auftraggeber anzugeben, wenn sie in der Leistungsbeschreibung nicht vorgeschrieben sind. Die vorschriftsmäßige Herstellung der Brandschutzbeschichtung ist schriftlich zu bestätigen.

Brandschutzbeschichtungen für Stahlkonstruktionen müssen immer mit einem bauaufsichtlich zugelassenen Anstrichsystem eines Herstellers ausgeführt werden und alle erforderlichen Komponenten umfassen. Bei nicht verzinktem, korrosionsgefährdetem Stahl schließt das auch die Korrosionsschutzbeschichtung ein.

Bei der Beschichtung von Stahlprofilen ist in der Ausschreibung das Verhältnis von Umfang zur Querschnittsfläche (U/A-Verhältnis) angegeben. Es ist Sache des Auftragnehmers, die dafür erforderliche Schichtdicke gemäß Herstellervorschrift oder Zulassung zu ermitteln.

Der Auftragnehmer hat an der beschichteten Konstruktion Hinweise mit
- Zulassungsnummer und Aussteller
- Ausführungsdatum
- Name und Anschrift der Firma des Auftragnehmers
- Anzahl der Schichten
- Gesamtdicke der Trockenschicht
- Art der Schlussbeschichtung
- Datum der nächsten Prüfung
- Warnungshinweis vor Aufbringen artfremder Beschichtungen
anzubringen. Der Ort oder, wenn mehrere Hinweise erforderlich sind, die Orte der Anbringung sind mit dem Auftraggeber und der Bauleitung abzustimmen.

Reparaturarbeiten, Sanierungsarbeiten

Beim Reinigen von Fassaden durch Strahlen mit Wasser sind ggf. Vorsorgemaßnahmen zu treffen, dass durch Fugen oder Putzrisse kein Wasser in die Umfassungswände eindringt. Das gilt in besonderem Maße für verdecktes Holzfachwerk.

Bei schadstoffhaltigen Zusätzen bei Nassreinigung sind die Gerüstlagen mit Folie so abzudecken, dass das Wasser über eine Rinne in einen Sammelbehälter geleitet wird.

Verfahrensbedingte Vermischungen und Abfall von Strahlarbeiten sind vom Auftragnehmer zu beseitigen und zu entsorgen. Dabei sind Strahlmittelrückstände auch aus dem umliegenden Verkehrsraum, aus Poren, Fugen u. dgl. und von den Gerüstböden zu entfernen.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 036 - Bodenbelagarbeiten
Bodenbelagarbeiten

Mitgeltende Normen und Regeln

Allgemeines

Es gelten die Allgemeinen Technischen Vertragsbedingungen ATV DIN 18365 mit Berücksichtigung der zum Vertragsschluss gültigen Fassung einschl. der Änderungen entsprechender Normen und Regeln, Berichtigungen und Beiblätter.

Soweit in der Leistungsbeschreibung auf Technische Spezifikationen, z. B. nationale Normen, mit denen Europäische Normen umgesetzt werden, europäische technische Zulassungen, gemeinsame technische Spezifikationen, internationale Normen, Bezug genommen wird, werden auch ohne den ausdrücklichen Zusatz: ?oder gleichwertig?, immer gleichwertige Technische Spezifikationen in Bezug genommen.

DIN 4102-1
Brandverhalten von Baustoffen und Bauteilen - Teil 1: Baustoffe; Begriffe, Anforderungen und Prüfungen

DIN 4102-14
Brandverhalten von Baustoffen und Bauteilen; Bodenbeläge und Bodenbeschichtungen; Bestimmung der Flammenausbreitung bei Beanspruchung mit einem Wärmestrahler

DIN 51097
Prüfung von Bodenbelägen; Bestimmung der rutschhemmenden Eigenschaft; Nassbelastete Barfußbereiche; Begehungsverfahren; Schiefe Ebene

DIN 51130
Prüfung von Bodenbelägen - Bestimmung der rutschhemmenden Eigenschaft - Arbeitsräume und Arbeitsbereiche mit Rutschgefahr, Begehungsverfahren - Schiefe Ebene

DIN 66090-1
Textile Fußbodenbeläge; Anforderungen an den Aufbau, Brandverhalten

DIN EN 204
Klassifizierung von thermoplastischen Holzklebstoffen für nicht tragende Anwendungen

DIN EN 985
Textile Bodenbeläge - Stuhlrollenprüfung

DIN EN 986
Textile Bodenbeläge - Fliesen - Bestimmung der Maßänderung infolge der Wirkungen wechselnder Feuchte- und Temperaturbedingungen und vertikale Flächenverformung

DIN EN 1318
Textile Bodenbeläge - Bestimmung der sichtbaren Dicke von Rückenbeschichtungen

DIN EN 1516
Sportböden - Bestimmung des Eindruckverhaltens

DIN EN 1569
Sportböden - Bestimmung des Verhaltens bei rollender Last

DIN EN 1814
Textile Bodenbeläge - Bestimmung der Schnittkantenfestigkeit durch die modifizierte Trommelprüfung nach Vettermann

DIN EN 1815
Elastische und textile Bodenbeläge - Beurteilung des elektrostatischen Verhaltens

DIN EN 12103
Elastische Bodenbeläge - Presskorkunterlagen - Spezifikation

DIN EN 12529
Räder und Rollen - Möbelrollen - Rollen für Drehstühle - Anforderungen

DIN EN 13297
Textile Bodenbeläge - Einstufung von Polvlies-Bodenbelägen

DIN EN 13415
Prüfung von Klebstoffen für Bodenbeläge - Bestimmung des elektrischen Widerstandes von Klebstoff-Filmen und Verbunden

DIN EN 13501-1
Klassifizierung von Bauprodukten und Bauarten zu ihrem Brandverhalten - Teil 1: Klassifizierung mit den Ergebnissen aus den Prüfungen zum Brandverhalten von Bauprodukten

DIN EN ISO 140-7
Akustik - Messung der Schalldämmung in Gebäuden und von Bauteilen - Teil 7: Messung der Trittschalldämmung von Decken in Gebäuden

DIN EN ISO 9239-1
Prüfungen zum Brandverhalten von Bodenbelägen - Teil 1: Bestimmung des Brandverhaltens bei Beanspruchung mit einem Wärmestrahler

DIN EN ISO 10140
Normenreihe: Akustik - Messung der Schalldämmung von Bauteilen im Prüfstand

DIN EN ISO 10874
Elastische, textile und Laminat-Bodenbeläge - Klassifizierung

DIN VDE 0100-600
Errichten von Niederspannungsanlagen - Teil 6: Prüfungen

AGI-S30
Elektrisch ableitfähige Bodenbeläge (Säureschutzbau)
Herausgeber: Arbeitsgemeinschaft Industriebau (AGI)

AGI-S40
Chemisch beständige Bodenbeläge im Rüttelverfahren (Säureschutzbau)
Herausgeber: Arbeitsgemeinschaft Industriebau (AGI)

BEB-Hinweisblatt 4.7
Planung, Verlegung von Calciumsulfatestrichen
Herausgeber: Bundesverband Estrich und Belag e.V.

BEB-Hinweisblatt 8.1
Beurteilen und Vorbereiten von Untergründen
Herausgeber: Bundesverband Estrich und Belag e.V.

BEB-Hinweisblatt 8.2
Vorbereitung zur Verlegung von Oberbelägen
Herausgeber: Bundesverband Estrich und Belag e.V.

BEB-Hinweisblatt 8.3
Arbeitsanweisung CM-Messung
Herausgeber: Bundesverband Estrich und Belag e.V.

BEB-Hinweisblatt 9.1
Oberflächenzug- und Haftzugfestigkeit von Fußböden
Herausgeber: Bundesverband Estrich und Belag e.V

Merkblatt
Schnittstellenkoordination bei Flächenheizungs- und Flächenkühlungssystemen in Neubauten
Bundesverband Flächenheizungen e.V. in Zusammenarbeit mit dem Fachverband Deutsches Fliesengewerbe im ZDB

Merkblatt
Schnittstellenkoordination Flächenheizungs- und Flächenkühlsysteme in bestehenden Gebäuden
Bundesverband Flächenheizungen e.V. in Zusammenarbeit mit dem Fachverband Deutsches Fliesengewerbe im ZDB

BGR 181
Fußböden in Arbeitsräumen und Arbeitsbereichen mit Rutschgefahr

BVF Fachinformation Flächenheizung
Sammlung der BVF-Richtlinien, Herausgeber Bundesverband Flächenheizungen und Flächenkühlungen e.V.

IVK TKB-2
Kleben von Laminatböden
Herausgeber: Industrieverband Klebstoffe e.V.

IVK TKB-3
Kleben von Elastomer-Bodenbelägen
Herausgeber: Industrieverband Klebstoffe e.V.

IVK TKB-4
Kleben von Linoleum-Bodenbelägen
Herausgeber: Industrieverband Klebstoffe e.V.

IVK TKB-5
Kleben von Kork-Bodenbelägen
Herausgeber: Industrieverband Klebstoffe e.V.

IVK TKB-6
Spachtelzahnungen für Bodenbelag-, Parkett- und Fliesenarbeiten
Herausgeber: Industrieverband Klebstoffe e.V.

IVK TKB-7
Kleben von PVC-Bodenbelägen
Herausgeber: Industrieverband Klebstoffe e.V.

IVK TKB-8
Beurteilen und Vorbereiten von Untergründen für Bodenbelag- und Parkettarbeiten Bodenbelägen
Herausgeber: Industrieverband Klebstoffe e.V.

IVK TKB-9
Technische Beschreibung und Verarbeitung von Bodenspachtelmassen
Herausgeber: Industrieverband Klebstoffe e.V.

IVK TKB-10
Holzwerkstoffplatten als Verlegeuntergrund
Herausgeber: Industrieverband Klebstoffe e.V.

IVK TKB-11
Verlegen von selbstliegenden Teppichfliesen und -platten
Herausgeber: Industrieverband Klebstoffe e.V.

IVK TKB-12
Kleben von Bodenbelägen mit Trockenklebstoffen
Herausgeber: Industrieverband Klebstoffe e.V.

IVK TKB-13
Kleben von textilen Bodenbelägen
Herausgeber: Industrieverband Klebstoffe e.V.

VdS 2021
Baustellen
Herausgeber: VdS Schadenverhütung, Köln

Angaben zu Stoffen und Bauteilen

Das eingebaute Material muss dem Muster entsprechen; eine Bestätigung des Musters durch den Auftraggeber ist einzuholen.

Die Wahl des Klebers bleibt dem Auftragnehmer überlassen, wenn im Leistungstext kein bestimmter Kleber vorgegeben ist. Die Klebstoffe sind nach den Verarbeitungsvorschriften der Hersteller zu verarbeiten.

Es dürfen nur Vorstriche und Kleber verwendet werden, die zu den Ersatzstoffen nach TRGS 610 zählen.

(FREIE ANGABEN)

Angaben zur Ausführung

Allgemeines

Vor Ausführungsbeginn hat der Auftragnehmer mit dem Auftraggeber festzulegen, wo das zu verwendende Material auf der Baustelle gelagert werden kann, um gegenseitige Störungen der am Bau beteiligten Handwerker während der Bauausführung zu vermeiden.

Vor der Durchführung von Stemm-, Bohr- und Einsetzarbeiten an Estrichen sowie geputzten Wänden und Decken sind Leitungen mit einem Suchgerät zu orten.

Vor Beginn der Arbeiten sind die tatsächlichen Einbauhöhen bezogen auf das gesamte Ausbausystem mit der Bauleitung abzustimmen, wenn unzulässige Toleranzen oder Änderungen des geplanten Fußbodenaufbaus festgestellt oder vermutet werden.

Bei Schleifarbeiten im Trockenverfahren sind Absauggeräte zu verwenden.

Beim Einbau von Holzspanplatten auf alten Dielenböden ist auf einen ausreichenden Randabstand zwischen Fußboden und Wand zu achten. Er soll 2 mm je m Raumtiefe betragen, mindestens jedoch 10 mm. Die Lüftung der vorhandenen Holzbalkendecke muss in jedem Gefach garantiert sein

Sind Schleifen und Spachteln vorgesehen, so bleiben die Anzahl der Schleifgänge und Spachtelaufträge sowie die Wahl der richtigen Körnung dem Auftragnehmer überlassen und sind auf die vorgesehene Beschichtung einzustellen.

Oberflächenfertige Laminate sind mit besonderer Vorsicht einzubauen. Kratzer und Eindrücke gelten als wesentliche Mängel.

Wenn für längenorientierten Beläge wie Laminatböden oder Beläge mit längenorientierten Mustern im Leistungstext keine Verlegerichtung vorgegeben ist, ist diese vor Beginn der Verlegung mit dem Auftraggeber abzustimmen.

Das Verlegen von Streifen gemäß Abschnitt 3.4.6 Satz 2 ATV DIN 18365 ist nur zulässig, wenn dadurch zusätzlicher Verschnitt vermieden wird.

Zu verlegendes Material innerhalb einer zusammenhängenden Fläche muss aus einer gemeinsamen Charge stammen. Ist es aus produkttechnischen Gründen unvermeidbar, dass leichte Struktur- und Farbunterschiede auftreten können, so ist der Auftraggeber vorher auf diesen Umstand hinzuweisen und um sein Einverständnis zu ersuchen.

Nach Abschluss der Arbeiten hat der Auftragnehmer dem Auftraggeber eine Liste über die verlegten Beläge, gegliedert nach Verwendungsort, Produktbezeichnung und Hersteller für spätere Nachbestellungen zu übergeben.

Der Auftragnehmer hat die verlegten Beläge bis zur Abnahme gegen Beschädigung und Verschmutzung durch Abdecken mit Folie, Abdeckpapier oder dergleichen zu schützen.

Sonstige Angaben

Der Auftragnehmer hat dafür Sorge zu tragen, dass während der Ausführung seiner Leistungen immer mindestens ein fließend deutsch sprechender Mitarbeiter seiner Firma auf der Baustelle anwesend ist.

Zu den auf der Baustelle vorzuhaltenden Ausführungsunterlagen zählt neben den Ausführungsplänen auch eine Ausfertigung dieser Leistungsbeschreibung.

Folgende Ausführungszeichnungen sind der Leistungsbeschreibung im Originalmaßstab beigefügt:
(FREIE ANGABEN)

Folgende Ausführungszeichnungen sind der Leistungsbeschreibung verkleinert beigefügt:
(FREIE ANGABEN)

Die vom Auftragnehmer verwendeten Ausführungsunterlagen müssen den Freigabevermerk des Auftraggebers oder des Architekten tragen. Durch Übergabe neuer Unterlagen ungültig gewordene Unterlagen sind vom Auftragnehmer entsprechend zu kennzeichnen und aufzubewahren. Nicht freigegebene Unterlagen dürfen nicht verwendet werden.

(FREIE ANGABEN)

## 039 - Trockenbauarbeiten
Trockenbauarbeiten

Mitgeltende Normen und Regeln

Allgemeines

Es gelten die Allgemeinen Technischen Vertragsbedingungen ATV DIN 18340 mit Berücksichtigung der zum Vertragsschluss gültigen Fassung einschl. der Änderungen entsprechender Normen und Regeln, Berichtigungen und Beiblätter.

Soweit in der Leistungsbeschreibung auf Technische Spezifikationen, z. B. nationale Normen, mit denen Europäische Normen umgesetzt werden, europäische technische Zulassungen, gemeinsame technische Spezifikationen, internationale Normen, Bezug genommen wird, werden auch ohne den ausdrücklichen Zusatz: ?oder gleichwertig?, immer gleichwertige Technische Spezifikationen in Bezug genommen.

DIN 18100
Türen; Wandöffnungen für Türen; Maße entsprechend DIN 4172

DIN 55634
Beschichtungsstoffe und Überzüge - Korrosionsschutz von tragenden dünnwandigen Bauteilen aus Stahl

DIN EN 1995-1-1
Eurocode 5: Bemessung und Konstruktion von Holzbauten - Teil 1-1: Allgemeines - Allgemeine Regeln und Regeln für den Hochbau

DIN EN 1995-1-1/NA
Nationaler Anhang - National festgelegte Parameter - Eurocode 5: Bemessung und Konstruktion von Holzbauten - Teil 1-1: Allgemeines - Allgemeine Regeln und Regeln für den Hochbau

DIN EN 13170
Wärmedämmstoffe für Gebäude - Werkmäßig hergestellte Produkte aus expandiertem Kork (ICB) - Spezifikation

VDI 3755
Schalldämmung und Schallabsorption abgehängter Unterdecken

VDI 3762
Schalldämmung von Doppel- und Hohlraumböden

BG Bau Fachinfo Prävention
Umgang mit Mineralwolle-Dämmstoffen

IVD-Merkblatt Nr. 16:
Anschlussfugen im Trockenbau
Herausgeber: Industrieverband Dichtstoffe e.V. (IVD)

IVD-Merkblatt Nr. 20:
Fugenabdichtung an Holzbauteilen und Holzwerkstoffen
Herausgeber: Industrieverband Dichtstoffe e.V. (IVD)

Merkblatt Nr. 1
Baustellenbedingungen
Herausgeber: Bundesverband der Gipsindustrie e.V., Industriegruppe Gipsplatten

Merkblatt Nr. 2
Verspachtelungen von Gipsplatten - Oberflächengüten
Herausgeber: Bundesverband der Gipsindustrie e.V., Industriegruppe Gipsplatten

Merkblatt Nr. 2.1
Verspachtelungen von Gipsfaserplatten - Oberflächengüten
Herausgeber: Bundesverband der Gipsindustrie e.V., Industriegruppe Gipsplatten

Merkblatt Nr. 3
Gipsplattenkonstruktionen - Fugen und Anschlüsse
Herausgeber: Bundesverband der Gipsindustrie e.V., Industriegruppe Gipsplatten

Merkblatt Nr. 4
Regeldetails zum Wärmeschutz - Modernisierung mit Trockenbausystemen
Herausgeber: Bundesverband der Gipsindustrie e.V., Industriegruppe Gipsplatten

Anhang zum Merkblatt Nr. 4
Regeldetails zum Wärmeschutz- Bauteilkatalog
Herausgeber: Bundesverband der Gipsindustrie e.V., Industriegruppe Gipsplatten

Merkblatt Nr. 5
Bäder und Feuchträume im Holzbau und Trockenbau
Herausgeber: Bundesverband der Gipsindustrie e.V., Industriegruppe Gipsplatten

Merkblatt Nr. 6
Vorbehandlung von Trockenbauflächen aus Gipsplatten zur weitergehenden Oberflächenbeschichtung bzw. -bekleidung
Herausgeber: Bundesverband der Gipsindustrie e.V., Industriegruppe Gipsplatten

Merkblatt Nr. 8
Wandhöhen leichter Trennwände
Herausgeber: Bundesverband der Gipsindustrie e.V., Industriegruppe Gipsplatten

RAL-GZ 531
Trockenbau - Gütesicherung

Richtlinie
Anwendungsrichtlinie zur DIN EN 12825 Doppelböden
Herausgeber: Bundesverband Systemböden e.V.

Richtlinie
Anwendungsrichtlinie zur DIN EN 13213 Hohlböden
Herausgeber: Bundesverband Systemböden e.V.

Angaben zu Stoffen und Bauteilen

Bei brandschutztechnischen Anforderungen sind die amtlichen Nachweise (Prüfzeugnis oder Prüfbescheid oder allgemeine bauaufsichtliche Zulassung) der Bauleitung zu übergeben.

Bei nicht genormten Stoffen und Bauteilen sind, soweit erforderlich, die bauaufsichtlichen Zulassungen der Bauleitung zu übergeben

Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.

Angaben zur Ausführung

Allgemeines

Vor Ausführungsbeginn hat der Auftragnehmer mit dem Auftraggeber festzulegen, wo das zu verwendende Material auf der Baustelle gelagert werden kann, um gegenseitige Störungen der am Bau beteiligten Handwerker während der Bauausführung zu vermeiden.

Vor der Durchführung von Stemm-, Bohr- und Einsetzarbeiten an Estrichen sowie geputzten Wänden und Decken sind Leitungen mit einem Suchgerät zu orten.

Späne vom Bohren und Fräsen sowie Reste von Schleifstaub sind sofort von den bearbeiteten Teilen zu entfernen.

Der Auftragnehmer hat sich beim Befestigen von Bauteilen an Vorsatzschalen zu vergewissern, dass durch die Befestigungsmittel keine Beschädigungen nicht sichtbarer Leitungen und Rohre entstehen.

Säulen von Schwenkarmaufzügen dürfen nicht zwischen Balkonen oder Kragplatten eingespannt werden; beim Einspannen in Mauerwerksöffnungen sind diese vor Beschädigungen zu schützen, nach Möglichkeit sind Fensterwinkel zu verwenden.

Alle Maße sind vor der Ausführung am Bau zu überprüfen, sofern keine Detailzeichnungen mit verbindlichen Maßangaben vorliegen.

Vor Beginn der Arbeiten sind die tatsächlichen Einbauhöhen bezogen auf das gesamte Ausbausystem mit der Bauleitung abzustimmen, wenn unzulässige Toleranzen oder Änderungen des geplanten Fußbodenaufbaus festgestellt oder vermutet werden.

Bei Schleifarbeiten im Trockenverfahren sind Absauggeräte zu verwenden.

Befestigungselemente, die im Ausnahmefall Flächendichtungen durchdringen, sind mit auf das Dichtungsmaterial abgestimmten Abdichtungsstoffen (i.d.R. ohne Lösungsmittel) abzudichten. Im Zweifel ist Rücksprache mit der Bauleitung erforderlich.

Sind Schleifen und Spachteln vorgesehen, so bleiben die Anzahl der Schleifgänge und Spachtelaufträge sowie die Wahl der richtigen Körnung dem Auftragnehmer überlassen und sind auf die vorgesehene Beschichtung einzustellen.

Beschädigungen an Dampfsperr- oder Dampfbremsschichten oder an luftdichten Schichten sind, wenn diese Schichten zum Leistungsumfang des Auftragnehmers zählen, vor dem Abdecken mit nachfolgenden Bauteilen dauerhaft und materialgerecht zu schließen; wenn diese Schichten zum Leistungsumfang eines anderen Auftragnehmers zählen, ist mit der Bauleitung zu klären, wer die Schäden beseitigen soll. In beiden Fällen ist vor dem Abdecken mit nachfolgenden Bauteilen der Bauleitung die Überprüfung der Schadensbehebung zu ermöglichen.

Bei brandschutztechnischen Anforderungen an Wände und Decken ist die Muster-Richtlinie über brandschutztechnische Anforderungen an Leitungsanlagen (Muster-Leitungsanlagen-Richtlinie - MLAR) zu beachten.

Die Verarbeitungsvorschriften und -richtlinien der Hersteller der Trockenbausysteme sind zu beachten. Dem Auftraggeber ist auf Verlangen Einsicht in diese zu gewähren. Das gilt besonders für Anzahl und Anordnung der Befestigungspunkte sowie die Fugenausbildung.

Die nach ATV DIN 18340 Abschnitt 3.7.2 erforderlichen Maßnahmen bei Türöffnungen sind in die Leistungen für das Anlegen der Türöffnungen einzurechnen.

Offen bleibende Schnittkanten imprägnierter Platten, z.B. an Außenecken, sind nachzuimprägnieren.

Brandschutzkleber oder Brandschutzspachtelmassen sind so zu verarbeiten, dass überstehendes Material abgestrichen wird; ein großflächiges Verspachteln ist zu vermeiden.

Dämmungen

Bei der Ausführung von Bauteilen und Anschlüssen, die der Herstellung der Luftdichtheit des Gebäudes dienen, ist davon auszugehen, dass vor oder bei der Abnahme der Leistungen durch den Auftraggeber oder eine von ihm beauftragte Fachkraft eine Prüfung der Luftdichtheit durch einen Blowerdoor-Test durchgeführt wird.

Innenputz, Trockenbauoberflächen

Sofern bei der Beschreibung der Leistung nichts anderes angegeben ist, sind die Oberflächen von Gipsplatten in der Qualitätsstufe Q (FREIE ANGABEN) nach Merkblatt Nr.2 Verspachtelungen von Gipsplatten bzw. Nr. 2.1 Verspachtelungen von Gipsafserplatten - Oberflächengüten auszuführen.

Für Flächen mit Oberflächen in den Qualitätsstufen Q3 und Q4 gelten die Grenzwerte für Ebenheitsabweichungen nach Tabelle 3 Zeile 7 DIN 18202.

Sofern bei der Beschreibung der Leistung nicht anderes angegeben ist, ist als durch Nachfolgegewerke aufzubringende Schlussbeschichtung von Wandflächen vorgesehen: (FREIE ANGABEN)

Sofern bei der Beschreibung der Leistung nicht anderes angegeben ist, ist als durch Nachfolgegewerke aufzubringende Schlussbeschichtung von Deckenflächen vorgesehen: (FREIE ANGABEN)

Böden

Sofern bei der Beschreibung der Leistung nicht anderes angegeben ist, ist als durch Nachfolgegewerke aufzubringende Schlussbeschichtung von Bodenflächen vorgesehen: (FREIE ANGABEN)

Für die Ausführung von Fertigteilestrichen, Trockenunterböden und Systemböden gelten als Grenzabweichungen die jeweils halben Werte der Tabelle 1 Zeilen 2 und 4 DIN 18202 und als Grenzwerte für Winkelabweichungen die halben Werte der Tabelle 2 DIN 18202.

Übergänge zwischen Hohlbodenflächen und angesetzten Doppelbodenelementen sind so anzulegen, dass durch eine nachfolgende, übliche Spachtelung des Estrichs durch den Bodenleger ein planebener Übergang für die Bodenbeläge hergestellt werden kann.

Dazu muss die Oberkante des Estrichs um maximal 2 mm tiefer liegen als die Oberkante des Doppelbodens. Eine gegenüber dem Doppelboden höher liegende Estrichfläche ist unzulässig.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 084 - Abbrucharbeiten
Abbrucharbeiten

Mitgeltende Normen und Regeln

Es gelten die Allgemeinen Technischen Vertragsbedingungen ATV DIN 18459 mit Berücksichtigung der zum Vertragsschluss gültigen Fassung einschl. der Änderungen entsprechender Normen und Regeln, Berichtigungen und Beiblätter.

Soweit in der Leistungsbeschreibung auf Technische Spezifikationen, z. B. nationale Normen, mit denen Europäische Normen umgesetzt werden, europäische technische Zulassungen, gemeinsame technische Spezifikationen, internationale Normen, Bezug genommen wird, werden auch ohne den ausdrücklichen Zusatz: ?oder gleichwertig?, immer gleichwertige Technische Spezifikationen in Bezug genommen.

DIN EN 1991-1-1
Eurocode 1: Einwirkungen auf Tragwerke - Teil 1-1: Allgemeine Einwirkungen auf Tragwerke - Wichten, Eigengewicht und Nutzlasten im Hochbau

DIN EN 1991-1-1/NA
Nationaler Anhang - National festgelegte Parameter - Eurocode 1: Einwirkungen auf Tragwerke - Teil 1-1: Allgemeine Einwirkungen auf Tragwerke - Wichten, Eigengewicht und Nutzlasten im Hochbau

DIN EN 1997-1
Eurocode 7: Entwurf, Berechnung und Bemessung in der Geotechnik - Teil 1: Allgemeine Regel

DIN EN 1997-1/NA
Nationaler Anhang - National festgelegte Parameter - Eurocode 7: Entwurf, Berechnung und Bemessung in der Geotechnik - Teil 1: Allgemeine Regeln

BGI 664
Verfahren mit geringer Exposition gegenüber Asbest bei Abbruch-, Sanierungs- und Instandhaltungsarbeiten

BGI 665
Abbrucharbeiten

Angaben zu Stoffen und Bauteilen

Die Vorschriften über die Entsorgung von Sondermüll und Sonderabfall sowie Reststoffverwertung und örtlich festgelegte Maßnahmen für Recycling sind einzuhalten. Das Eingraben oder Verbrennen auf der Baustelle ist grundsätzlich untersagt.

Schutt-Container sind zur Vermeidung von Staub mit Planen dicht abzudecken; bei Bedarf ist ein Netzmittel zu verwenden.

Angaben zur Ausführung

Allgemeines

Gefahrbereiche bei Abbrucharbeiten auf der Baustelle sind abzusperren und zu kennzeichnen. Entstehen dadurch Behinderungen für andere Unternehmer oder Dritte, sind der Zeitraum der Absperrung sowie alternative Maßnahmen mit der Bauleitung abzustimmen.

Vor Ausführungsbeginn hat der Auftragnehmer mit dem Auftraggeber festzulegen, wo das erforderliche Gerät, Schutt, Container und dergleichen auf der Baustelle gelagert werden kann, um gegenseitige Störungen der am Bau beteiligten Handwerker während der Bauausführung zu vermeiden.

Die nach ATV DIN 18299 Abschnitt 4.1.11 durch den Auftragnehmer zu beseitigenden Verunreinigungen beziehen sich auch auf die Verunreinigung der öffentlichen Verkehrswege durch Fahrzeuge und Maschinen des Auftragnehmers oder seiner Subunternehmer. Solche Verunreinigungen sind durch geeignete Maßnahmen möglichst zu vermeiden. Trotzdem auftretende Verunreinigungen sind so rechtzeitig zu beseitigen, dass durch sie keine Gefährdung des öffentlichen Verkehrs entstehen kann.

Der Auftragnehmer hat eine eventuell erforderliche Aufgrabungserlaubnis der Rechtsträger einzuholen.

Der Auftraggeber sorgt für die Medienfreiheit der in den Gebäuden oder baulichen Anlagen vorhandenen Leitungen für Strom, Wasser, Gas und anderer Medien.

Die Abbrucharbeiten sind mit größter Sorgfalt durchzuführen. Die Standsicherheit darf hierbei zu keiner Zeit beeinträchtigt werden. Zeigen sich trotz sorgfältigem Abbruch Risse, Setzungen etc., ist unverzüglich der Auftraggeber zu benachrichtigen. Für den weiteren Verlauf der Arbeiten sind mit dem Auftraggeber umgehend gesondert Vereinbarungen zu treffen.

Erforderliche Schutzmaßnahmen für Altbausubstanz, Nachbargrundstücke, Umwelt und Verkehr sind vom Bieter in Abhängigkeit von der von ihm vorgesehenen technologischen Lösung bei Angebotsabgabe darzulegen, sofern sie nicht mit den angebotenen Preisen abgegolten sind.

Vor Beginn der Abbrucharbeiten ist über den Zustand der benachbarten Grundstücke, Bauwerke und Verkehrswege gemeinsam mit dem Auftraggeber ein Zustandsprotokoll zu erstellen. Dabei erkannte Schäden sind zu fotografieren und zu dokumentieren.

Der Auftraggeber lässt rechtzeitig vor Beginn der Abbrucharbeiten ein Beweissicherungsverfahren durchführen.

Unter Denkmalschutz stehende Gebäudeteile sind entsprechend den Auflagen der Behörden zu behandeln.

Gut erhaltene oder erhaltungswürdige Bauteile sind vor Beginn der Abbrucharbeiten mit dem Auftraggeber bei einer Baubegehung festzulegen. Diese Bauteile sind sorgfältig vor Beschädigung zu schützen, im Falle einer im Zuge der Arbeiten notwendigen Entfernung sind solche Bauteile vorsichtig zu demontieren, abzubrechen oder anderweitig zu entfernen. Diese Bauteile sind zu sichern und fachgerecht zur späteren Wiederverwendung nach Angabe des Auftraggebers zwischenzulagern.

Bauteile, die nach der Durchführung von Renovierungsmaßnahmen wieder ihren ursprünglichen Aufbau erhalten, z.B. Fachwerk, Holzbalkendecken und dergleichen, sind beim Abbruch in ihrem Aufbauschema zu fotografieren und zu dokumentieren. Diese Unterlagen sind dem Auftraggeber jeweils spätestens nach Abschluss der entsprechenden Abbrucharbeiten zu übergeben.

Bei der Entfernung von Putzflächen oder Teilen von diesen sind die Putzanschlüsse zu den zu erhaltenden Bauteilen, Durchbrüchen und dergleichen durch sauberes Beschneiden der Ränder herzustellen.

Werden bei den Arbeiten kontaminierte oder asbesthaltige Materialien angetroffen, so ist der Auftraggeber unverzüglich zu verständigen. Diese Verpflichtung gilt auch im Verdachtsfall.

Bauschutt ist über geschlossene Schuttrutschen abzuwerfen. Das direkte Abwerfen von nicht gestattet.

In bewohnten Gebieten dürfen nur schallarme Kompressoren (Schrauben- oder Rotationskompressoren) eingesetzt werden.

Beim Abbruch von Mineralfaserdämmstoffen sind Stäube zu vermeiden. Das Kehren ist untersagt. Für eine ausreichende Bindung durch Feuchtigkeit ist zu sorgen.

Das Lagern von Druckgasflaschen in Kellerräumen, Treppenhäusern, Durchgängen und Durchfahrten ist untersagt. Bei Arbeiten mit brennbaren Gasen muss ein Feuerlöscher, tragbar, nach DIN EN 3 vorhanden sein

Vor Brennschneidearbeiten an Steig- und Fallleitungen muss sich der Auftragnehmer wegen der Gefahr ablaufender Schweißperlen über Verlauf und Zustand der Leitungen informieren.

Bei Brennschneidearbeiten oder sonstigen funkenerzeugenden Arbeiten, z.B. auch Trennarbeiten mit Trennscheiben, in der Nähe von Bauteilen der Baustoffklasse B2 bzw. B3 nach DIN 4102 Teil 1 sind geeignete Brandschutzmaßnahmen vom Auftragnehmer zu treffen.

Bei funkenerzeugenden Arbeiten, z.B. Trennarbeiten mit Trennscheiben und Brennschneidearbeiten, in der Nähe zu erhaltener Bauteile sind Glasflächen, glasierte Keramikoberflächen und andere durch den Funkenflug gefährdete Oberflächen abzudecken.

Zur Abwicklung des Bauvorhabens ist die Zusammenarbeit mit anderen Gewerken erforderlich. Deshalb sind in Absprache mit der Bauleitung die technischen Bedingungen und Zeitabläufe der betroffenen Roh- und Ausbaugewerke zu beachten.

Fertiggestellte Bereiche sind dem nachfolgenden Gewerk besenrein zur Verfügung zu stellen.

Der Auftragnehmer hat die erforderlichen Maßnahmen zum Schutz vor Winterschäden zu treffen. Dazu gehört auch die ggf. erforderliche Kontrolle der Baustelle, insbesondere der Schutz der Messeinrichtungen unabhängig von deren Rechtsträgerschaft.

Weil die Lage vorhandener Leitungen, Kabel, Dräne, Kanäle, Vermarkungen, Hindernisse und sonstiger Hindernisse vor der Ausführung der Arbeiten nicht angegebene werden kann, hat der Auftragnehmer das Vorhandensein und die Lage entsprechend Abschnitt 3 der ATV zu erkunden.

Verkehrssicherung

Gefahrbereiche bei Abbrucharbeiten im Umfeld der Baustelle sind abzusperren und zu kennzeichnen.

Die Verkehrssicherungspflicht obliegt dem Auftragnehmer während der Dauer der Erfüllung seines Auftrages. Sie umfasst den unmittelbaren Arbeitsbereich sowie die Ausschilderung - auch von Umleitungen - nach Abstimmung mit den zuständigen Behörden.

Der Auftragnehmer hat einen Verantwortlichen für die Verkehrssicherung mit Angabe der Eignung und Qualifikation zu benennen.

Zur Verkehrssicherung der Baustelle gehört auch die laufende Kontrolle der Sicherungseinrichtungen. Die zeitlichen Abstände der Kontrollen richten sich nach den örtlichen Gegebenheiten.

Verkehrsbeschränkungen, die nur während der Arbeitszeit notwendig sind, müssen in der übrigen Zeit aufgehoben werden (Beseitigen oder Ungültigmachen von Verkehrszeichen)

Es sind maximal drei Schilder oder zwei Vorschriftszeichen an einem Pfosten zulässig.

Verkehrs- und Streckenverbote sollen möglichst nur in Kombination mit Gefahrenzeichen aufgestellt werden, damit das Aufstellen von Zeichen zur Beendigung des Streckenverbotes (Zeichen 278 bis 282 StVO) vermieden werden kann.

Freistehende oder nicht gesicherte Batterien für Warnleuchten sind nicht zulässig.

Transportable Lichtsignalanlagen müssen die gleiche verkehrstechnische Sicherheit wie stationäre Anlagen aufweisen.

Vor dem rechtzeitigen Aufstellen von Beschilderungen für Halteverbote sind aus Beweisgründen die Kennzeichen der im Bereich parkenden Fahrzeuge zu protokollieren.

Aufgrabungen, Baugruben und Gräben im Bereich von Flächen des Fahrzeugverkehrs sind in ausreichendem Abstand zu sichern.

Rot-weiße Warnbänder (Flatterbänder) dürfen nur als zusätzliche optische Sicherung und nur außerhalb von Fahrbahnen im öffentlichen Raum angebracht werden.

Sonstige Angaben

Der Auftragnehmer hat dafür Sorge zu tragen, dass während der Ausführung seiner Leistungen immer mindestens ein fließend deutsch sprechender Mitarbeiter seiner Firma auf der Baustelle anwesend ist.

Zu den auf der Baustelle vorzuhaltenden Ausführungsunterlagen zählt neben den Ausführungsplänen auch eine Ausfertigung dieser Leistungsbeschreibung.

Die vom Auftragnehmer verwendeten Ausführungsunterlagen müssen den Freigabevermerk des Auftraggebers oder des Architekten tragen. Durch Übergabe neuer Unterlagen ungültig gewordene Unterlagen sind vom Auftragnehmer entsprechend zu kennzeichnen und aufzubewahren. Nicht freigegebene Unterlagen dürfen nicht verwendet werden.

## 126 GU-Ausbau
Datum: 02.04.2025

*Hinweis: Bauvorhaben*
BAUVORHABEN:Pichelsdorfer Str. 121
  13595 Berlin-Spandau

GEWERK:  Ausbauarbeiten
Angaben zum Bauwerk
Mehrfamilienhaus mit Remise, Baujahr ca. 1900

Ausführungsort:
Remise

Vor Angebotsabgabe ist eine
Ortsbesichtigung mit der auf Seite 1 unserer Anfrage
benannten Bauleitung möglich.

Ausführungszeitraum:
 bis
gemäß Bauzeitenplan

  Führen eines Bautagebuches über die gesamte Bauzeit.
  Der Bericht ist  zum Ende der Woche dem AN unaufgefordert vorzulegen.

Das Bautagebuch ist in digitaler Form dem AG auf Anfrage 1 x Woche zur Verfügung zu stellen.
Arbeitskräfte / Leistungen und Maschinen
Material + Lieferung
Termine / Mietertermine/ Baufortschritt
Witterungsverhältnisse
Vorkommnisse/ Behinderungen / Abstimmungen
Mängel / Abweichungen/ Schäden / Fotos
Datenblätter / Protokolle

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: Hinweis*
Das Wohn- und gewerbeobjekt an der Pichelsdorfer Straße 121 (Mischgebiet) besteht aus einem 4-geschossigen unterkellerten vorderhau (Bestand) mit einer Durchfahrt von der Pichelsdorfer Straße in den Innenhof 1, zwei anschließende Seitenflügel (Bestand) mit einer Durchfahrt im EG in den Innenhof 2 und einer 2 geschossigen leerstehenden Gewerberemise (Bestand).

Bei der geplanten Baumaßnahme handelt es sich um den Umbau der Remise mit gleichzeiteger Nutzungsänderung. Das Gebäude soll saniert und zu 2 WE umgebaut werden. die Erschließung ist über die Pichelsdorfer durch die oben gennanten Hofdurchfahrten gegeben.

Hinweis: Aufgrund der Lage des Objektes muss der Materialtransport von der Pichelsdorferstraße bis zur Baustelle zu Fuß erfolgen. Abstand von der Pichelsdorfer Str. bis zum Objekt: 76 m

Durchfahrt 1 Abmessung:
Breite  : 2,47 m
Länge  : 13,00 m
Höhe  : ca. 3,50 m
Durchfahrt 2 Abmessung:
Breite  : 2,48 m
Länge  : 12,50 m
Höhe  : ca. 3,50 m
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*Hinweis: Bauvorhaben*
BAUVORHABEN:Pichelsdorfer Str. 121, 10551 Berlin

GEWERK:  Ausbau
Angaben zum Bauwerk

Ausführungsort:  Remise und Keller

Vor Angebotsabgabe ist zwingend eine
Ortsbesichtigung mit der auf Seite 1 unserer Anfrage
benannten Bauleitung durchzuführen.
Die genaue Festlegung der Platzierung der Bertriebsmittel erfolgt in Absprache mit der Bauleitung.

Ausführungszeitraum: 2025

### Los 1 Baustelleneinrichtung

**1.10 Baustelleneinrichtung**
*** Pauschalposition
Baustelleneinrichtung
Einrichten, Vorhalten, Unterhalten und Räumen der
Baustelle für die im nachfolgenen Leistungsverzeichnis
beschriebenen Arbeiten.
Die Baustelleneinrichtung beinhaltet insbesondere alle
erforderlichen Bauzäune sowie Absperrungen zur
Verkehrssicherung, Förder- und
Transportanlagen,Geräte, Werkzeuge,
Mannschaftsunterkünfte, Lagerräume, Zufahrten,
Toiletten, Wasser- und E-Zuleltungen zu den
Verbraucherstellen, Schutz vor Unfallgefahren,
Witterungseinflüssen sowie Diebstahl von Arbeitsgerat
Vorhaltezeit für die Dauer der Arbeiten
Menge: 1,000 psch
DIN276_08: 391
Kostengruppe DIN 276 2018-12: 391

### Los 2 Putz- und Mauerarbeiten

#### Hauptabschnitt 2.1 Reinigen Untergrund

**2.1.10 Putz abschlagen, kleine Flächen, IW**
*** Bedarfsposition ohne GB
Innenputz zweilagig, inkl. Spritzbewurf abschlagen, Unebenheiten ausfüllen. Wände vollflächig reinigen.
Material Putz:.....
Art des Untergrund:.....
Einzelgröße: bis 1,5 m²
Schichtdicke Putz: bis 25 mm
Menge: 1,000 m2
DIN276_08: 394
Kostengruppe DIN 276 2018-12: 394

**2.1.20 Putz entfernen, Innenwand**
Putz entfernen, den anfallenden Schutt herunter schaffen,
abtransportieren und entsorgen.
Menge: 288,000 m2
DIN276_08: 394

**2.1.30 Stahlsteindecke Stahlträger**
*** Bedarfsposition ohne GB
Stahlträger der Stahlsteindecke im Innenbereich von Hand oder Maschiene für Beschichtung komplett entrosten, spachteln,
durch Schleifen und Grundieren für F30 Beschichtung vorbereiten,
anschließend deckend, mit Kunstharz, lackieren.
Glanzgrad : seidenmatt
Farbe : nach Angabe des AG
Angeb. Fabrikat : ................................
Menge: 77,000 m

**2.1.40 Wandfläche reinigen, Fugen auskratzen**
Wandfläche aus Ziegelmauerwerk reinigen und mit Stahlbesen abbürsten; Bauschutt entsorgen.
Menge: 288,000 m2
DIN276_08: 395
Kostengruppe DIN 276 2018-12: 395

**2.1.50 Wandfläche reinigen, Ziegel ergänzen**
*** Bedarfsposition ohne GB
Wandfläche reinigen, Fugen auskratzen, beschädigte Mauerziegel ausbauen, Stoß- und Lagerfugen reinigen, beschädigte Ziegel in Einzelstücken ergänzen; Bauschutt entsorgen.
Anzahl der Steine : bis 5 St/m2
Materialart  : .....
Mörtelart  : .....
Menge: 1,000 m2
DIN276_08: 395
Kostengruppe DIN 276 2018-12: 395

**2.1.60 Altputzgrund sandstrahlen**
Altputzreste, groben Schmutz, weißliche Ausblühungen etc. mit Sandstrahlgerät trocken beseitigen. Verbliebene Reste/Staub etc. gründlich abkehren oder abblasen. Schutt entfernen und entsorgen.
Menge: 288,000 m2
DIN276_08: 395

#### Hauptabschnitt 2.2 Vorbereitende Arbeiten

**2.2.10 Grundierung, Untergrund**
*** Bedarfsposition ohne GB
Grundierung als Putzgrundvorbehandlung bei verschieden
saugenden Untergründen.
Putzgrund : Ziegel, Kalksandstein
Einbauort: Innenwände SG,
Angeb. Fabrikat : ........
Menge: 1,000 m2
DIN276_08: 395
Kostengruppe DIN 276 2018-12: 395

**2.2.20 Bauteile schützen, Folie**
Bauteile und Einrichtungsgegenstände zum Schutz mit Folie
abkleben oder staubdicht abdecken. Leistung inkl.
Beseitigung der Abdeckmaterialien nach Beendigung der
Putzarbeiten
Bauteil : Fenster, Türen, etc.
Menge: 41,000 m2
DIN276_08: 398
Kostengruppe DIN 276 2018-12: 398

**2.2.30 Ausgleichsputz, Unebenheiten**
Ausgleichsputz bei Unebenheiten des Putzgrundes über +/- 10 mm. Die Ausführung des Ausgleichsputzes darf nur nach vorheriger Absprache mit der Bauleitung erfolgen.
Putzgrund : Ziegel
Mörtelgruppe: ..........
Oberfläche : abgezogen
Menge: 60,000 m2
DIN276_08: 345
Kostengruppe DIN 276 2018-12: 345

#### Hauptabschnitt 2.3 Innenputz

**2.3.10 Spritzbewurf, volldeckend**
Spritzbewurf als Putzgrundvorbereitung, volldeckend. Putzgrund: stark saugend Festigkeitsklasse:.....
Menge: 288,000 m2
DIN276_08: 335
Kostengruppe DIN 276 2018-12: 335

**2.3.20 Grundierung, Untergrund saugend**
*** Bedarfsposition ohne GB
Grundierung stark saugender Untergründe mit geeignetem Grundiermittel.

Putzgrund:.....
Angeb. Fabrikat:.....
Menge: 288,000 m2
DIN276_08: 345
Kostengruppe DIN 276 2018-12: 345

**2.3.30 Kalkzementputz, 1-lagig, Q2, IW**
Gipsputz, einlagig, an Wände, im Innenbereich.

Putzgrund:.....
Mörtelart: B1 (P IV)
Druckfestigkeit:> = 2 N/mm²
Oberfläche: geglättet
Oberflächenqualität: Q2
Putzdicke: 12 - 15 mm
Bauteil  :  Wände
Menge: 288,000 m2
DIN276_08: 353
Kostengruppe DIN 276 2018-12: 354

**2.3.40 Zulage Kalkzementputz, 2-lagig, IW Q3**
*** Bedarfsposition ohne GB
Zulage als Kalkzementputz, zweilagig, im Bereich der Innenwände

Putzgrund : Mauerwerk
Mörtelart : GP (Normalputzmörtel)
Mörtelgruppe : CS II (P II)
Oberfläche : abgerieben und gefilzt
Oberflächenqualität : Q3
Putzdicke : 12 - 15 mm
Bauteil  :  Innenwände
Menge: 251,000 m2
DIN276_08: 345
Kostengruppe DIN 276 2018-12: 345

**2.3.50 Zulage Laibungen Fenster/Türen**
Zulage: Fenster/Türen Laibungen und Stürze die verputzt werden, sind nach Längmaß zu berechnen. Alle Aufbauten sind einzurechnen.

Laibungstiefe: ca. 300 mm (fertiges Maß)
Menge: 65,000 m
DIN276_08: 345
Kostengruppe DIN 276 2018-12: 345

**2.3.60 Eckschutzwinkel, verzinkt, Innenputz**
Eckschutzwinkel aus verzinkten Drähten in verschiedenen Längen an Kanten im Innenbereich mit Befestigungsmittel, nach Wahl des Auftragnehmers.

Putzdicke : bis 15 mm
Angeb. Fabrikat : .....
Menge: 86,000 m
DIN276_08: 345
Kostengruppe DIN 276 2018-12: 345

**2.3.70 Zulage Eckschutzwinkel, rund**
Zulage zur Vorposition für die Herstellung, rund, von Eckschutzwinkel an Fenster- und Türstürzen
Menge: 10,000 m
DIN276_08: 345
Kostengruppe DIN 276 2018-12: 345

**2.3.80 Putzabschlussprofil, Fenster, Tür, Alu, Innenputz**
Putzabschlussprofil aus Aluminium für Kalkzementputz im Innenbereich.

Putzdicke : 12 - 15 mm
Angeb. Fabrikat : .....
Menge: 65,000 m
DIN276_08: 345
Kostengruppe DIN 276 2018-12: 345

**2.3.90 Fensterbrett einputzen, l= ca. 2110 cm**
Fensterbrett einputzen.
Länge : bis ca. 120 cm
Breite : bis ca. 30 cm
Menge: 7,000 St
DIN276_08: 395
Kostengruppe DIN 276 2018-12: 395

**2.3.100 Stundensatz Vorarbeiter, Putzarbeiten**
*** Bedarfsposition ohne GB
Arbeiten, welche nicht in den Positionen erfasst sind und gegen Nachweis zur Ausführung kommen: Vorarbeiter
Menge: 1,000 h
DIN276_08: 399
Kostengruppe DIN 276 2018-12: 399

**2.3.110 Stundensatz Fachwerker, Putzarbeiten**
*** Bedarfsposition ohne GB
Arbeiten, welche nicht in den Positionen erfasst sind und gegen Nachweis zur Ausführung kommen: Fachwerker
Menge: 1,000 h
DIN276_08: 399
Kostengruppe DIN 276 2018-12: 399

**2.3.120 Stundensatz Helfer, Putzarbeiten**
*** Bedarfsposition ohne GB
Arbeiten, welche nicht in den Positionen erfasst sind und gegen Nachweis zur Ausführung kommen: Helfer
Menge: 1,000 h
DIN276_08: 399
Kostengruppe DIN 276 2018-12: 399

### Los 3 Trockenbauarbeiten

#### Hauptabschnitt 3.1 Innenwände

**3.1.10 Trennwand, d =125 mm, 2-lagig beplankt**
Nichttragende innere Trennwand DIN 4103-1 als Montagewand,
Bewertetes Schalldämm-Maß DIN 4109 Rw,R 52 dB.
Wandhöhe: bis 3,00 m
Wanddicke: 125 mm

vorhandener Befestigungsuntergrund Stahlbeton (Bodenplatte EG),
Holzbalkendecken, Kappendecken

Ausführung mit Unterkonstruktion aus verzinkten Stahlblechprofilen DIN 18182-1,
Metallständer CW 50, Boden und Deckenanschlüsse mit Randprofilen UW 50/40,
Befestigung mit bauaufsichtlich zugelassenen Befestigungsmitteln.

Dämmschicht aus Mineralwolle nach DIN EN 13162, Dicke 40 mm,
Wärmeleitfähigkeit λ ≤ 0,040 W/(mK),
einlagig, dicht stoßen, abrutschsicher verlegen,
Erzeugnis: Knauf Insulation Trennwand-Dämmrolle/ Trennwand-Dämmplatte
oder gleichwertig.

Beplankung beidseitig aus Gipsplatten GKB DIN 18180: Knauf Bauplatten,
zweilagig, Plattendicke 2x 12,5 mm,
Verarbeitung gemäß DIN 18181.

Verspachtelung der Gipsplatten: Qualitätsstufe Q3

Ausführung gemäß Systemhersteller.
System: Knauf Metallständerwand W112 o. glw.

Angeb. Fabrikat : ............................................
Menge: 221,000 m2
DIN276_08: 342

**3.1.20 GK-Inst.Vorsatzschale, raumhoch, 2-lagig beplankt**
Freistehende Vorsatzschale als einseitig beplankte leichte Trennwand DIN 4103-1, Installationswand

Wanddicke: 125- 225 mm
Hohlraumtiefe: 100- 175 mm
Wandhöhe: bis 3,50 m

vorhandener Befestigungsuntergrund Stahlbeton (Bodenplatte EG),
Holzbalkendecken

Ausführung mit Unterkonstruktion aus verzinkten Stahlblechprofilen DIN 18182-1,
Metallständer CW 50, Boden und Deckenanschlüsse mit Randprofilen UW 50/40.

Beplankung aus Gipsplatten DIN 18180: Knauf GKB,
zweilagig, Plattendicke 2x 12,5 mm, Verarbeitung gemäß DIN 18181.

Verspachtelung der Gipsplatten: Qualitätsstufe Q3

Ausführung gemäß Knauf Detailblatt W61.de.
System: Knauf Vorsatzschale W626.de o. glw.

Angeb. Fabrikat : .............................................................
Menge: 42,000 m2
DIN276_08: 345

**3.1.30 GK-Inst.Vorsatzsch,h bis 1,20m, horiz.Abdeck.2x12,5**
*** Bedarfsposition ohne GB
Freistehende Vorsatzschale als einseitig beplankte leichte Trennwand DIN 4103-1, Installationswand mit horizontaler Abdeckung der nicht raumhohen Installationswand.

Wanddicke: 125 mm
Hohlraumtiefe: 100 mm
Wandhöhe: bis 1,20 m

vorhandener Befestigungsuntergrund Stahlbeton (Bodenplatte EG),
Holzbalkendecken

Ausführung mit Unterkonstruktion aus verzinkten Stahlblechprofilen DIN 18182-1,
Metallständer CW 50, Boden und Deckenanschlüsse mit Randprofilen UW 50/40.

Beplankung vertikal und horizontal aus Gipsplatten DIN 18180: Knauf GKB, zweilagig, Plattendicke 2x 12,5 mm, Verarbeitung gemäß DIN 18181.

Verspachtelung der Gipsplatten: Qualitätsstufe Q3

Ausführung gemäß Knauf Detailblatt W61.de.
System: Knauf Vorsatzschale W626.de o. glw.

Angeb. Fabrikat : .............................................................
Menge: 5,000 m2
DIN276_08: 345

**3.1.40 GK-Schachtwand,2-seitig, 2-lagig beplankt**
*** Bedarfsposition ohne GB
Schachtwand (2-seitige Ausführung) als einseitig beplankte
leichte Trennwand DIN 4103-1

Wanddicke: 75 mm
Schachtwandabwicklung: bis 0,30 x 1,10 m
Wandhöhe: bis 3,50 m

vorhandener Befestigungsuntergrund Stahlbeton (Bodenplatte EG),
Holzbalkendecken

Ausführung mit Unterkonstruktion aus verzinkten Stahlblechprofilen DIN 18182-1,
Metallständer CW 50, Boden und Deckenanschlüsse mit Randprofilen UW 50/40.

Dämmschicht aus Mineralwolle nach DIN EN 13162, Dicke 40 mm,
einlagig, dicht stoßen, abrutschsicher verlegen,
Produkt: Knauf Insulation Trennwand-Dämmrolle/ Trennwand-Dämmplatte
oder gleichwertig.

Beplankung aus Gipsplatten GKB DIN 18180: Knauf Bauplatten,
zweilagig, Plattendicke 2x 12,5 mm,
Verarbeitung gemäß DIN 18181.

Verspachtelung der Gipsplatten: Qualitätsstufe Q3

Ausführung gemäß Systemhersteller.
System: Knauf Schachtwand W628.de Typ B o. glw.

Angeb. Fabrikat : .............................................................
Menge: 1,000 m2
DIN276_08: 345

**3.1.50 Wandtrockenputz, GK, 12,5 mm**
Trockenputz als Wandbekleidung an Wänden

Trockenputz aus Gipsplatten DIN 18180: Ausbauplatte GKB, Plattendicke 12,5 mm, Verarbeitung gemäß DIN 18181.

Ansetzen im Dünnbettverfahren auf ebenem Untergrund,
Platten- und Anschlußfugen mit einem Fugenfüller planeben verspachteln, incl. Bewehrung der Fugen mit Bewehrungsstreifen und Abschleifen der Verspachtelung.

Verspachtelung der Gipsplatten: Qualitätsstufe Q3

Ausführung gemäß Knauf Detailblatt W61.de.
System: W611.de Trockenputz aus Gipsplatten o. glw.

Angeb. Fabrikat : .............................................................
Menge: 2,000 m2
DIN276_08: 345

**3.1.60 Zulage für GK-Feuchtraumplatten, GKBI**
Zulage für Gipskarton-Feuchtraumplatten
für ausgeschriebene Wandkonstruktionen, Vorsatzschalen
Angegeben ist die Fläche je Lage; als Zulage.
Produkt: Knauf GKB Imprägniert, Plattendicke 12,5 mm o. glw.

Angeb. Fabrikat : .............................................................
Menge: 104,000 m2
DIN276_08: 342

**3.1.70 Zulage für Eckausbildungen in Montagewand**
Ecke (Kante), recht- oder stumpfwinkelig, in Montagewand ausbilden,  incl. Eckschutzschiene, wandhoch einbauen und nach Werksvorschrift verspachteln, als Zulage zu vorbeschriebenen Montagewänden.
Produkt: Knauf-Eckschutzschiene verzinkt o. glw.

Angeb. Fabrikat : .............................................................
Menge: 47,000 m
DIN276_08: 345

**3.1.80 Zulage Styropor-Wannenträger**
*** Bedarfsposition ohne GB
Zulage zur Vorposition für die Lieferung und Montage des Styropor-Wandträger im Bad

Badewanne Länge: bis 170 cm

Angeb. Fabrikat : .............................................................
Menge: 2,000 St
DIN276_08: 345

**3.1.90 Wandende freistehend, Montagewand**
*** Bedarfsposition ohne GB
Beplankung von freistehenden Wandenden in Montagewänden, mit Plattenstreifen (Material und Dicke wie Wandposition), Verspachtelung der Anschlüsse, die Kanten raumhoch mit Kantenschutzprofil bewehren und flächig abspachteln, ggf. Profilverstärkungen
Wanddicke : 100-125 mm
Menge: 1,000 m
DIN276_08: 346

**3.1.100 Gleitender Deckenanschluss**
Anschluss, gleitend bis 20 mm, als Zulage zu vorbeschriebenen Montagewänden, oben, fachgerecht herstellen.
Anschluss an Holzbalkendecke/ Dachkonstruktion
Menge: 60,000 m
DIN276_08: 346

**3.1.110 Anschluss mit Schattenfuge**
*** Bedarfsposition ohne GB
Deckenanschluss mit Schattenfuge, als Zulage zu vorbeschriebenen Montagewänden, fachgerecht herstellen.
Menge: 1,000 m
DIN276_08: 346

**3.1.120 Türöffnung, Montagew., Maulw. 125 mm, Zargentüren**
Türöffnung in Gipskarton-Montagewand, für Zargentüren, mit Türpfosten aus CW- bzw. UA-Ständerprofilen, inkl. aller erforderlichen Verstärkungsprofile sowie Sturzprofil und Fußwinkel.
Bauöffnungsmaße : 760/2135 mm
Fertigwanddicke : 100 mm
Menge: 12,000 St
DIN276_08: 346

**3.1.130 Durchgangsöffnung, Montagewand, 1000/2150 mm**
*** Bedarfsposition ohne GB
Durchgangsöffnung in Gipsplatten-Montagewand mit UA-Ständerprofilen, Sturzprofil sowie Bodenanschluss, inkl. Beplankung der Leibung, Kantenschutzprofilen und Verspachtelung.
 Bauöffnungsmaße:1000/2150 mm
Wanddicke: 100- 150 mm
Beplankung Leibung: 1 x 12,5 mm GK/GF Oberflächenqualität: Q3
Beplankung Wandfläche: 2 x12,5 mm
Menge: 1,000 St
DIN276_08: 342
Kostengruppe DIN 276 2018-12: 344

**3.1.140 Universal-Traverse**
Universal-Traverse im Wandhohlraum für Befestigung von z.B. Küchenoberschränken, Handläufen, Schiebetüren etc. aus Mehrschichtholzplatte mit seitlichen Profilanschlüssen, einschließlich Montagezubehör,
verschraubt mit CW-Profilen mit Bohrschrauben ST 4,2x13,
für wandhängende Lasten bis 1,5 kN/m Wandlänge.

Ausführung gemäß Knauf Detailblatt W21.de.
Erzeugnis: Knauf Universal-Traverse W234.de o. glw.
Menge: 6,000 m
DIN276_08: 353

**3.1.150 UA-Profile für WC Vorwandelemente bzw. Waschtische, Zulage**
Zulage zu den Wandpositionen für UA-Profile für Waschtisch- und WC-Vorwandelemente, 2 Profile je WC und Waschtisch.
Menge: 43,000 m
DIN276_08: 342

**3.1.160 Aussparung, GK-Wand, 10x20 cm**
*** Bedarfsposition ohne GB
Aussparung für Einbauteile (Betätigungsplatten) in Gipskartonwand.
Größe : ca. 10 x 20 cm
Menge: 1,000 St
DIN276_08: 342

**3.1.170 Zulage für Herstellen runder Öffnungen in GK-Wand**
Zulage für Herstellen von runden Öffnungen in GK-Wand
für Anschlüsse, Befestigungen von Sanitärobjekten, Abluftelementen
etc.
Durchmesser: 20-120 mm
Menge: 35,000 St
DIN276_08: 342

**3.1.180 Nische in GK-Montagewand f. Heizkreisverteiler 85x71 cm**
Wandaussparung/-Nische in GK-Montagewand bzw. in GK-Vorsatzschale für Einbau eines bauseits gestellten Heizkreisverteilers (Unterputz), Herstellung der Öffnung sowie Einbau der erforderlichen Wechsel.

Größe Heizkreisverteiler:  b/h= bis ca. 0,85 x 0,71 m

Fertigwanddicke: 125 mm
Menge: 3,000 St
DIN276_08: 342

**3.1.190 Nische in GK-Montagewand f. Heizkreisverteiler 55x71 cm**
Wandaussparung/-Nische in GK-Montagewand bzw. in GK-Vorsatzschale für Einbau eines bauseits gestellten Heizkreisverteilers (Unterputz), Herstellung der Öffnung sowie Einbau der erforderlichen Wechsel.

Größe Heizkreisverteiler:  b/h= bis ca. 0,55 x 0,71 m

Fertigwanddicke: 125 mm
Menge: 1,000 St
DIN276_08: 342

**3.1.200 Nische in GK-Montagewand f. UV-Elektro**
*** Bedarfsposition ohne GB
Wandaussparung/-Nische in GK-Montagewand bzw. in GK-Vorsatzschale für Einbau einer bauseits gestellten Elektro- Unterverteilung (Unterputz), Herstellung der Öffnung sowie Einbau der erforderlichen Wechsel.

Größe UV-Elektro: b/h= bis ca. 0,40 x 0,80 m

Fertigwanddicke: 175 mm
Menge: 1,000 St
DIN276_08: 342

**3.1.210 Revisionsöffnung, Montagewand, 300/300**
Revisionsklappe für Vorsatzschale/ Montagewand
incl. Auswechslung,

vorgerichtet für den Einbau in 12,5 mm dick beplankte Konstruktionen,
liefern und einbauen, als Standardausführung,
mit flächenbündig eingeklebter Knauf Diamant Hartgipsplatte (GKFI) 12,5 mm,
Abmessung (lichter Durchgang): 300 x 300 mm,
Sicherung des Innendeckels durch selbst justierende Fangarme,
mit in die Rahmenecken integrierten, nicht sichtbarem Verschluss- und Scharniersystem.

Erzeugnis: Knauf alutop Revisionsklappe REVO 12,5 o. glw.

Angeb. Fabrikat : .............................................................
Menge: 4,000 St
DIN276_08: 346

**3.1.220 Bekleidung der Leibungen und Stürze, Zulage**
*** Bedarfsposition ohne GB
Bekleidung der Leibungen und Stürze der Türen/Fenster als Zulage zur Vorposition, umlaufend, rechtwinklig,
Breite 125 mm
Menge: 66,000 m
DIN276_08: 345

**3.1.230 Qualitätsstufe Q4, Zulage Wände**
*** Bedarfsposition ohne GB
Verspachtelung der Gipsplatten in Qualitätsstufe Q4,
als Zulage zu vorgenannten Wandkonstruktionen/
Vorsatzschalen etc., EP bezieht sich auf  1m² GK-Wandoberfläche
Menge: 221,000 m2
DIN276_08: 345

**3.1.240 Vorabbeplankung, Zulage**
Vorabbeplankung der vorbeschriebenen Wandbekleidung im Sockelbereich, h= 30 cm, vor Estricheinbau als Zulage.
Menge: 35,000 m
DIN276_08: 346

**3.1.250 Schiebetür-Einbaukit für Metallständerwand FWD 125 mm mit CW 100, einflügelig, für Schiebetür h > 2110 mm, Holztürblatt**
*** Bedarfsposition ohne GB
Schiebetür-System Knauf Pocket Kit in Metallständerwand CW100,
einflügelig, Holztürblatt ≤ 65 mm, Überhöhe

Schiebetür-Unterkonstruktion für Metallständerwand mit Unterkonstruktion
CW 100, inkl. Befestigungsmaterial Fertigwanddicke 125 mm,
Wandmaterial: GK-Wand

Einbausatz aus Aluminiumkastenprofilen, Höhe ca. 2110 mm,
einflügelige Schiebetür, inkl. Laufschiene, wartungsfreien Kunststoff-Laufwagen
und  Befestigungsplatte für Holztürblatt,
Holztürblattdicke in mm ... (Standard max. 65 mm, inkl. Beschläge),
Türblattbreite in mm ca. 760, Türblatthöhe in mm ca. 2200,

Ausführung gemäß Systemhersteller.

System: Knauf Schiebetür-System Pocket Kit W496.de o. glw.
Menge: 1,000 St
DIN276_08: 346

**3.1.260 Schiebetür-Einbaukit für Metallständerwand FWD 115 mm mit CW 100, einflügelig, für Schiebetür h > 2110 mm, Holztürblatt**
*** Bedarfsposition ohne GB
Schiebetür-System Knauf Pocket Kit in Metallständerwand CW100,
einflügelig, Holztürblatt ≤ 65 mm, Überhöhe

Schiebetür-Unterkonstruktion für Metallständerwand mit Unterkonstruktion
CW 100, inkl. Befestigungsmaterial Fertigwanddicke 115 mm,
Wandmaterial: MW-Wand

Einbausatz aus Aluminiumkastenprofilen, Höhe ca. 2110 mm,
einflügelige Schiebetür, inkl. Laufschiene, wartungsfreien Kunststoff-Laufwagen
und  Befestigungsplatte für Holztürblatt,
Holztürblattdicke in mm ... (Standard max. 65 mm, inkl. Beschläge),
Türblattbreite in mm ca. 760, Türblatthöhe in mm ca. 2200,

Ausführung gemäß Systemhersteller.

System: Knauf Schiebetür-System Pocket Kit W496.de o. glw.
Menge: 1,000 St
DIN276_08: 346

**3.1.270 Stundensatz Fachwerker**
*** Bedarfsposition ohne GB
Arbeiten, welche nicht in den Positionen erfasst sind und gegen Nachweis zur Ausführung kommen: Fachwerker
Menge: 1,000 h
DIN276_08: 352

**3.1.280 Stundensatz Helfer**
*** Bedarfsposition ohne GB
Arbeiten, welche nicht in den Positionen erfasst sind und gegen Nachweis zur Ausführung kommen: Helfer
Menge: 1,000 h
DIN276_08: 352

#### Hauptabschnitt 3.2 Decken

**3.2.10 Gipsplatten-Deckenbekleidung, Metall-Unterkonstruktion, 1x12,5 mm**
*** Bedarfsposition ohne GB
Gipsplatten-Deckenbekleidung, bestehend aus:
-Unterkonstruktion aus verzinkten Stahlprofilen, drucksteif direkt an der Decke befestigt
-Decklage aus Gipsbauplatten. Oberflächenausbildung in Standardverspachtelung, Qualitätsstufe Q3 (Grundverspachtelung plus Nachverspachtelung/Finish). Evtl. Fugenbewehrung gemäß Herstellerangaben.

Profil  :  CD 60/27/06
Decklage:  1 x 12,5 mm
GK Brandverhalten: A2-s1,d0
Angeb. Fabrikat: .....
Menge: 93,000 m2
DIN276_08: 353
Kostengruppe DIN 276 2018-12: 354

**3.2.20 GKF-Unterdecke, 1x15 mm, MW 40 mm, EI30 (a<->b)**
Gipsplatten-Decke, abgehängt, unter Lüftungsrohren und Leitungen, für Brandbelastung im Deckeninnenraum, bestehend aus:
-Unterkonstruktion aus einem Tragerost aus Stahlprofilen als Grund- und Tragprofil an der geraden Rohdecke mit Abhängern befestigt
-Decklage aus Gips-Feuerschutzplatten Oberflächenausbildung in Standardverspachtelung, Qualitätsstufe Q3 Fugenbewehrung gemäß Herstellerangaben.

 Grund- und Tragprofil: CD 60/27/06
Abstand Tragprofile: max. 500 mm
Decklage: 2 x 12,5 mm GKF
Plattentyp: DF
Brandschutzklasse :A2-s1,d0
Kantenausbildung:.....
Abhängehöhe: bis zu 2,85 m
Feuerwiderstandsklasse: EI30 (a<->b) [F30 von oben und unten]
Biegezugfestigkeit: Klasse A/ohne Belastung Angeb. Fabrikat:.....
Menge: 88,000 m2
DIN276_08: 353
Kostengruppe DIN 276 2018-12: 354

**3.2.30 GK-Bekleidung, Holzbalkendecke 2x12,5,F30**
Bekleidung der Deckenunterseiten des Dachgeschosses, in folgender Ausführung:
Deckenbekleidung DIN 18168-1
Feuerwiderstandsklasse F30

- Metall-UK aus verzinkten Stahlblechprofilen DIN 18182-1,
als Trag- und Grundprofile CD 60/27 mit Direktabhängern an Dachsparren befestigt, Befestigungsuntergrund: Holzbalken

- Decklage/Bekleidung aus Gipsplatten DIN 18180: Knauf Piano Bauplatten, zweinlagig, Plattendicke 12,5 mm,
Befestigung mit Schnellbauschrauben DIN 18182-2.
Verarbeitung gemäß DIN 18181.

- Anschlüsse an angrenzende Bauteile mit Trennstreifen und Fugenspachtel

- Verspachtelung der Gipsplatten Qualitätsstufe Q3 . Evtl. Fugenbewehrung gemäß Herstellerangaben, Verarbeitung gemäß DIN 18181.

Ausführung gemäß Knauf Detailblatt D61.de.
System: Knauf Dachgeschoss-System D612.de

Angeb. Fabrikat : .............................................................
Menge: 93,000 m2
DIN276_08: 353

**3.2.40 Dampfbremse, variabel, sd-Wert 0,25-10**
Dampfbremse aus Polyethylenfolie und Polypropylenvlies mit feuchtevariablem Diffusionswiderstand, auf Raumseite unter Wärmedämmung, Überlappungen mit Dichtungsband abkleben, für Dachschrägenbekleidung oder Unterdecke. Alle Anschlüsse und Durchdringungen dauerhaft luftdicht herstellen.

sd-Wert  :  0,25 - >10,0 m
Dicke  :  0,2 mm
Brandverhalten:  E
Höhenüberdeckung: mind. 150 mm Seitenüberdeckung: mind. 200 mm Breite Dichtungsband: mind. 100 mm Anzahl Durchdringungen:.....
Angeb. Fabrikat: .....
Menge: 110,000 m2
DIN276_08: 353
Kostengruppe DIN 276 2018-12: 354

**3.2.50 Zulage Anschluss Dampfbremse**
Zulage Anschluss Dampfbremse

Zulage zum fachgerechten Anschluss der Dampfbremse an MW und anderen Bauteilen
Menge: 65,000 m
DIN276_08: 363

**3.2.60 Durchdringung Dampfsperre**
Durchdringung der Dampfsperre, für Balken o.ä., mit umlaufendem, luftdichtem Anschluss, auf Material der Dampfsperre abgestimmt.
Größe:  bis 20/20 cm
Menge: 4,000 St
DIN276_08: 353
Kostengruppe DIN 276 2018-12: 354

**3.2.70 Zulage für GK-Feuchtraumplatten, GKBI**
Zulage zur Vorposition für Gipskarton-Feuchtraumplatten
Produkt: Knauf GKB Imprägniert, Plattendicke 12,5 mm o. glw.

Angeb. Fabrikat : .............................................................
Menge: 23,000 m2
DIN276_08: 342

**3.2.80 Leibung Lichtkuppeln, F30**
Leibungsverkleidung für Lichtkuppeln in F30 Decke aus GK-Platten der Vorposition, einschl. Dämmung aus Mineralwolle, Dampfbremse und Unterkonstruktion aus verzinkten Metallprofilen.

Beplankung : Knauf Piano 12,5 mm
Brandschutz: F 30
Kantenausbildung : mit Kantenschutzprofil
Dämmung : Mineralwolle, MW
Dämmdicke : 100 mm
Leibungshöhe : ca. 1290 mm
Menge: 15,000 m
DIN276_08: 353

**3.2.90 Zulage für Herstellen runder Öffnungen, D bis 120 mm**
Herstellen von runden Öffnungen für Einbauleuchten, Abluftelemente, als Zulage zu vorbeschriebener Deckenbekleidung/Unterdecke D bis 120 mm.
Menge: 25,000 St
DIN276_08: 353

**3.2.100 Brandschutzummantelung,Einbauleuchte,F30**
*** Bedarfsposition ohne GB
Einbauteil Brandschutzummantelung für Einbauleuchten, Erzeugnis: Knauf oder gleichwertiger Art System: Knauf Brandschutzummantelung für Einbauleuchten D181.de

Brandschutz: F 30 allein von unten,
Abmessungen: Deckenausschnitt 200 x 200 mm,

angeb. Erzeugnis: ....................................
Menge: 1,000 St
DIN276_08: 353

**3.2.110 Zulage für Feuerschutzplatte Knauf Piano imprägniert, GKFI**
*** Bedarfsposition ohne GB
Zulage zur Vorposition für Feuerschutzplatte Knauf Piano imprägniert, GKFI, Plattendicke 12,5 mm o. glw.

Angeb. Fabrikat : .............................................................
Menge: 1,000 m2
DIN276_08: 342

**3.2.120 Kantenschutzprofil in Deckenbekleidung/Unterdecke**
Kantenschutzprofil als Zulage, zu vorbeschriebener Deckenbekleidung/Unterdecke, Ausführung mit Kantenschutzprofil 23/15

Erzeugnis: Knauf oder gleichwertiger Art
Menge: 15,000 m
DIN276_08: 353

**3.2.130 Qualitätsstufe Q4, Zulage Decken**
*** Bedarfsposition ohne GB
Verspachtelung der Gipsplatten in Qualitätsstufe Q4,
als Zulage zu vorgenannten Deckenbekleidungen etc.,
EP bezieht sich auf  1m² GK-Deckenoberfläche
Menge: 180,000 m2
DIN276_08: 353

**3.2.140 Stundensatz Helfer**
*** Bedarfsposition ohne GB
Arbeiten, welche nicht in den Positionen erfasst sind und gegen Nachweis zur Ausführung kommen: Helfer
Menge: 1,000 h
DIN276_08: 390

**3.2.150 Stundensatz Vorarbeiter**
*** Bedarfsposition ohne GB
Arbeiten, welche nicht in den Positionen erfasst sind und gegen Nachweis zur Ausführung kommen: Vorarbeiter
Menge: 1,000 h
DIN276_08: 390

**3.2.160 Stundensatz Fachwerker**
*** Bedarfsposition ohne GB
Arbeiten, welche nicht in den Positionen erfasst sind und gegen Nachweis zur Ausführung kommen: Fachwerker
Menge: 1,000 h
DIN276_08: 390

### Los 4 Estricharbeiten

#### Hauptabschnitt 4.1 Unterlagen

**4.1.10 Trittschalldämmung, EPS, WLG 045, 50 mm**
Dämmplatten unter Estrich, als Trittschalldämmung.
Dämmung  :  EPS
Baustoffklasse  :  B1
Brandverhalten DIN EN 13501:E
Anwendungsgebiet: DES Schalltechn.
Eigenschaft  :  sm
WLG  :  035
Plattendicke  :  50 mm
Zusammendrückbarkeit (CP):3 mm Trittschallverbesserungsmaß: Lw,R >26 dB
Nutzlast  :  .....
Steifigkeitsgruppe: 10
Angeb. Fabrikat  :  .....
Menge: 95,000 m2
DIN276_08: 352
Kostengruppe DIN 276 2018-12: 353

**4.1.20 Trittschalldämmung, EPS, WLG 045, 30 mm**
Dämmplatten unter Estrich, als Trittschalldämmung.
Dämmung  :  EPS
Baustoffklasse  :  B1
Brandverhalten DIN EN 13501:E
Anwendungsgebiet: DES Schalltechn.
Eigenschaft  :  sm
WLG  :  035
Plattendicke  :  30 mm
Zusammendrückbarkeit (CP):3 mm Trittschallverbesserungsmaß: Lw,R >26 dB
Nutzlast  :  .....
Steifigkeitsgruppe: 10
Angeb. Fabrikat  :  .....
Menge: 88,000 m2
DIN276_08: 352
Kostengruppe DIN 276 2018-12: 353

#### Hauptabschnitt 4.2 Bodenaufbau 1. OG

**4.2.10 Untergrund reinigen, grobe Verschmutzung**
Untergrund von groben Verschmutzungen wie Bauschutt, Ölrückständen etc. trocken reinigen und angefallenen Schmutz beseitigen,Betonüberstände und sonstige Unebenheiten für die Aufnahme der Estrichkonstruktion entfernen,
soweit es eine Besondere Leistung ist.
Menge: 90,000 m2
DIN276_08: 352

**4.2.20 Randstreifen, PE, Folienlasche, 10/150 mm**
Randdämmstreifen an allen aufgehenden Bauteilen zur Vermeidung von starren Verbindungen.

Material:  PE mit Folienlasche
Dicke:  10 mm
Höhe:  150 mm
Menge: 60,000 m
DIN276_08: 352
Kostengruppe DIN 276 2018-12: 353

**4.2.30 Trennschicht, PE-Folie 0,2 mm, auf Abdichtung/unter Estrich**
Trennschicht, einlagig, auf vorhandene Abdichtung, Stöße mind. 8 cm überlappt und an den Rändern entsprechend der Abdichtung hochgezogen.
 Material: PE-Folie Foliendicke: 0,2 mm Angeb. Fabrikat:.....
Menge: 90,000 m2
DIN276_08: 352
Kostengruppe DIN 276 2018-12: 353

**4.2.40 Schüttung, gebunden, 140 mm**
Schüttung aus recyceltem Kunststoffmaterial, gebunden, als Höhenausgleich zum planebenen Ausgleich des vorhandenen Rohbodens, für nachfolgende Verlegung einer Holzfaserplatte. Eine Abbindezeit ist einzuhalten.

Schüttmaterial: Polystyrol
Bindemittel: mineralisch (Schnellzement)
Schütthöhe: i.M. 140 mm
Rohdichte trocken: ca. 350 kg/m³
Baustoffklasse: A2
Angeb. Fabrikat:.....
Menge: 90,000 m2
DIN276_08: 351
Kostengruppe DIN 276 2018-12: 351

**4.2.50 Trittschalldämmung, Holzfaser WF, WLG 040, 10-2 mm**
Holzweichfaser-Dämmplatten als Trittschalldämmung unter Estrich.

Dämmung  :  WF
WLG  :  040
Anwendungsgebiet: DES
Schalltechn. Eigenschaft: sg
Baustoffklasse  :  B2
Brandverhalten DIN EN 13501:E
Plattendicke  :  10 mm
Zusammendrückbarkeit (CP):2 mm
Steifigkeit (SD)  :  < 40
Angeb. Fabrikat  :  .....
Menge: 90,000 m2
DIN276_08: 352
Kostengruppe DIN 276 2018-12: 353

**4.2.60 Leichtestrich, Verbund, Auffüllung 120 mm**
Leichtstoffestrich als Verbundestrich aus werkseitig vorbereiteter Körnung und hydraulischem Bindemittel.

Rohdichte: ca. 330 kg/m³
Wärmeleitfähigkeit: 0,117 W/(mK)
Druckfestigkeit: C 7
Dicke  :  120 mm
Angeb. Fabrikat: .....
Menge: 90,000 m2
DIN276_08: 352
Kostengruppe DIN 276 2018-12: 353

**4.2.70 LITHOTHERM-Formplatten**
LITHOTHERM-Formplatten mit rund eingearbeiteten

Rillen zum Verlegen von Heizrohren; liefern und verlegen inklusive Zuschnitt gemäß Planung

Plattenmaß: 55 x 33 x 4,5 cm /
Menge: 90,000 m2

**4.2.80 Baukleber zum Aufspachteln des Glasfasernetzes,liefern und aufbringen**
Baukleber zum Aufspachteln des Glasfasernetzes,liefern und aufbringen

ca. 3 kg/m²,
Menge: 90,000 m2

**4.2.90 LITHOTHERM Glasfasernetz**
LITHOTHERM Glasfasernetz

LITHOTHERM Glasfasernetz: 2 mm Maschenweite, liefern
Menge: 90,000 m2

**4.2.100 Knauf Trockenestrich, d=23 mm**
*** Bedarfsposition ohne GB
Knauf Trockenestrich, Brio23, d= 23 mm, Format 600 x 1200 mit gefrästem  35 mm brei

Trockenunterboden als schwimmender Estrich auf einer Ausgleichsschüttung, mit tragfähigem, trockenem Untergrund verlegen.

Rohdeckentyp: Holzbalkendecke

Bauart: Estrich Element 23 mm dick mit umlaufenden Stufenfalz (zwei werkseitig miteinander verklebte, jeweils 12,5 mm dicken Gipsfaserplatten Typ GF-W1 nach DIN EN 15283-2) und rückseitig aufkaschierter, hochverdichteter 10 mm dicker Holzfaserplatte). Baustoffklasse Bfl - s1 nach DIN EN 13501-1

Fugenbereiche und Befestigungsmittel sind abhängig vom gewählten Oberbelag abzuspachteln. Trockenunterboden entsprechend den Herstellervorschriften einschl. aller Materialien, Befestigungs-/ Verbindungsmittel, Estrichkleber und Randdämmstreifen liefern und montieren.

Brandschutz: ................
Schallschutz: abhängig vom Rohdeckentyp
Anwendungsbereich 1, z.B. Wohnbereiche: max. 1 kN Einzellast
Einbauort: Wohn- und Nassräume
Erzeugnis/System: Kanauf Trockenstrich, Brio23

Angeb. Fabrikat : .............................................................
Menge: 90,000 m2
DIN276_08: 352
Kostengruppe DIN 276 2018-12: 353

**4.2.110 Gipsfaserplatte Sanitärräume, als Zulage**
*** Bedarfsposition ohne GB
Zusätzliche 3. Lage aus 10mm Gipsfaserplatten

Liefern und montieren einer zusätzlichen
3. Lage Gipsfaserplatten, d= 10mm unterhalb des zu verlegenden Trockenestrichs, oberhalb Ausgleichsschüttung d= 20mm, zur Stabilisierung des Anwendungsbereichs, für den Einbau Bodenfliesen Großformat 30 x 60 cm

Fugenbereiche und Befestigungsmittel sind abzuspachteln
Zusätzliche 3. Plattenlage entsprechend den Herstellervorschriften einschl. aller Materialien, Befestigungs- / Verbindungsmittel liefern und montieren.

Einbauort:
Erzeugnis / System:
fermacell® Gipsfaser-Platten o. glw.
Angebotenes Erzeugnis / System:
(vom Bieter einzutragen)
Menge: 30,000 m2

**4.2.120 Stundensatz Fachwerker, Estricharbeiten**
*** Bedarfsposition ohne GB
Arbeiten, welche nicht in den Positionen erfasst sind und gegen Nachweis zur Ausführung kommen: Fachwerker
Menge: 1,000 h
DIN276_08: 352

**4.2.130 Stundensatz Helfer, Estricharbeiten**
*** Bedarfsposition ohne GB
Arbeiten, welche nicht in den Positionen erfasst sind und gegen Nachweis zur Ausführung kommen: Helfer
Menge: 1,000 h
DIN276_08: 352

#### Hauptabschnitt 4.3 Heizestrich

**4.3.10 Untergrund reinigen, grobe Verschmutzung**
Untergrund von groben Verschmutzungen wie Bauschutt, Ölrückständen etc. trocken reinigen und angefallenen Schmutz beseitigen,Betonüberstände und sonstige Unebenheiten für die Aufnahme der Estrichkonstruktion entfernen,
soweit es eine Besondere Leistung ist.
Menge: 95,000 m2
DIN276_08: 352

**4.3.20 Heizestrich A 60 mm, Zementestrich, F4, H45**
Zementestrich als Heizestrich, schwimmend, auf vorhandene Dämmung, Heizrohrsystem, mit Leitelementen bauseits, Oberfläche planeben abgezogen, als Unterbau für im Dünnbett verlegte Fußboden- und Parkettbeläge.
Material  :  CT-C20-F4-S65-H45
Bauart  :  A
Druckfestigkeit:  mind. C 20
Biegezugfestigkeit: F4
 Estrichdicke:  60 mm
Heizrohrdurchmesser: ca. 15 mm Überdeckung
Heizelemente:  45 mm
Nutzlast :  2 kN/m²
Menge: 95,000 m2
DIN276_08: 352
Kostengruppe DIN 276 2018-12: 353

**4.3.30 Estrich-Schnellhärter**
Estrichzusatzmittel als Schnellhärter beigeben.
Eigenschaften:.....
Estrichart :Heizestrich, mineralisch
Estrichdicke: 60 mm
Angeb. Fabrikat:.....
Menge: 95,000 m2
DIN276_08: 352
Kostengruppe DIN 276 2018-12: 353

**4.3.40 Scheinfuge schneiden und füllen, Estrich**
Scheinfuge in frischen Estrich schneiden und nach Belegreife des Estrichs mit Fugendichtmasse  aus Kunstharz kraftschlüssig füllen.
Fugentiefe : 1/3 der Estrichdicke
Fugenbreite : 5 mm
Angeb. Fabrikat : .....
Menge: 18,000 m

**4.3.50 Heizestrich, Zusatzleistungen, Zulage**
Zulage für Heizestriche für folgende Leistungen:
-Anlegen und Kennzeichnen von Messstellen für Feuchtigkeit
-Arbeitsunterbrechungen beim Aufheizen
-Aufheizprotokollabstimmung
-Zusätzliche Arbeitsfugen
Menge: 95,000 m2
DIN276_08: 352
Kostengruppe DIN 276 2018-12: 353

**4.3.60 Prüfung Feuchtigkeit, CM-Methode,Estrich**
*** Pauschalposition
Prüfung des Feuchtigkeitsgehaltes des Estrichs mit der CM-Methode, inkl. genauen Protokollierens der Messstellen und Messergebnisse.

Ausführung nach Angabe der Bauleitung.

Die Messergebnisse sind der Bauleitung vorzulegen.

Art des Estrichs : Heizestrich.
Estrichfläche : bis 200 m2
Anzahl d. Proben : mind. 3
Menge: 1,000 psch
DIN276_08: 352

**4.3.70 Stundensatz Fachwerker, Estricharbeiten**
*** Bedarfsposition ohne GB
Arbeiten, welche nicht in den Positionen erfasst sind und gegen Nachweis zur Ausführung kommen: Fachwerker
Menge: 1,000 h
DIN276_08: 352

**4.3.80 Stundensatz Helfer, Estricharbeiten**
*** Bedarfsposition ohne GB
Arbeiten, welche nicht in den Positionen erfasst sind und gegen Nachweis zur Ausführung kommen: Helfer
Menge: 1,000 h
DIN276_08: 352

### Los 5 Fliesenarbeiten

*Hinweis: Hinweis Fliesenarbeiten*
Material Fliesen wird bauseits (durch den Auftraggeber) gestellt

Wandbeläge sind lot-, fluchtgerecht flächeneben und rechtwinklig, Fußbodenbeläge absolut waagerecht auszuführen.

Alle Schalter und Steckdosen sowie Rohrauslässe und sonstige Durchführungen sind sauber einzuarbeiten. Trennen der Platten ist nicht statthaft. Alle Platten sind auszuarbeiten.

Sämtliche Anschlussfugen an Armaturen, Rohrdurchführungen, Toilettenstutzen, Tür- und Fensteranschlüsse zwischen Badewanne und Wand- und Fußbodenbelägen sowie die Fußboden- und Wand-Ixel sind dauerelastisch mit Sanitärsilikon, Farbe nach Wahl des Architekten zu versiegeln.

Die Fliesenverlegepläne des Architekten sind maßgeblich für die Ausführung der Fliesenarbeiten (Fugenkreuz- oder Fliesenmitten für sämtliche Installations-, Durchbruchspunkte, symmetrische Wandteilung). Zur Ausbildung von Ecken und waagerechten Ablagen siehe auch Ausstattungsstandards Covivio.

Vor Ausführung der Arbeiten sind entsprechende Feuchtigkeitsmessungen des Estrichs durchzuführen (mit Protokoll, vor Beginn bei der Bauleitung vorzulegen), um ein Schüsseln des Estrichs zu vermeiden.

Wandflächen in den Bädern:
Bis zur Höhe von ca. ....... m, Ausnahme im Duschbereich und im Badewannenbereich, Fliesen bis OK ca. ......  ....... m auf Kreuzfuge im Dünnbett gefliest mit Feinsteinzeug Wandfliesen, Fabrikat ..................., Fugenfarbe nach Wahl des AG.
Spritzwasserbereich (Wanne, Dusche, Waschtisch) auf alternativer Streichdichtung, z. B. Superflex.

Für Revisionsöffnungen im gefliesten Bereich sind Revisionsrahmen mit verdeckten Befestigungen einzubauen. Revisionsklappen werden mit Wandfliesenmaterial verfliest.

**5.10 Überstand von Randstreifen entfernen**
Überstand von Randstreifen anderer Gewerke an Wänden und Estrichbegrenzungen nach dem Verlegen und Verfugen des Bodenbelages entfernen.
Menge: 40,000 m
DIN276_08: 352

**5.20 Beton- und Putzüberstände, Wand, entf.**
Beton- und Putzüberstände an Wänden sowie sonstige Unebenheiten des Untergrundes vor Verlegung des Oberbelages entfernen und entsorgen.
Menge: 53,000 m2
DIN276_08: 345

**5.30 Untergrund vorbereiten, Bodenflächen**
Untergrund der Bodenflächen aus Estrich/ Trockenestrich reinigen, entstauben und mit Tiefengrundanstrich nach Herstellerangaben vollflächig vorbereiten.
Menge: 21,000 m2
DIN276_08: 394

**5.40 Untergrund vorbereiten, Wandflächen**
Untergrund der Wandflächen aus GK/ Putz reinigen, entstauben und mit Tiefengrundanstrich nach Herstellerangaben vollflächig vorbereiten.
Menge: 110,000 m2
DIN276_08: 394

**5.50 Unebenheiten egalisieren**
*** Bedarfsposition ohne GB
Größere Unebenheiten des Untergrundes durch Aufbringen einer Ausgleichsspachtelung egalisieren.
Schichtdicke: bis 10 mm

Angebot. Fabrikat: ...................
Menge: 53,000 m2
DIN276_08: 349

**5.60 Abdichtung, Böden**
Abdichtung für Böden gegen Sickerwasser durch Aufbringen einer flüssigen Dichtungsfolie auf trockene Estrichflächen, an den Wänden umlaufend ca. 15 cm hochführen; Ausführung zweilagig, kreuzweise beschichtet. In die obere Lage Quarzsand, Korngröße von 0,7 bis 1,2 mm als Haftbrücke für Dickbettmörtel oder Fliesenbelag im Dünnbett.
Angeb. Fabrikat : .....
Menge: 30,000 m2
DIN276_08: 352

**5.70 Streichisolierung, Wände**
Streichisolierung für Wände als Abdichtung durch Aufbringen einer flüssigen Dichtungsfolie auf trockene Putzflächen im Spritzwasserbereich der Waschtische, Duschen etc. Ausführung zweilagig, kreuzweise beschichtet. In die obere Lage Quarzsand, Korngröße von 0,7 bis 1,2 mm als Haftbrücke für Spritzwurf oder Fliesenbekleidung im Dünnbett einstreuen.
Angeb. Fabrikat : .....
Menge: 61,000 m2
DIN276_08: 345

**5.80 Abdichtung, Ecke Wand/Boden**
Abdichtung an Wand-/Bodenanschluss im Eckbereich mit vorgefertigtem Eckstück. Das Eckstück in die frische Spachtelung einlegen, Überlappungen ausführen, eingeklebtes Eckstück mit frischem Dichtkleber überspachteln.
Menge: 18,000 St
DIN276_08: 352

**5.90 Abdichtung, Anschluss Wand/Boden**
Abdichtung an Wand- und Bodenanschluss herstellen. Dichtband an den Anschlussbereichen in die frische Spachtelung einlegen, Überlappungen ausführen, eingeklebtes Band mit frischem Dichtkleber überspachteln.
Menge: 40,000 m
DIN276_08: 352

**5.100 Rohrdurchgang eindichten**
Rohrdurchgang mit Dichtmanschette eindichten, Dichtmanschette in die frische Spachtelung einkleben und mit Dichtkleber überspachteln.
Menge: 50,000 St
DIN276_08: 345

**5.110 Entkopplungsmatte**
Spannungsneutralisierende und rissüberbrückende
Entkopplungsmatte aus einer Kunststoff-Folie mit
hinterschnittenen Vertiefungen und rückseitig eingebundenem
Trägergewebe liefern und auf vorbereitetem Untergrund in Dünnbettmörtel nach Herstellervorschrift fachgerecht einbauen.
Sämtliche Anschlüsse an Rohrdurchführungen,
Bodenabläufen, Wandanschlüssen sind fachgerecht mit Dichtband abzudichten.

Die Verarbeitungshinweise des Herstellers sind
zu beachten.

Angeb. Fabrikat : ................................................
Menge: 21,000 m2
DIN276_08: 352

**5.120 Bodenfliesen, Dünnbett, 22,50x22,50**
Bodenbelag aus Feinsteinzeug Fliesen glasiert, in Innenräumen auf verlegefertigen Untergrund im Dünnbett mit hydraulisch erhärtendem Dünnbettmörtel verlegen.

Format  : 22,50x22,50 cm, d=ca. 9 mm
Oberfläche: matt
Fabrikat : Cagliari Azul 225x225 mm Used look blau  Vintage matt
Serie  : ..................
Farbe  : blau
Verlegeart: Kreuzfuge

inkl. Verfugung als Hartfuge an Farbton der Fliese angepasst

Einbauort : WC, Bäder
Menge: 21,000 m2
DIN276_08: 345

**5.130 Wandfliesen, Dünnbett, 30x60**
Wandbekleidung aus Feinsteinzeug Fliesen, in Innenräumen auf verlegefertigen Zementestrich mit hydraulisch erhärtendem Dünnbettmörtel verlegen.

Format  : 30x60 cm, d= ca. 9 mm
Oberfläche : glänzend
Fabrikat : Villeroy & Boch, Kalibriert 300x600 mm  weiss
Serie  : Cera
Farbe  : weiss
Verlegeart: Kreuzfuge

inkl. Verfugung als Hartfuge an Farbton der Fliese angepasst.

Einbauort : Wände WC, Bäder
Menge: 61,000 m2
DIN276_08: 352

**5.140 Revisionsrahmen mit verdecketen Befestigungen liefen und einbauen**
Revisionsrahmen mit verdecketen Befestigungen liefen und einbauen

Größe  : ca. 30/30 cm
Menge: 6,000 St
DIN276_08: 345

**5.150 Revisionstür, 30/30 cm**
Revisionstür (PVC) im Sanitärbereich einbauen und ausfliesen.
Revisionstürgröße : 30/30 cm
Angeb. Fabrikat : .....
Menge: 6,000 St
DIN276_08: 379

**5.160 Löcher im Fliesenbelag als Zulage**
Löcher im Fliesenbelag zur Durchführung von Installationsrohren sowie zum einbau von steckdoden und dgl. herstelllen.
Größe 20 bis 100 mm
Menge: 105,000 St
DIN276_08: 345

**5.170 Waagerechte Ablagen**
*** Bedarfsposition ohne GB
Waagerechte Ablagen der GK-Vorsatzschalen mit Wandfliesen der Vorposition belegen, als Zulage
Menge: 1,000 m2
DIN276_08: 345

**5.180 Sockel, Feinsteinzeug**
Sockel aus Feinsteinzeugfliesen, passend zum Bodenbelag,im Dünnbett.

Fabrikat : Villeroy & Boch, Kalibriert 150x600 mm weiss  glänzend
Angeb. Fabrikat : wie Boden- bzw. Wandfliesen
Menge: 16,000 m
DIN276_08: 352

**5.190 Dauerelastischer Fugenverschluss, innen, Fliesen, Silikon**
Dauerelastischer Fugenverschluss in Innenräumen, an allen horizontalen und vertikalen Wand- und Bodenanschlüssen, zwischen Fliesenbelägen in Raumecken, zu
aufsteigenden Wänden, an Konstruktions- bzw. Einbauteilen
wie Fenster und Türzargen, Sanitärobjekten u. ä. mit elastischem Fugenmaterial, Silicon-weiß bzw. grau o.gl.,
(Farbe nach Wahl des Auftraggebers)
hohlraumfrei und geglättet, einschl. Vorreinigung
gemäß Werksvorschrift einschl. Lieferung aller Stoffe herstellen.

Fugenbreite : 6-8 mm i.M.
Farbe  : Grau passend Nach Angabe des  AG
Fugendichtmasse : Silikon
Menge: 314,000 m
DIN276_08: 345

**5.200 Trennschienen, Edelstahl**
Trennschienen als Winkelprofil aus Edelstahl liefern und
im Bereich der Türschwellen bzw. im Bereich
Belagwechsel, als Abschluß des Bodenbelags
einarbeiten.
Fabrikat: Schlüter o. glw.
Einbauort: Bäder, WCs
Menge: 30,000 m
DIN276_08: 352

**5.210 Schutzabdeckung, Wahl des Bieters**
*** Bedarfsposition ohne GB
Schutzabdeckung der Fliesenarbeiten nach Wahl des Bieters.
Menge: 82,000 m2
DIN276_08: 391

**5.220 Wandspiegel, 60 x 90 cm**
Wandspiegel, klar, 6 mm, Kanten umlaufend poliert
im Fliesenspiegel, incl. Silikonverfugung,
bzw. verdeckt vor der Wand befestigt.
liefern und montieren
Größe  : ca. 60x90 cm
Einbauort : Bäder
Menge: 2,000 St
DIN276_08: 412

**5.230 Wandspiegel, 60 x 60 cm**
Wandspiegel, klar, 6 mm, Kanten umlaufend poliert
im Fliesenspiegel, incl. Silikonverfugung,
bzw. verdeckt vor der Wand befestigt.
liefern und montieren
Größe  : ca. 60x60 cm
Einbauort : WC
Menge: 2,000 St
DIN276_08: 412

**5.240 Stundensatz Facharbeiter,Fliesenarbeiten**
*** Bedarfsposition ohne GB
Arbeiten, welche nicht in den Positionen erfasst sind und gegen Nachweis zur Ausführung kommen: Facharbeiter
Menge: 1,000 h
DIN276_08: 399

**5.250 Stundensatz Helfer,Fliesenarbeiten**
*** Bedarfsposition ohne GB
Arbeiten, welche nicht in den Positionen erfasst sind und gegen Nachweis zur Ausführung kommen: Helfer
Menge: 1,000 h
DIN276_08: 399

### Los 6 Bodenbelagarbeiten

#### Hauptabschnitt 6.1 Vorbereitende Arbeiten

**6.1.10 Überstand von Randstreifen entfernen**
Überstand von Randstreifen anderer Gewerke an Wänden und Estrichbegrenzungen nach dem Verlegen und Verfugen des Bodenbelages entfernen.
Menge: 176,000 m
DIN276_08: 352

**6.1.20 Anschluss Türschiene**
Anschluss an Türschiene durch Anspachteln von Türanschlägen und Ausgießen von Estrichfugen.
Spaltbreite : ca. 1 - 2 cm
Menge: 8,000 m
DIN276_08: 352

**6.1.30 Untergrund ausgleichen, 1-5 mm**
*** Bedarfsposition ohne GB
Unebenheiten des Untergrundes ausgleichen mit faserverstärkter Ausgleichsmasse.
Untergrund :Trockenestrich

Angeb. Fabrikat : .....
Menge: 151,000 m2
DIN276_08: 352

**6.1.40 Untergrund vorbereiten, Vinylbodenbelag Eiche Sierra natur, 4,3mm**
*** Bedarfsposition ohne GB
Untergrund zur Verlegung des Bodenbelags, wie folgt vorbereiten:
-Untergrund von groben Verschmutzungen, wie Mörtel- und Farbreste reinigen, wenn sie von anderen Unternehmen
 stammen
- Haftgrund aufbringen
- Untergrund vollflächig spachteln und schleifen, inkl.
 Ausgleichen von geringen Unebenheiten

Untergrund: Trockenestrichplatten
Spachteldicke: 1 - 5 mm

Ableitfähig : Norm EN 14041, ISO 10965

Chem. Basis Haftgrund : Dispersion

Angeb. Fabrikat Haftgrund : .....
Menge: 151,000 m2
DIN276_08: 352

#### Hauptabschnitt 6.2 Vinylboden

**6.2.10 Vinylboden JOKA Old Patch beige 2,40 mm, 45,72/91,44 cm**
Vinylboden Joka Design 555, Old Patch beige - Dryback, 2,5 mm/NS 0,55 mm, liefern und montieren.

Aufhauhöhe: 2,50 mm.
Einbauart : Vollvinyl - Klebe-Variante
Abmessungen je Diele (L/B/H): 457,20 mm / 914,40 mm / 2,50 mm.
Qualität  : Design 555
Komplettfläche: Nein
Dekor  : 5460 Old Patch beige
Farbgebung: grau
Nutzungsklasse: NK 23 / 33 / 42
Nutzschicht: 0,55 mm
Dielenoptik: Landhausdiele
Fugenbild: ohne Fuge
Aufbauhöhe: 2.40 mm
Gewicht  : 4,31 kg/m²

Angeb. Fabrikat: .........................
Menge: 151,000 m2
DIN276_08: 352

**6.2.20 Abschlussprofil, Korkstreifen**
*** Bedarfsposition ohne GB
Korkstreifen (mit Winkel) als Dehnungsfuge
im Bereich der optischen Abtrennung der
Küchenbereiche, WC- und Bad Türen, Zimmertüren,
Wohnungseingangstür,
Treppenstufe bzw. Podest.

liefern und fachgerecht gem.
Grundriss Ausführungsplanung DG  verlegen.

Angeb. Fabrikat: ..........................
Menge: 25,000 m
DIN276_08: 352

**6.2.30 Dauerelastischer Fugenverschluss, innen, Silikon**
Dauerelastischer Fugenverschluss in Innenräumen, an allen Bodenanschlüssen, aufsteigenden Wänden, an Konstruktions- bzw. Einbauteilen
wie Fenster und Türzargen, Sanitärobjekten u. ä. mit elastischem Fugenmaterial, Silicon-weiß bzw. grau o.gl.,
(Farbe nach Wahl des Auftraggebers)
hohlraumfrei und geglättet, einschl. Vorreinigung
gemäß Werksvorschrift einschl. Lieferung aller Stoffe herstellen.

Fugenbreite : 6-8 mm i.M.
Farbe  : passend zu Bodenbelag  Nach  Angabe des AG
Fugendichtmasse : Silikon
Menge: 196,000 m
DIN276_08: 345

**6.2.40 Abdeckung als Schutz**
Abdeckung als besonderer Schutz des Parkettfußbodens,
Abdeckung aus reißfester Folie, Filzpappe o.gl.

Angeb. Fabrikat: ...........

Lose überlappt und Ränder geklebt, liefern und verlegen
inkl. Abtransport und Entsorgung nach dem Pflegegang.
Menge: 151,000 m2
DIN276_08: 352

#### Hauptabschnitt 6.3 Sockelleisten

**6.3.10 MDF- Sockelleisten 6 cm Hoch**
rechteckige Sockelleisten aus Holzwerkstoff, 16,5x70mm,
Ecken und Stöße sauber auf Gehrung schneiden und fachgerecht montieren.

Größe  : 18 x 58 mm,
Material  : MDF
Oberfläche: endlackiert
Oberkante: Abgerundet
Farbton  : weiß oder passend zum Bodenbelag
Menge: 176,000 m
DIN276_08: 352

**6.3.20 Endkappe, Sockelleiste, 40 mm**
*** Bedarfsposition ohne GB
Endkappe für Sockelleiste.

Serie:  PARADOR
Maße:  Höhe 40,00 mm
Material: Dekor D081
Qualität: 1. Wahl
Holzart/ Farbe: Eiche
Feuchtraumgeeignet: Nein

Anschlüsse elastisch verfugt.
Untergrund : Vinylboden
Sockelhöhe : 40 mm
Profil : gerade
Kleber chem. Basis : Dispersion

Angeb. Fabrikat : .....
Menge: 1,000 St
DIN276_08: 352

#### Hauptabschnitt 6.4 Stundensatz

**6.4.10 Stundensatz Fachwerker, Bodenbelagsarbeiten**
*** Bedarfsposition ohne GB
Arbeiten, welche nicht in den Positionen erfasst sind und gegen Nachweis zur Ausführung kommen: Fachwerker
Menge: 1,000 h
DIN276_08: 399
Kostengruppe DIN 276 2018-12: 399

**6.4.20 Stundensatz Helfer, Bodenbelagsarbeiten**
*** Bedarfsposition ohne GB
Arbeiten, welche nicht in den Positionen erfasst sind und gegen Nachweis zur Ausführung kommen: Helfer
Menge: 1,000 h
DIN276_08: 399
Kostengruppe DIN 276 2018-12: 399

### Los 7 Tischlerarbeiten

#### Hauptabschnitt 7.1 Tür neu

**7.1.10 Innentür, Zimmertür, kompl., 88,5/214/12,5 cm**
Innentür mit Holzumfassungszarge,
1-flg., Lieferung und Montage, wie folgt:

- Klimaklasse 1
- Beanspruchungsklasse N (normal)
- Fabrikat: Hörmann o. glw.
- Maueröffnungsmaß: 88,5 x 214 cm
- Gewändeanschluss: GK-Montagewand
- Befestigung: gem. Herstellerrichtlinie
- Maulweite: 12,5 cm
- Türanschlag: 5 links/ 2 rechts

Türblatt:
Röhrenpantürblatt, Türblattdicke 40 mm, Duradecor: Oberfläche mit Spezial-Holzfaserhartplatten abgesperrt, endbehandelt, Lackierung in RAL 9016, stumpf einschalgend, Rahmenholz umlaufend, Kantenausführung mit verdecktem Vollholz-Einleimer, Kanten lackiert passend zur Oberfläche, Bandsystem: Rollenbänder, 3-dimensional verstellbar, Anzahl und Positionierung der Bänder gem. Werkstattplanung des AN

Türzarge:
Türzarge als Holzumfassungszarge, Einfachfalz, mehrteilig, Oberfläche wie Türblatt, lackiert RAL 9016, Bekleidungsbreite 60 mm, mit umlaufender eingezogener Zargendichtung, eingebautem Winkelschließblech, montierten Bandtaschen

Drücker:
Zimmertüren: Hoppe-Edelstahl-Innentür-Garnitur mit Schlüsselrosetten (Bundart-Schließung), Produkttyp: Türgriff-Garnitur (Griff/Griff), Modell "Amsterdam", Ausführung als Rundrosette-Garnitur, Lochung: Ovalbart, Farbe: F69 Edelstahl matt, gebrauch-kategorie 3 DIN 1906

Einbauort: Schlafzimmer, Flur

Angeb. Fabrikat : ...................................................................
Menge: 7,000 St
DIN276_08: 344
Kostengruppe DIN 276 2018-12: 344

**7.1.20 Innentür, Abstellraumtür, kompl., 76/214/12,5 cm**
Innentür mit Holzumfassungszarge,
1-flg., Lieferung und Montage, wie folgt:

- Klimaklasse 1
- Beanspruchungsklasse N (normal)
- Fabrikat: Hörmann o. glw.
- Maueröffnungsmaß: 76 x 214 cm
- Gewändeanschluss: GK-Montagewand
- Befestigung: gem. Herstellerrichtlinie
- Maulweite: 12,5 cm
- Turanschlag: links

Türblatt:
Röhrenpantürblatt, Türblattdicke 40 mm, Duradecor: Oberfläche mit Spezial-Holzfaserhartplatten abgesperrt, endbehandelt, Lackierung in RAL 9016, stumpf einschalgend, Rahmenholz umlaufend, Kantenausführung mit verdecktem Vollholz-Einleimer, Kanten lackiert passend zur Oberfläche, Bandsystem: Rollenbänder, 3-dimensional verstellbar, Anzahl und Positionierung der Bänder gem. Werkstattplanung des AN

Türzarge:
Türzarge als Holzumfassungszarge, Einfachfalz, mehrteilig, Oberfläche wie Türblatt, lackiert RAL 9016, Bekleidungsbreite 60 mm, mit umlaufender eingezogener Zargendichtung, eingebautem Winkelschließblech, montierten Bandtaschen

Drücker:
Zimmertüren: Hoppe-Edelstahl-Innentür-Garnitur mit/ohne Schlüsselrosetten, Produkttyp: Türgriff-Garnitur (Griff/Griff), Modell "Amsterdam", Ausführung als Rundrosette-Garnitur, Lochung: Ovalbart, Farbe: F69 Edelstahl matt, gebrauch-kategorie 3 DIN 1906

Einbauort: Schlafzimmer, Flur

Angeb. Fabrikat : ...................................................................
Menge: 1,000 St
DIN276_08: 344
Kostengruppe DIN 276 2018-12: 344

**7.1.30 Innentür, kompl., Holz, 76/214/12,5 cm, FR**
Innentür mit Holzumfassungszarge, feuchtraumgeeignet,
1-flg., Lieferung und Montage, wie folgt:

- Klimaklasse 1
- Beanspruchungsklasse N (normal)
- Fabrikat: Hörmann o. glw.
- Maueröffnungsmaß: 76 cm / 214 cm
- Gewändeanschluss: Mauerwerk Ziegel (nicht tragend)
- Befestigung: gem. Herstellerrichtlinie
- Maulweite: 12,5 cm
- Türanschlag: 2 links/ 2 rechts

Türblatt:
Röhrenpantürblatt, Türblattdicke 40 mm, Duradecor: Oberfläche mit Spezial-Holzfaserhartplatten abgesperrt, endbehandelt, Lackierung in RAL 9016, stumpf einschalgend, Rahmenholz umlaufend, Kantenausführung mit verdecktem Vollholz-Einleimer, Kanten lackiert passend zur Oberfläche, Bandsystem: Rollenbänder, 3-dimensional verstellbar, Anzahl und Positionierung der Bänder gem. Werkstattplanung des AN,

Türzarge:
Türzarge als Holzumfassungszarge, Einfachfalz, mehrteilig, Oberfläche wie Türblatt, lackiert RAL 9016, Bekleidungsbreite 60 mm, mit umlaufender eingezogener Zargendichtung, eingebautem Winkelschließblech, montierten Bandtaschen

Drücker:
Zimmertüren: Hoppe-Edelstahl-Innentür-Garnitur, Produkttyp: Türgriff-Garnitur (Griff/Griff), Modell "Amsterdam", Ausführung als Rosetten-Bad/WC-Garnitur, Lochung: Schlitzkopf mit Rot/Weiß-Scheibe/Olive Farbe: F69 Edelstahl matt, Schloss: Badschloss, nach DIN 18251

Einbauort: WC, Bäder
Menge: 4,000 St
DIN276_08: 344
Kostengruppe DIN 276 2018-12: 344

**7.1.40 HOPPE-Edelstahl-Rosetten-Türgriff-Garnitur mit Schlüsselrosetten für Innentüren:**
HOPPE-Edelstahl-Rosetten-Türgriff-Garnitur mit Schlüsselrosetten für Innentüren:
geprüft nach DIN EN 1906: 37-0140A, Objekt-Garnitur
Lagerung: Türgriffe lose, Rückholfedern rechts/links verwendbar, wartungsfreie Gleitlager
Verbindung: HOPPE-Schnellstift mit HOPPE-Vollstift (Stift-/Lochteil)
Unterkonstruktion: Kunststoff, Stütznocken
Befestigung: verdeckt, durchgehend, wechselseitig, Mehrzweckschrauben

Produkttyp: Türgriff-Garnitur (Griff/Griff) Amsterdam
Ausführung: Rosetten-Garnitur
Material: Edelstahl
Farbe: F69-S Edelstahl matt - SecuSan® (nur für Innenbereich geeignet)
Lochung: Ovalbart
Gebrauchs-Kategorie: Gebrauchs-Kategorie 3  DIN EN 1906
Türdicke: 37-42 mm
Vierkantmaß: 8/8,5 mm
Menge: 7,000 St
DIN276_08: 344
Kostengruppe DIN 276 2018-12: 344

**7.1.50 HOPPE-Edelstahl-Rosetten-Türgriff mit Rosetten-Bad/WC-Garnitur für Innentüren**
HOPPE-Edelstahl-Rosetten-Türgriff mit Rosetten-Bad/WC-Garnitur für Innentüren:
geprüft nach DIN EN 1906: 47-0150A, Objekt-Garnitur
Lagerung: Türgriffe lose, Rückholfedern rechts/links verwendbar, wartungsfreie Gleitlager
Verbindung: HOPPE-Schnellstift mit HOPPE-Vollstift (Stift-/Lochteil)
Unterkonstruktion: Kunststoff, Stütznocken
Befestigung: verdeckt, durchgehend, wechselseitig, Mehrzweckschrauben

Produkttyp: Bad/WC-Garnitur (Griff/Griff) Amsterdam
Ausführung: Rosetten-Garnitur
Material: Edelstahl
Farbe: F69-S Edelstahl matt - SecuSan® (nur für Innenbereich geeignet)
Lochung: Schlitzkopf mit rot/weiß-Schiebe-Olive
Gebrauchs-Kategorie: Gebrauchs-Kategorie 4  DIN EN 1906
Türdicke: 40-45 mm
Vierkantmaß: 8,5 mm
Menge: 4,000 St
DIN276_08: 344
Kostengruppe DIN 276 2018-12: 344

**7.1.60 CAVIS C1MH Schiebetürsystem, MW 1531/2195 mm**
CAVIS C1MH Schiebetürsystem für einflügelige Holztürblätter im Mauerwerk. Inkl. -türblatt und Holzzarge, Lieferung und Montage, wie folgt:

- Fabrikat: Wingburg o. glw.
- Maueröffnungsmaß: 1,54 x 2,20 cm
- Gewändeanschluss: Mauerwerk
- Befestigung: gem. Herstellerrichtlinie
- Mauerwerkdicke: 11,5 cm

Türblatt:
Röhrenspaneinlage, Türblattdicke 40 mm, Oberfläche mit Hochwertigen Wießlack Farbe, Lackierung in RAL 9016, Ausführung: Allseits Stumpf, 3-seitiger MDF-Rahmen, Türblattgewicht: ca. 18 Kg/m² bei Rörspaneinlage.
gefertig nach DIN 18101

Türzarge:
Türzarge als Holzumfassungszarge, Einfachfalz, mehrteilig, Oberfläche wie Türblatt, mehfach lackiert RAL 9016, Bekleidungsbreite 60 mm, Zargeform: Rundkante

Griffe:
Abstellraum: Winburg-Griffmuschel oval, in Nickel-Silver (F2)

Einbauort: Abstellraum

Angeb. Fabrikat : ...................................................................
Menge: 1,000 St
DIN276_08: 344
Kostengruppe DIN 276 2018-12: 344

**7.1.70 CAVIS C1TH Schiebetürsystem, Trockenbau 1531/2195 mm**
CAVIS C1TH Schiebetürsystem für einflügelige Holztürblätter in Trockenbauwand . Inkl. -türblatt und Holzzarge, Lieferung und Montage, wie folgt:

- Fabrikat: Wingburg o. glw.
- Maueröffnungsmaß: 1,54 x 2,20 cm
- Gewändeanschluss: Trockenbau
- Befestigung: gem. Herstellerrichtlinie
- Maulweite: 1,25 cm
- Wandanschluss: CW-Profil 75 mm

Türblatt:
Röhrenspaneinlage, Türblattdicke 40 mm, Oberfläche mit Hochwertigen Wießlack Farbe, Lackierung in RAL 9016, Ausführung: Allseits Stumpf, 3-seitiger MDF-Rahmen, Türblattgewicht: ca. 18 Kg/m² bei Rörspaneinlage.
gefertig nach DIN 18101

Türzarge:
Türzarge als Holzumfassungszarge, Einfachfalz, mehrteilig, Oberfläche wie Türblatt, mehfach lackiert RAL 9016, Bekleidungsbreite 60 mm, Zargeform: Rundkante

Griffe:
Abstellraum: Winburg-Griffmuschel oval, in Nickel-Silver (F2)

Einbauort: Abstellraum

Angeb. Fabrikat : ...................................................................
Menge: 1,000 St
DIN276_08: 344
Kostengruppe DIN 276 2018-12: 344

**7.1.80 Unterschnitt Türblätter, Zulage**
*** Bedarfsposition ohne GB
Lüftungsschlitze als Unterschnitt (ca. 20mm) der Türblätter bei innenliegenden Räumen (WC-Räume, Bäder) als Zulage zu ausgeschriebenen Innentüren bzw. Bestandstüren
Menge: 4,000 St
DIN276_08: 344
Kostengruppe DIN 276 2018-12: 344

**7.1.90 Bodentürstopper, Edelstahl**
*** Bedarfsposition ohne GB
Bodentürstopper, rund, aus Edelstahl,
mit Gummipuffer
Fabrikat: Zoo Hardware ZAS85
einschließlich Befestigungsmaterial,
liefern und fachgerecht montieren
Menge: 14,000 St
DIN276_08: 344
Kostengruppe DIN 276 2018-12: 344

**7.1.100 Wandtürstopper, Edelstahl**
Wandtürstopper, rund, aus Edelstahl,
mit Gummipuffer
Fabrikat: Zoo Hardware ZAS08B
einschließlich Befestigungsmaterial,
liefern und fachgerecht montieren
Menge: 14,000 St
DIN276_08: 344
Kostengruppe DIN 276 2018-12: 344

#### Hauptabschnitt 7.2 Tischlerarbeiten

**7.2.10 Innenfensterbank**
Innenfensterbänke
aus Hochdruckspanholzformteilen E1,
Schnittkanten mit Kunststoff-Abdeckkappen abgedeckt,
Einbau und Befestigung entsprechend den baulichen
Gegebenheiten mit Fensterbankkonsolen oder Mauerkrallen.
Verarbeitung nach den Herstellerrichtlinien mit entsprechender Abdichtung
ink. seitlicher Fensterbankabschlüsse.

Farbe/ Dekor: weiß
Form: gerade

Fabrikat: Werzalit Compakt o. glw.

Ausladung: bis 200 mm

Anzahl: 10 Stück

liefern und entsprechend der techn. Vorbemerkungen
montieren
Menge: 8,000 m
DIN276_08: 334
Kostengruppe DIN 276 2018-12: 334

**7.2.20 Türschwelle, Holz**
*** Bedarfsposition ohne GB
Türschwelle aus Hartholz, Kanten gebrochen, in Verbindung mit den beschriebenen Türzargen, einschl. Befestigung mit Dübeln und Versenken der Schrauben.
Breite : bis ca. 250 mm
liefern und einbauen
Menge: 7,000 m
DIN276_08: 344
Kostengruppe DIN 276 2018-12: 334

#### Hauptabschnitt 7.3 Treppenaufbau

**7.3.10 Holztreppe, eingestemmt gerade, 1-läufig, Eiche**
Holztreppe als Wangentreppe mit Antrittspodest und eingestemmten Tritt- und Setzstufen, in weiß gestrichen. Gemäß Plannung

Sortierklasse: S13
Güteklasse: I
Laufbreite: ca. 1000 mm
Steigungsverhältnis:19/25 cm
Steigungen: 16 Stücke + Antrittspodest
Wangendicke: 45 mm
Trittstufendicke: 40 mm
Setzstufendicke: 15 - 20 mm
Geschosshöhe: 3,23 m
Farbe  :  weiß

Geländer als einseitiges Stabgeländer mit Handlauf zur Treppe passend, Befestigung in Wangen, Handlauf mit Griffausnehmungen und gerundet. Anlage komplett für ein Geschoss mit allen Befestigungen, Kleineisenteilen, Zugband usw.

Güteklasse: I
Stabdurchmesser: ca. 30 mm
Stababstand: max. 120 mm i.L.
Geländerhöhe: bis 1000 mm
Handlauf: ca. 45/70 mm
Geländerpfosten: 2 Stück je 60/80mm
Oberfläche:.....
Lauf:  gerade, 1-läufig
Podest: ohne Podest
Treppe-Holzart: Wange und Tritt in Eiche, Setzstufe in Eiche
Geländer-Holzart: Eiche
Menge: 1,000 St
DIN276_08: 351
Kostengruppe DIN 276 2018-12: 351

**7.3.20 Holztreppe, eingestemmt, halbgewendelt, 1-läufig, Eiche**
Holztreppe als Wangentreppe, hablgewendelt, mit Antrittspodest und eingestemmten Tritt- und Setzstufen, in weiß gestrichen. Gemäß Plannung

Sortierklasse: S13
Güteklasse: I
Laufbreite: ca. 1000 mm
Steigungsverhältnis:19/25 cm
Steigungen: 16 Stücke + Antrittspodest
Wangendicke: 45 mm
Trittstufendicke: 40 mm
Setzstufendicke: 15 - 20 mm
Geschosshöhe: 3,23 m
Farbe  :  weiß

Geländer als einseitiges Stabgeländer mit Handlauf zur Treppe passend, Befestigung in Wangen, Handlauf mit Griffausnehmungen und gerundet. Anlage komplett für ein Geschoss mit allen Befestigungen, Kleineisenteilen, Zugband usw. Güteklasse: I Stabdurchmesser: ca. 30 mm Stababstand: max. 120 mm i.L. Geländerhöhe: bis 1000 mm Handlauf: ca. 45/70 mm Geländerpfosten: 2 Stück je 60/80mm Oberfläche:.....
 Lauf:  1 x 1/2-gewendelt, 1-läufig Podest: ohne Podest Treppe-Holzart: Wange und Tritt in Eiche, Setzstufe in Eiche Geländer-Holzart: Eiche
Menge: 1,000 St
DIN276_08: 351
Kostengruppe DIN 276 2018-12: 351

**7.3.30 Handlauf auf Stahlkonsolen, gerade, Eiche**
Handlauf zur Treppe passend, auf Stahlkonsolen, Griffausnehmungen und gerundet, Befestigung an der Wand. Anlage komplett für ein Geschoss mit allen Befestigungen liefern und montieren. Gemäß Plannung

Querschnitt oval:40/50 mm
Konsole Material: Edelstahl
Wandabstand: 60 mm
Untergrund:.....
Handlaufart: Eiche
Handlauföhe: ca. 90 cm
Lauf  :  gerade, 1-läufig
Farbbeschichtung: antrazit
Menge: 5,400 m
DIN276_08: 359
Kostengruppe DIN 276 2018-12: 359

**7.3.40 Handlauf auf Stahlkonsolen, halbgewendelt, Eiche**
Handlauf halbgewendelt zur Treppe passend, auf Stahlkonsolen, Griffausnehmungen und gerundet, Befestigung an der Wand. Anlage komplett für ein Geschoss mit allen Befestigungen liefern und montieren. Gemäß Plannung

Querschnitt oval:40/50 mm
Konsole Material: Edelstahl
Wandabstand: 60 mm
Untergrund:.....
Handlaufart: Eiche
Handlauföhe: ca. 90 cm
Lauf  :  halbgewendelt, 1-läufig
Farbbeschichtung: antrazit
Menge: 5,400 m
DIN276_08: 359
Kostengruppe DIN 276 2018-12: 359

**7.3.50 Treppengeländer, Eiche, einfach**
Geländer als einseitiges Stabgeländer mit Handlauf zur Treppe passend, Befestigung am Boden, Handlauf mit Griffausnehmungen und gerundet. Anlage komplett für ein Geschoss mit allen Befestigungen.

Güteklasse: I
Stabdurchmesser: ca. 30 mm
Stababstand: max. 120 mm i.L.
Geländerhöhe: bis 1000 mm
Handlauf: ca. 45/70 mm
Geländerpfosten: je 60/80mm
Oberfläche:.....
Lauf  :  gerade
Geländer-Holzart: Eiche
Farbbeschichtung: antrazit
Menge: 1,300 m
DIN276_08: 359
Kostengruppe DIN 276 2018-12: 359

**7.3.60 Treppengeländer, Eiche, abgewinkelt**
Geländer als einseitiges Stabgeländer mit Handlauf, abgewinkelt, zur Treppe passend, Befestigung am Boden, Handlauf mit Griffausnehmungen und gerundet. Anlage komplett für ein Geschoss mit allen Befestigungen.

Güteklasse: I
Stabdurchmesser: ca. 30 mm
Stababstand: max. 120 mm i.L.
Geländerhöhe: bis 1000 mm
Handlauf: ca. 45/70 mm
Geländerpfosten: je 60/80mm
Oberfläche:.....
Lauf  :  gerade
Geländer-Holzart: Eiche
Farbbeschichtung: antrazit
Menge: 2,730 m
DIN276_08: 359
Kostengruppe DIN 276 2018-12: 359

### Los 8 Maler- und Lackierarbeiten

#### Hauptabschnitt 8.1 Vorbereitende Arbeiten

**8.1.10 Boden abdecken, Folie**
*** Bedarfsposition ohne GB
Böden mit PE-Folie gegen Verschmutzung während der Malerarbeiten vollflächig abdecken und gegen Verrutschen verkleben. Das Entfernen nach Abschluss der Arbeiten einkalkulieren. In dieser Position sind nur die Flächen erfasst, bei denen die Leistung nach Art und Umfang nicht als Nebenleistung einzuordnen ist.
Menge: 172,000 m2
DIN276_08: 398
Kostengruppe DIN 276 2018-12: 398

**8.1.20 Untergrund vorbereiten, reinigen**
Untergrund als Vorbereitung für die Malerarbeiten von Staub und losen Verschmutzungen befreien.
Menge: 783,000 m2
DIN276_08: 395
Kostengruppe DIN 276 2018-12: 395

**8.1.30 Bauteile schützen, Folie**
Bauteile und Einrichtungsgegenstände zum Schutz mit Folie abkleben oder staubdicht abdecken. Leistung inkl. Beseitigung der Abdeckmaterialien nach Beendigung der Anstricharbeiten.

Bauteil : Fenster, Türen etc.
Menge: 41,000 m2
DIN276_08: 398
Kostengruppe DIN 276 2018-12: 398

#### Hauptabschnitt 8.2 Wände

**8.2.10 Tiefengrund zur Verfestigung von sandenden Untergründen aufbringen**
Menge: 300,000 m2
DIN276_08: 395
Kostengruppe DIN 276 2018-12: 395

**8.2.20 Spachtelung, flächig, innen**
*** Bedarfsposition ohne GB
Wandflächen zur Aufnahme einer Beschichtung oder Tapete einmal mit Gipsputz  ganzflächig spachteln.
Spachtelmasse: 2 - 5 mm
Oberflächenqualität: Q3
Bauteil  :  Wand
Untergrund :  Kalkzementputz
Spachtel :  Gipsputz
Menge: 300,000 m2
DIN276_08: 345
Kostengruppe DIN 276 2018-12: 345

**8.2.30 als Zulage zur Vorposition Fenster- und Türlaibungen spachteln**
*** Bedarfsposition ohne GB
als Zulage zur Vorposition Fenster- und Türlaibungen spachteln
Flächen der Fensterlaibungen vollflächig spachteln, schleifen und grundieren.
Menge: 1,000 m
DIN276_08: 345
Kostengruppe DIN 276 2018-12: 345

**8.2.40 Eckenabschlußprofil innen aus verzinktem Stahlblech für angrenzende Bauteile**
*** Bedarfsposition ohne GB
Menge: 1,000 m
DIN276_08: 345
Kostengruppe DIN 276 2018-12: 345

**8.2.50 Wanduntergrund grundieren**
Untergrund grundieren
unterschiedliche Untergründe aus Gipsputzflächen und Gipskartonflächen,
mit einem hochpenetrierenden Dispersionstiefgrund
STO-PRIME-PLEX oder glw. grundieren
Angebotenes Produkt:.........................
Menge: 590,000 m2
DIN276_08: 345
Kostengruppe DIN 276 2018-12: 345

**8.2.60 Innenanstrich Wände**
Innenanstrich Innenwände
Auftragen eines 2-lagigen Deckanstriches
an Wandflächen in Wohneinheiten
mit StoColor Rapid o. glw.
Farbton: NCS S, RAL 9003 o. gem. Angabe Bauherr,
Abriebklasse II,Glanzgrad stumpfmatt oder glw.
Eventuell erforderliche Gerüste sind einzukalkulieren

Angebotenes Produkt:.........................
Menge: 590,000 m2
DIN276_08: 345
Kostengruppe DIN 276 2018-12: 345

**8.2.70 Anstrich Leibungen, Zulage**
Anstrich der Fensterlaibungen, Sturz und Rundbögen als Zulage zur Vorposition
Laibungen bis zur einer Tiefe von ca. 30 cm.
Menge: 65,000 m
DIN276_08: 345
Kostengruppe DIN 276 2018-12: 345

**8.2.80 Anschlussverfugung Acryl**
Anschlussverfugung Acryl
alle Anschlüsse vertikal und horizontal,
mit einer dauerelastischen Verfugung Acryl
versehen.
Menge: 591,000 m
DIN276_08: 395
Kostengruppe DIN 276 2018-12: 395

#### Hauptabschnitt 8.3 Decke

**8.3.10 Spachtelung, flächig, innen**
*** Bedarfsposition ohne GB
Deckenflächen zur Aufnahme einer Beschichtung oder Tapete einmal mit Gipsputz  ganzflächig spachteln.
Spachtelmasse: 2 - 5 mm
Oberflächenqualität: Q3
Bauteil  :  Decke
Untergrund :  Kalkzementputz
Spachtel :  Gipsputz
Menge: 1,000 m2
DIN276_08: 353
Kostengruppe DIN 276 2018-12: 354

**8.3.20 Deckenuntergründe Schleifen**
*** Bedarfsposition ohne GB
Deckenuntergründe bestehend aus Gipskarton, Gipsputzflächen,
alle Untergründe komplett schleifen.
Menge: 1,000 m2
DIN276_08: 353
Kostengruppe DIN 276 2018-12: 354

**8.3.30 Deckenuntergründe grundieren**
Untergrund grundieren
unterschiedliche Untergründe aus Gipskarton und
Gipsputzflächen mit einem
hochpenetrierenden Dispersionstiefgrund
STO-PRIME-PLEX oder glw. grundieren
Angebotenes Produkt:.........................
Menge: 196,000 m2
DIN276_08: 353
Kostengruppe DIN 276 2018-12: 354

**8.3.40 Innenanstrich Decke**
Innenanstrich Decken
Auftragen eines 2-lagigen Deckanstriches an
Deckenflächen mit StoColor Rapid o. glw.
Farbton: NCS S 0300 N, RAL 9003 o. gem. Angabe Bauherr
Abriebklasse II,Glanzgrad stumpfmatt oder glw.
Eventuell erforderliche Gerüste sind einzukalkulieren.

Fabrikat: .....................................................
Menge: 196,000 m2
DIN276_08: 353
Kostengruppe DIN 276 2018-12: 354
